# SEB - Anbau Altersmedizin
Angebotsaufforderung (GAEB DA XML 3.3, DA83)
Projekt: 22353
Währung: EUR
Auftraggeber: St. Elisabeth-Hospital GmbH, Elisabethstraße 10, 59269 Beckum
Ausführungsort: Anbau Bettenhaus II - Altersmedizin
Erstellt mit: BUILDUP, BUILDUP v30.2.0.0, 03.09.2026

## 002 M402: KG420 - Heizungstechnik

### 2 M402: KG420 - Heizungstechnik

*Hinweis: Vorbemerkungen zum Projekt*
Allgemeine Vorbemerkungen zum Projekt

Auftraggeber;  St. Elisabeth-Hospital GmbH, Elisabethstraße 10, 59269 Beckum
Baumaßnahme:  Anbau Bettenhaus, Altersmedizin

Bei der geplanten Baumaßnahme handelt es sich um den Anbau eines Bettenhauses am St. Elisabeth-Hospital in Beckum

Die Maßnahme ist in zwei Abschnitte untergliedert:
Abschnitt 1.1 - FÖ1 - Erweiterungsbaukörper Bettenhaus „UG bis 1.OG"
Abschnitt 1.2 - FÖ2 - Erweiterungsbaukörper Bettenhaus „2.OG"

Gebäudeabmessungen Neubaus: L x B 48,60 m x 21,75 m
Nutzungen Anbau / Neubau:

Kellergeschoss:  Technikzentralen, nicht ausgebaute Bereiche
Erdgeschoss:  Patientenzimmer / Pflegestation
1. Obergeschoss:  Patientenzimmer  / Pflegestation
2. Obergeschoss:  Patientenzimmer  / Pflegestation

0.1.1 Lage und Anfahrt zur Baustelle
Die Baustelle liegt im Stadtbereich von 59269 Beckum, Elisabethstraße 10, auf dem Gelände des St. Elisabeth-Hospitals.

Die Zufahrt zur Baustelle erfolgt über die Elisabethstraße und dann folgend über krankenhausinterne Verkehrsflächen, die auch von der Feuerwehr, Mitarbeitern und Passanten genutzt werden. Die ungehinderte Durchfahrt für Feuerwehrfahrzeuge ist jederzeit zu gewährleisten.

Der Baubereich ist vom Klinikgelände vollständig durch einen Bauzaun abgegrenzt.
Als Übersicht über den Baubereich und die Baustellenzufahrt dienen die beigefügten Planunterlagen (Lageplan bzw. Baustelleneinrichtungsplan).

0.1.2 Verkehrsverhältnisse auf dem Gelände
Parken im Bereich der Baustelle ist nicht erlaubt. An- und Ablieferung ist zulässig, allerdings müssen die Fahrer unverzüglich erreichbar sein. Werkstattwagen können in begrenztem Umfang und nur nach vorheriger Abstimmung mit der Bauleitung auf der Baustelle parken. Die Feuerwehrbewegungsflächen sind ständig frei zu halten. Alle Notausgänge aus den Bestandsgebäuden sind ständig frei zu halten.

0.1.3 Art der baulichen Anlage
Die Bauweise ist den beigefügten Planunterlagen zu entnehmen.
In Stichworten:

- Gründung: Fundamente und Sohle aus Stahlbeton
- Außenwände: Stahlbetonwände / -pfeiler / Mauerwerk
- Innenwände: Stahlbetonwände / -pfeiler / Mauerwerk / Trockenbau
- Decken: Stahlbetondecken
- Dach: Flachdach als Warmdachkonstruktion mit Bitumeneindeckung
- Fassade: WDVS
- Außenfenster / -türen aus Aluminium
- Abhangdecken: Trockenbau
- Innentüren: Holz / Alu-Glas / Stahl
- Wandbeläge: Tapete / Fliese auf Trockenbau / Gips- / Kalkzementputz
- Fußboden: Vinyl-Belag / Fliese auf schwimmendem Estrich

Die Gebäudehöhen sind den beigefügten Planunterlagen zu entnehmen:
In Stichworten:
Bezugshöhe:  0,00 =  + 111,60 m ü. NN

- OK vorh. Gelände:  -1,22 bis 0,00 =  110,38 bis 111,60 m ü. NN
- OKFF Untergeschoss:  -3,06 =  + 108,54 m ü. NN
- OKFF Erdgeschoss:  +0,00 =  + 111,60 m ü. NN
- OKFF 1. Obergeschoss  +4,47 =  + 116,07 m ü. NN
- OKFF 2. Obergeschoss  +8,98 =  + 120,60 m ü. NN
- OKFF Dach Attika über 2. OG  +13,73 =  + 121,05 m ü. NN

0.1.4 Baustrom, Bauwasser, Sanitärcontainer

Für Rechnung des Auftraggebers werden durch das Gewerk Rohbau auf der Baustelle Anschlüsse für Baustrom und Bauwasser hergestellt. Es werden gemeinsame Sanitäreinrichtungen zur Verfügung gestellt. Die Bauwasserentnahmestelle für die Baustelle wird auf dem Baufeld an zentraler Stelle zur Verfügung gestellt. Baustromverteiler werden durch das Gewerk Rohbau zentral auf dem Baufeld und nach Baufortschritt jeweils in den Geschossen zur Verfügung gestellt. Für eine ausreichende Beleuchtung am jeweiligen Arbeitsplatz hat der Auftragnehmer selbst zu sorgen.

0.1.5 Aufenthalts- und Lagerräume, Lagerplätze

Lagerräume werden vom Auftraggeber nicht zur Verfügung gestellt. Die Erstellung von Lagerräumen wird vom AG nicht vergütet. Die Kosten hierfür sind in die Einheitspreise mit einzukalkulieren. Der AG stellt aufgrund der limitierten Platzverhältnisse für alle Firmen einen gemeinsamen Aufenthaltscontainer. Grundsätzlich dürfen keine Räumlichkeiten auf der Baustelle für Lager- und Aufenthaltszwecke genutzt werden. Falls doch, kann dies nur nach vorheriger Abstimmung mit dem AG erfolgen. Die Aufstellung von Containern hat in Abstimmung mit dem AG zu erfolgen. Lagerflächen auf dem Baufeld sind nur geringfügig vorhanden. Die Anlieferung von Material ist entsprechend zu organisieren und falls erforderlich mit der örtlichen Bauleitung abzustimmen.

0.1.6 Lärmschutz, Staubschutz, Arbeitszeiten

Die Arbeiten finden unter Aufrechterhaltung des laufenden Klinikbetriebes statt. Alle sich aus diesen Erschwernissen ergebenden Kosten sind in die entsprechenden Einheitspreise einzukalkulieren. Alle Arbeiten müssen mit größter Sorgfalt und Rücksicht auf die Patienten, Besucher und Mitarbeiter und Mitarbeiterinnen durchgeführt werden. Als Arbeitszeit ist  Montag bis Freitag von 7:15 - 16:45 Uhr einzuhalten. In der Zeit zwischen 12:00 und 13:00 Uhr dürfen grundsätzlich keine lärmintensiven Arbeiten ausgeführt werden. Für Arbeiten an Samstagen ist die vorherige Zustimmung des Bauherren einzuholen.

Unmittelbar neben der Baumaßnahme befinden sich weitere Dienstbereiche und Abteilungen. Staubentwicklungen sind aus hygienischen Gründen mit geeignetem Gerät und sonstigen Schutzmaßnahmen zu unterbinden bzw. zu vermeiden. Der Betrieb in diesen Bereichen und Abteilungen darf durch die Arbeiten des Bieters nicht beeinträchtigt werden. Bei den Arbeiten ist die Entwicklung von Emissionen wie Staub, Erschütterung und Lärm durch geeignete Mittel, welche dem Stand der Technik entsprechen, zu vermeiden bzw. auf ein unbedingt notwendiges Maß zu reduzieren. Störende Arbeiten, wie z.B. Stemm-, Flex- oder Bohrarbeiten dürfen nur in Abstimmung mit der örtlichen Bauleitung ausgeführt werden. Die ständige Sauberhaltung der Flurbereiche während der Arbeiten ist zu gewährleisten. In Einzelfällen kann es nach vorheriger Ankündigung durch die Bauleitung zur Anordnung von Arbeitsunterbrechungen lärmintensiver Arbeiten kommen. Auf Grund des Krankenhausbetriebes können durch die Bauleitung auch kurzfristige Unterbrechungen angeordnet werden.

0.1.7 Meterriss

Für das Geschoss der Baustelle wird der bindende Meterriss bauseits für alle Gewerke festgelegt. Sollte dieser beschädigt, nicht einwandfrei ablesbar, oder fehlend sein, ist die Bauleitung umgehend zu informieren.

0.1.8 Allgemeine Technische Vertragsbedingungen

Die Einheitspreise des Angebotes sind vertragliche Festpreise und gelten für fachgerechte, fertige und vollständige (gebrauchsfertige) Ausführung einschließlich aller dazu erforderlichen Lieferungen, bzw. bei Erd- und Abbrucharbeiten sämtliche Entsorgungskosten incl. der Deponiegebühren, sofern nicht ausdrücklich anderes bestimmt ist. Für Abbrucharbeiten sind die entsprechenden Entsorgungsnachweise vorzulegen.  Sämtliches Abbruchmaterial wird Eigentum des AN.

Die Bauzeichnungen sowie die Angaben der Bauleitung sind vom AN rechtzeitig vor Beginn der Ausführung, spätestens an der Baustelle zu prüfen. Bedenken sind schriftlich vorzubringen. Die Prüfpflicht umfasst auch den Vergleich der verschiedenen Pläne des Architekten, des Tragwerkplaners, sowie sonstiger Fachingenieure untereinander sowie die genaue Beurteilung der Vorleistung anderer am Bau Tätiger AN, auf der der AN aufbaut.

Die Baustelle ist aufgeräumt und gereinigt zu unterhalten und zu hinterlassen. Bauschutt ist sofort (Arbeitstäglich) abzufahren.

Für Leistungen, die nach weiterem Baufortschritt nicht mehr eindeutig erfasst und aufgemessen werden können, hat der AN rechtzeitig bei der Bauleitung das gemeinsame Aufmaß zu beantragen. Erfolgt dies nicht, so gilt für die Vergütung das Ermessen der Bauleitung.

Grundsätzlich sind zur Erstellung der Leistung und für alle Lieferungen, sofern nicht anderweitig vereinbart, alle bautechnischen und baurechtlichen Gesetze, Richtlinien, Regeln, Normen etc. in der gültigen Fassung, sowie der allgemein anerkannten Stand der Technik zu Grunde zu legen.

In die Einheitspreise ist mit einzukalkulieren dasdie Arbeiten in mehreren Schritten ausgeführt werden. Die Wände können erst nur einseitig beplankt werden. Erst nach Fertigstellung der Installationen können die Wände geschlossen und die Decken montiert werden.

Es wird dem Bieter empfohlen sich vor Angebotsabgabe, ggf. in Abstimmung mit der Bauleitung, mit den örtlichen Gegebenheiten vertraut zu machen.

Der Bieter hat die Möglichkeit vor der Angebotsabgabe die Örtlichkeiten zu besichtigen. Dies ist vonseiten des Bauherrn empfohlen.

*Hinweis: KG420 - Technische Vorbemerkungen*
Technische Vorbemerkungen

1. Technische Vorbemerkungen
Sämtliche nachfolgend aufgeführten Leistungen verstehen sich einschließlich Lieferung und Einbau bzw. Montage sowie aller erforderlichen Materialien, Geräte, Maschinen, Gerüste, etc. Mit den Angaben im Leistungsverzeichnis sind zudem Herstellungsvorgang und -ablauf bis zur fertigen Leistung abgegolten.

In die Angebotspreise sind alle Kriterien und Faktoren einzukalkulieren, die zur vollständigen, fach- und sachgemäßen sowie funktionstüchtigen/betriebsfertigen Ausführung der Leistungen und Lieferungen notwendig sind. Insbesondere sind darin auch alle Nebenleistungen gemäß VOB Teil C und ferner alle Leistungen und Aufwendungen, die nach der Verkehrssitte, den einschlägigen Vorschriften und DIN/ EN-Normen, dem heutigen Stand der Technik, den behördlichen Vorschriften/ Baugenehmigung sowie den Vertragsanlagen zu den geforderten Leistung gehören enthalten.

Es dürfen nur Baustoffe mit bauaufsichtlicher Zulassung eingebaut werden. Der AN liefert hierzu unaufgefordert entsprechende Nachweise.

2. Planungsfabrikate
Zur Sicherstellung des gewünschten Qualitätsstandards der St.-Franziskus-Stiftung und ihrer internen Vorgaben sind im Leistungsverzeichnis Planungsfabrikate benannt. Andere, technisch gleichwertige Produkte können angeboten werden. Die Bezugnahme zu technischen Spezifikationen von Planungsfabrikaten soll in keinem Falle dieselben begünstigen oder andere, gleichwertige Produkte ausschließen. Sie dient nur dem besseren Verständnis und der damit verbundenen Preisfindung. Die Gleichwertigkeit ist vom Bieter nachzuweisen.

Die Bieterangaben einschl. der Nachweise sind in jedem Fall zusammen mit dem Angebot vorzulegen.

3. Allgemeine technische Vorschriften
Für alle Leistungen sind die VOB/B und VOB/C als Gesamtwerk zugrunde zu legen: Bei der Planung und Ausführung ist der aktuelle Stand des Wissens und der anerkannten Regeln der Technik zu berücksichtigen. Insbesondere sind folgende Normen und Richtlinien in jeweils neuester Fassung zu berücksichtigen.

DIN 18380  VOB/C Heizungsanlagen und zentrale Wassererwärmmungsanlagen
DIN EN 12828  Auslegung von Warmwasser-Heizungsanlagen
DIN EN 12831-1  Heizlastberechnung
DIN EN 14336  Installation und Abnahme von Warmwasser-Heizungsanlagen
DIN EN 442  Heizkörper und Konvektoren
DIN EN 1057  Kupferrohre für Wasser- und Heizungsinstallationen
DIN 4701-10  Energetische Bewertung von Gebäuden

EN ISO 12241  Wärmedämmung von betriebstechnischen Anlagen
EN ISO 52016  Energetische Bwertung von Gebäuden - Heizlast

VDI 2035  Vermeidung von Schäden in Warmwasser-Heizungsanlagen
VDI 2067  Wirtschaftlichkeit gebäudetechnischer Anlagen
VDI 3814  Gebäudeautomation

GEG  Gebäudeenergiegesetz
KRINKO  Kommission für Krankehaushygiene und Infektionspräv. beim RKI
AwSV  Verordnung über Anlagen zum Umgang mit wassergef. Stoffen
BIMSchG  Bundesimmsionsschutzgesetz
TA Lärm  Techn. Anleitung zum Schutz gegen Lärm
ASR  Techn. Regeln Arbeiststätten

*Hinweis: KG420 - Technische Anlagenbeschreibung*
Wärmeerzeugungsanlagen

Die Wärmeerzeugung erfolgt zum Einen durch eine wassergekühlte Wärmepumpe, die in der bestehenden Technikzentrale aufgestellt wird und über einen Pufferspeicher die Wärme, bzw. Kälte zur Verfügung stellt und zum Anderen über die Anbindung an die Bestandsheizung, die ebenfalls in den gemeinsamen Pufferspeicher speist. Dieser dient als hydraulische Weiche. Von dort wird, im Heizfall, das Niedertemperatur-Heizwasser (max. 55/40 °C) über eine erdverlegte Leitung in den Neubau gepumpt und versorgt dort die Heizdecken im EG, 1. und 2.OG.
Im Kühlfall kann über die Wärmepumpe das Kaltwasser (max. 16/19 °C) in den Neubau gespeist werden und die Heiz-/Kühldecken mit zur Raumkühlung zu nutzen.

Eine weitere erdverlegte Heizungsleitung fördert, von einem separtaten Abgang auf dem bestehenden Heizungsverteiler^, Hochtemperatur-Heizwasser (max. 75/55 °C) in den Neubau und versorgt damit die Warmwasserbereitung (Frischwasserstation mit Pufferspeicher) mit Heisswasser.

Die Wärmepumpe erhält einen aussenstehenden Rückkühler. Dieser wird ebenerdig vor der Zentrale plaziert.

Die Warmwasserbereitung erfolgt zentral über eine Frischwasserstation mit einem heizungsseitigen Pufferspeicher. Diese wird in einem Technikraum im  KG des Neubaus aufgestellt.

Die Wärmepumpe wird mit einer maximalen Heizleistung von ca. 120 kW ausgelegt.
Die maximale Kühlleistung beträgt ca. 90 kW

Die Heizleistung (exakte Ermittlung der erforderlichen Heizleistung anhand der Heizlastberechnung nach DIN EN 12831-1) beträgt ca. 90,0 kW.
Die Gesamtheizleistung setzt sich wie folgt zusammen:

Stat. Heizwärmebedarf  ca. 55,0 kW
Lüftungswärmeverluste  ca. 35,0 kW
zus. Lüftung:  ca. 50,0 kW
  Gesamt:  ca. 140,0 kW

Außenluftzustände:
minimale winterliche Auslegungskondition:
-9,8 °C (90% r.F.)

maximale sommerliche Auslegungskondition:
35 °C (35 % r.F.)

Systemtemperaturen:

Heizfall Heiz- / Kühldecken:  35 / 31 °C
Kühlfall Heiz- / Kühldecken:  16 / 19
Statische Heizung Heizkörper:  55 / 40 °C (Vorlauf / Rücklauf)

Raumtemperaturen:

Patientenzimmer:  22°C
Badezimmer:  24 °C
WC Barr.  24 °C
Beh. WC:  24 °C

Tages-/Speiseraum:  20 °C
Therapie Küche:  20 °C

Pflegestützpunkt:  20 °C
Backoffice  20 °C
Arb,-Räume Rein/Unrein:  20 °C

Flure  20 °C
Lager:  20 °C

Technikzentralen  15 °C
Technikräume  15 °C
Pumi  15 °C

Wärmeverteilnetze

Die Wärmeverteilung erfolgt über die erdverlegte Zuleitung aus der Technikzentrale des Erdgeschosses in der bestehenden Technikzentrale.
Die Zuleitung wird in das neue Kellergeschoss eingeführt und von dort über in Hauptsteigeschacht vertikal in die Geschosse gelegt.
Das Wärmenetz wird als Pumpenwarmwasserheizung ausgeführt.
Die Heizkreise für die horizontale Anbindung der Heizdecken werden im Hauptschacht, geschossweise, angeordnet.
Die Heizkreise erhalten ein Regelventil zur Temperaturabhängigen Anpassung der Vorlauftemperatur. Alle Umwälzpumpen erhalten eine elektronische Drehzahlregelung zur Leistungsanpassung. Grundsätzlich sind alle Umwälzpumpen als Hocheffizienzpumpen der Klasse A auszuführen.

Die Anbindung der Heizdecken erfolgt horizontal in den Zwischendecken
Alle Heizungsleitungen erhalten Wärmedämmungen nach GEG.

Die nachfolgend aufgeführten Materialien sind zur Erstellung der Wärmeverteilungsnetze vorgesehen:

Heizungsleitungen:

Stahlrohre aus ferritisch nichtrostendem Chromstahl, Werkstoff-Nr. 1.4520, nach DIN EN 10088-2

Absperr- und Regulierarmaturen für Heizungsleitungen:

Strangabsperr- und Regulierventile mit beidseitiger Verschraubung bis
DN 32, ab Dimensionen DN 40 mit Flanschverbindung

Wärmedämmungen an Heizungsleitungen:

Wärmedämmung aus nichtbrennbarer Mineralwolle mit auf kaschierter Aluminiumfolie und Gittergewebeverstärkung, Baustoffklasse A1 gem. DIN 4102/DIN EN 13501, Stöße und Längsnähte verklebt, in Zentralen mit verz. Blechmantel.

Raumheizflächen

Die Räume Patientenzimmer, Tages- und Speiseraum, Therapieküche, Backoffice, Pflegestützpunkt und Arbeiten Rein erhalten eine Heiz-/Kühldecke.
Die Bäder werden über eine Infrarotheizung, die flächenbündig in die Abhangdecke montiert wird, beheizt.
In den Flur sind Hygieneheizkörper als Röhrenradiatioren vorgesehen

#### 2.1 Heizungstechnik, FÖ 1, KG bis 1.OG

##### 2.1.1 Wärmeerzeugungsanlagen

*Hinweis: Aufstellort Wärmepumpe und Pufferspeicher*
Die Wärmepumpe und der Pufferspeicher werden in der bestehenden Technikzentrale im Bestandsgebäude montiert und angebunden.
Der Trockenkühler wird ebenerdig vor der Zentrale montiert
Für die Heizlastspitzen und den Bivalenzpunkt (ca. -4 °C) wird von der  bestehenden Heizungsanlage eine zusätzliche Einspeisung in den Pufferspeicher realisiert, um bei tieferen Temperarturen die geforderte Heizlast über die vorhandenen Kessel abzufahren.

**Ausführungsbeschreibung 1 Scroll-Wärmepumpe, allgemeine Beschreibung**
*Scroll-Wärmepumpe, allgemeine Beschreibung*
Allgemeine Beschreibung
Die Wasser-Wasser Wärmepumpe ist werkseitig mit Scroll Verdichtern und einem optionalen Hydraulikpumpenmodul ausgerüstet. Werkseitige Verdrahtung, Verrohrung, Regelungen, Befüllung mit dem Kältemittel R-410A, Mikroprozessorregelung und Touchscreen als Benutzeroberfläche. Das Gerät ist gefertigt nach den geltenden europäischen Normen und Richtlinien

GERÄTEAUSFÜHRUNG
Das Gerät muss der EN 14511-3 Norm in ihrer aktuellen Fassung entsprechen und die Geräteleistung muss von einer unabhängigen Eurovent Zertifizierungsstelle zertifiziert sein. Geräte ohne Zertifizierung einer unabhängigen Zertifizierungsstelle sind ausgeschlossen.
Die Gerätekonstruktion soll folgenden EG-Richtlinien entsprechen:

- Maschinenrichtlinie 2006/42/EG
- Maschinensicherheit Ausrüstung von Maschinen EN 60204-1
- EMV-Richtlinie 2014/30/EG
- EMV-Norm EN 61800-3 ´C3´
- Niederspannungsrichtlinie 2014/35/EU
- Druckgeräterichtlinie (DGRL) 2014/68/EU
- Kälteanlagen und Wärmepumpen EN 378-2
- RoHS 2011/65/EU
- WEEE 2012/19/EU
- Verordnung (EU) Nr. 813/2013 zur Durchführung der Richtlinie 2009/125/EG zur Schaffung eines Rahmens
- für eine umweltgerechte Gestaltung (Kühlungsprodukte)

Das Gerät soll in einem Werk entwickelt, hergestellt und geprüft werden, das Qualitätssicherungs-Zertifikation nach ISO 9001, Umwelt-Management-Zertifikation nach ISO 14001 und Energiemanagment ISO 50001 hat. Das Gerät besitzt ein stabiles, galvanisch verzinktes und pulverbeschichtetes Gehäuse (RAL 7035 lichtgrau), für Innenaufstellung. Die neue Wärmepumpe wurde speziell für Heizanwendungen entwickelt und ermöglicht Warmwasseraustrittstemperaturen von bis zu 65°C. Die Wärmepumpe ist für hohe Teillastund Volllast Wirkungsgrade von einem SCOP-Wert von 4,20 –5,05 ausgelegt. Durch die Verwendung von drehzahlgeregelten Pumpen (optional) auf der Verdampfer Seite sowie auch auf der Verflüssiger Seite ist eine weitere Energieeinsparung möglich.

VERDICHTER
Ein bis vier sauggasgekühlter Hermetik-Scrollverdichter, optimiert für robuste Hochleistungs-Wasser-Wasser Geräte, auf Gummi-Schwingungsdämpfern montiert, mit Druckgasüberhitzungsschutz, Motorschutz, robuster Motorwicklung, Schauglas, Rückschlagventil im Verdichter, Direktanlauf, Kältemittelanschlüsse geschweißt, geringere Empfindlichkeit gegen Flüssigkeitsschläge und Drehrichtungsumkehr ausgelegt.
VERDAMPFER
Kompakter Plattenwärmetauscher mit optimierten Plattenprofil für höchste Leistung, bestehend aus säurebeständigem, rostfreiem Edelstahl, für optimalen Wärmedurchgang im Gegenstrom durchflossen, gegen Schwitzwasserbildung isoliert. Maximaler Betriebsdruck wasserseitig 10bar (ohne Hydronikmodul), geringer Kältemittelinhalt, die Wasseranschlüsse nach außen sind als montagefreundliche Victaulic Anschlüsse nach hinten ausgeführt (optional nach oben).

VERFLÜSSIGER
Kompakter Plattenwärmetauscher mit optimierten Plattenprofil für höchste Leistung, bestehend aus säurebeständigem, rostfreiem Edelstahl, für optimalen Wärmedurchgang im Gegenstrom durchflossen, Wärme-Isolierung (optional), Maximaler Betriebsdruck wasserseitig 10bar (ohne Hydronikmodul), geringer Kältemittelinhalt, die Wasseranschlüsse nach außen sind als montagefreundliche Victaulic Anschlüsse nach hinten ausgeführt (optional nach oben).

KÄLTEMITTELKREISLAUF
vollkommen hermetischer Kältekreislauf aus Kupferrohr mit den erforderlichen Kältearmaturen wie Flüssigkeitsabsperrventil mit Füllanschluss, Schauglas mit Feuchtigkeitsindikator, Filtertrockner, elektronischem Expansionsventil, komplett werkseitig verrohrt. Das elektronische Expansionsventil ermöglicht einen Betrieb bei niedrigerem Verflüssigungsdruck zur Optimierung des Wirkungsgrades. Das dynamische Überhitzungsmanagement verbessert die Ausnutzung der Verdampfer-Wärmetauscher-Oberfläche und somit auch den Teillast Wirkungsgrad. Das Kältesystem ist im Werk druckgeprüft, leck getestet, getrocknet und evakuiert sowie mit der Kältemittel-Betriebsfüllung R410A versehen.

STEUERSCHRANK
Mit separatem Steuer- und Leistungsteil, komplett verdrahtet, ausgerüstet mit folgenden Bauteilen:
Klemmleiste für Hauptstromeinspeisung (400V/3Ph/PE/50Hz), Sicherung und Trafo für Steuerstrom 24 V, Leistungsschütze und Sicherungen für Verdichter-Motor. Hilfsrelais und Steuerschütze sowie Trafo für SmartVu-Relaismodul, Bedienungselemente mit Displayanzeige. Sicherheitskette bestehend aus: Druckaufnehmer-Hochdruck, DBK, Druckaufnehmer-Saugdruck, interner Ventilator-Motorschutz sowie Sensoren zur Temperaturübertragung auf das Mikroprozessormodul.

Regelung
Das Regelsystem ist ein robustes und bedienerfreundliches, autoadaptives, auf Mikroprozessor-Basis arbeitendes, elektronisches Steuer- und Regelsystem in Modulbauweise und umfasst im Wesentlichen folgende Ausstattung und Eigenschaften:

- Die Geräteregelung enthält mindestens folgende Komponenten : Mikroprozessor mit Festspeicher, bildgeführte Geräte-/Benutzerschnittstelle, eine LOCAL-/OFF-/REMOTE-/CCN- Betriebsart und ein 4,3-Zoll-Touchscreen-Display mit Sprachauswahl zwischen den 10 Sprachen: Deutsch, Englisch,Spanisch, Französisch, Italienisch, Niederländisch, Portugiesisch, Türkisch, Russisch sowie eine zusätzliche,vom Kunden zu wählende Sprache (die am Standort bearbeitet werden kann)
- Bedienung über Finger oder Stiftführung
- Homebildschirm mit allen wichtigen Betriebszuständen und physikalischen Werten und Trendanzeigen
- Die Gerätesteuerung verfügt über einen IP-Port mit IP Adresse, die über einen Webbrowser einem gleichberechtigten Zugriff auf die Steuermenüs bietet, gleich der, wie die am Gerät angebrachte Benutzerschnittstelle. Sie bietet bis zu 3 Benutzern gleichzeitig und gleichberechtigt Zugriff, mit Ausnahme der Start- und Stoppbefehle.
- Zum Messen des Ansaug-, Verdichtungs- und Wasserdruckes sind Drucksensoren eingebaut.
- Zur Messung der Eintritts- und Austrittstemperatur an den Wärmetauschern sowie der Außenlufttemperatur sind Temperaturfühler eingebaut.

Eigenschaften:

- Kapazitiver Touchscreen mit erstklassiger Auflösung, robustes, industrietaugliches Display
- Unterstützung für Grafiken und Animationen
- Unterstützung für internationale Sprachen
- Mehrstufiger Passwortschutz für die Sicherheit
- Anzeige aller Alarme im Controllerdisplay
- Optische (symbolische) Alarmanzeige
- Trenddarstellung und Speicherung mit zusätzlicher Unterstützung für Pinch / Zoom und Wischen an,
- um sich entlang der Timeline zu bewegen
- Kann als Techniker-Tool oder Benutzeroberfläche verwendet werden
- Dokumentation der Maschine im Display verfügbar:

Ersatzteilliste (Artikelnummer, Beschreibung und Skizze)

1. Schaltpläne
2. Ersatzteilliste
3. Maßzeichnung
4. Gerätezertifikate
5. PED-Richtlinie
6. Installations- Bedienung und Wartungsanleitung für den Regler und die Maschine

Diagnose
- Die Benutzerschnittstelle kann die Sollwerte, den Anlagenstatus einschließlich der Temperaturen, des aktuellen Drucks in jedem der Verdichter, der Laufzeit und der Lastrate (in Prozent) anzeigen.
- Über die Benutzerschnittstelle können Trends von bis zu 10 vorausgewählten Variablen verfolgt werden.
- Das Steuersystem ermöglicht eine Schnell-Überprüfung aller Gerätekomponenten, um die korrekte Arbeitsweise jedes einzelnen Schalters, Trennschalters, Schaltschützes usw. vor Inbetriebnahme des Flüssigkeitskühlers zu überprüfen.
- Bei einer Alarmmeldung kann das Steuersystem eine E-Mail an eine bestimmte, vom Benutzer bei der Inbetriebnahme des Gerätes bestimmte Mailbox senden.
- Die Regelung besitzt eine Blackbox-Funktion verfügen, mit der eine Speicherung der Datensätze von 20 Variablen in 5-Sekunden-Intervallen während des Zeitraums von 14 Minuten vor bis zu einer Minute nach einem Alarm ermöglicht. Die Blackbox ermöglicht die Aufzeichnung von 20 Ereignissen, wobei die jeweils neuesten Meldungen die ältesten überschreiben.

Sicherheitskomponenten
Das Steuersystem verfügt über Vorkehrungen, die Schutz bieten vor:
- Umkehrung der Drehrichtung;
- Zu niedriger Kaltwassertemperatur;
- Thermische Überlastung des Verdichters;
- Hochdruck (mit automatischer Entlastung des Verdichters bei übermäßig hoher Verflüssigungstemperatur);
- Elektrische Überlast und Kurzschluss;
- Die Regelung soll eine externe Anzeige für allgemeine Warnmeldungen (geringfügiger Zwischenfall) und Alarmmeldungen (Ausfall) bieten.

Anlaufstrombegrenzung
Vollelektronische Thyristor-Sanftanlauf-Steuerung reduziert wirkungsvoll den Anlaufstrom. Die Montage und die Verdrahtung des Anlaufstrombegrenzers erfolgt werksseitig.

Master/Slave Ausführung
Zusätzliche Wassertemperaturfühler lose beigelegt zur bauseitigen Montage, um die Parallelschaltung von 2 Maschinen der Baureihe 61WG zu ermöglichen.

externer Trennschalter
Hauptschalter angebracht an der Geräte-Außenseite.

Verdampfer FU-Drehzahlgeregelte Einzelpumpe mit hoher Pressung
In den Flüssigkeitskühler integriert, zur einfachen Installation des Wassersystems, betriebsfertig montiert, durch den Verdampfer drückend, Schmutzfänger, Entlüftungsventil, Entleerung, Isolierung, Wasserdruck-Messwandler und Frequenzumformer (FU). Der FU regelt die Drehzahl der Pumpe modulierend (LEN-Bus) und passt damit die Strömungsmenge bei Voll- und Teillast an. Ein Einregulierventil ist dadurch nicht mehr notwendig, soweit die minimale Druckdifferenz bei jeder Pumpendrehzahl mindestens 50 kPa beträgt.
Die Ansteuerung erfolgt durch die Carrier SmartVuTM Regelung, für optimale Strömungsmenge und minimalen Strombedarf der Pumpe. Wahl zwischen zwei Regelungsalgorithmen möglich.

a) Regelung mit konstantem Differenzdruck. Geeignet für die Anwendung mit 2-Wege Ventilen im System.
Ein By-Pass für die Gewährleistung der minimalen Wassermenge ist notwendig.
b) Regelung mit konstantem Temperaturunterschied (Delta t). Geeignet für die Anwendung mit Zwei und Dreiwege-Ventilen im System.
Durch die SmartVuTM Bedieneinheit erfolgt die Anzeige des verfügbaren Drucks am Geräteaustritt, der statische Systemdruck und die Strömungsmenge. Der max. Betriebsdruck beträgt 4,0bar.

BACnet-IP-Schnittstelle
Bidirektionale Hochgeschwindigkeitskommunikation im BACnet-Protokoll über ein Ethernet- (IP-)Netzwerk.
Ermöglicht den Anschluss an eine zentrale Gebäudeleittechnik über ein Hochgeschwindigkeits-Ethernet-Netzwerk oder eine RS485 Schnittstelle. Zugriff auf eine Vielzahl an Geräteparametern

Niedriger Schallpegel
Verdichter Schalldämmhauben für eine Schallpegel Reduzierung von 3dB(A)

Victaulic Gegenstücke mit Rohrgewinde Verdampfer
Beinhaltet 2St. Victaulic Klemmschellen und 2St. Victaulic Rohre (Länge 300mm) mit Rohrgewinde. Für die
Gerätegrößen 110-140.

Victaulic Gegenstücke mit Rohrgewinde, Verflüssiger
Beinhaltet 2St. Victaulic Klemmschellen und 2St. Victaulic Rohre (Länge 300mm) mit Rohrgewinde. Für die
Gerätegrößen 110-140.

Verflüssiger FU-Drehzahlgeregelte Einzelpumpe mit hoher Pressung
In den Flüssigkeitskühler integriert, zur einfachen Installation des Wassersystems, betriebsfertig montiert, durch den Verflüssiger drückend, Schmutzfänger, Entlüftungsventil, Entleerung, Isolierung, Wasserdruck-Messwandler und Frequenzumformer (FU). Der FU regelt die Drehzahl der Pumpe modulierend (LEN-Bus) und passt damit die Strömungsmenge bei Voll- und Teillast an. Ein Einregulierventil ist dadurch nicht mehr notwendig, soweit die minimale Druckdifferenz bei jeder Pumpendrehzahl mindestens 50 kPa beträgt.
Die Ansteuerung erfolgt durch die Carrier SmartVuTM Regelung, für optimale Strömungsmenge und minimalen Strombedarf der Pumpe. Wahl zwischen zwei Regelungsalgorithmen möglich.
a) Regelung mit konstantem Differenzdruck. Geeignet für die Anwendung mit 2-Wege Ventilen im System. Ein By-Pass für die Gewährleistung der minimalen Wassermenge ist notwendig.
b) Regelung mit konstantem Temperaturunterschied (Delta t). Geeignet für die Anwendung mit Zwei und Dreiwege-Ventilen im System.

BACnet-IP-Schnittstelle
Bidirektionale Hochgeschwindigkeitskommunikation im BACnet-Protokoll über ein Ethernet- (IP-)Netzwerk.
Ermöglicht den Anschluss an eine zentrale Gebäudeleittechnik über ein Hochgeschwindigkeits-Ethernet-
Netzwerk oder eine RS485 Schnittstelle. Zugriff auf eine Vielzahl an Geräteparametern

Niedriger Schallpegel
Verdichter Schalldämmhauben für eine Schallpegel Reduzierung von 3dB(A)

Victaulic Gegenstücke mit Rohrgewinde Verdampfer
Beinhaltet 2St. Victaulic Klemmschellen und 2St. Victaulic Rohre (Länge 300mm) mit Rohrgewinde. Für die
Gerätegrößen 110-140.

Victaulic Gegenstücke mit Rohrgewinde, Verflüssiger
Beinhaltet 2St. Victaulic Klemmschellen und 2St. Victaulic Rohre (Länge 300mm) mit Rohrgewinde. Für die
Gerätegrößen 110-140.

Verflüssiger FU-Drehzahlgeregelte Einzelpumpe mit hoher Pressung
In den Flüssigkeitskühler integriert, zur einfachen Installation des Wassersystems, betriebsfertig montiert, durch den Verflüssiger drückend, Schmutzfänger, Entlüftungsventil, Entleerung, Isolierung, Wasserdruck-Messwandler und Frequenzumformer (FU). Der FU regelt die Drehzahl der Pumpe modulierend (LEN-Bus) und passt damit die Strömungsmenge bei Voll- und Teillast an. Ein Einregulierventil ist dadurch nicht mehr notwendig, soweit die minimale Druckdifferenz bei jeder Pumpendrehzahl mindestens 50 kPa beträgt.
Die Ansteuerung erfolgt durch die  für optimale Strömungsmenge und minimalen Strombedarf der Pumpe. Wahl zwischen zwei Regelungsalgorithmen möglich.
a) Regelung mit konstantem Differenzdruck. Geeignet für die Anwendung mit 2-Wege Ventilen im System. Ein By-Pass für die Gewährleistung der minimalen Wassermenge ist notwendig.
b) Regelung mit konstantem Temperaturunterschied (Delta t). Geeignet für die Anwendung mit Zweiund Dreiwege-Ventilen im System.

Sole/Wasser Anwendung
Erweiterung der Betriebsgrenze auf der Verdampfer-Seite auf bis -5°C Wasservorlauftemperatur für geothermische Anwendungen.

hydraulische Schutzeinrichtungen Verdampferseite
Im optionalen Hydronikmodul auf der Verdampferseite sind Überdruckventil, Siebfilter und Ausdehnungsgefäß installiert. Der max. Betriebsdruck beträgt bei den Baugrößen 020-090 3,0bar.

hydraulische Schutzeinrichtungen Verflüssigerseite
Im optionalen Hydronikmodul auf der Verflüssigerseite sind Überdruckventil, Siebfilter und Ausdehnungsgefäß installiert. Der max. Betriebsdruck beträgt bei den Baugrößen 020-090 3,0bar.

Sollwertänderung durch 4-20mA Signal
Anschlüsse für den Empfang von 4-20mA Signalen zur Sollwertänderung

Außentemperaturfühler
Regelung unter Einbeziehung eines Außentemperaturfühlers zum Ausgleich der Wetterbedingungen

Fabrikat der Planung:  Carrier

**2.1.1.10 Scroll-Wärmepumpe Wasser/Wasser**
*** gemäß Ausführungsbeschreibung 1
Leistungsinformationen:

Modus Heizbetrieb

Heizleistung kW  126
Nutzbare Kälteleistung kW  93
Heizwirkungsgrad (COP) kW/kW  3,38
Leistungsaufnahme des Gerätes kW  37,4
Schallleistungspegel (LwA) dB(A)  77,1
Schalldruckpegel bei 1.0m (LpA) dB(A)  60,1
 Minimale Leistung kW  33,8
Maximale Leistung kW  126

Betriebsbedingungen

Verdampfer

Kälteträgertyp  30 % Ethylenglykol
Verschmutzungsfaktor (sqm-K)/kW  0
Austrittstemperatur °C  -3,0
Eintrittstemperatur °C  0,0
Flüssigkeitsströmung l/s  8,13
Externer statischer Druck kPa  147
Leistungsaufnahme der Pumpe kW  2,43

Kondensator

Kälteträgertyp  Frischwasser
Verschmutzungsfaktor (sqm-K)/kW  0,0
Austrittstemperatur °C  45
Eintrittstemperatur °C  40
Flüssigkeitsstrúmung l/s  6,09
Externer statischer Druck kPa  197
Leistungsaufnahme der Pumpe kW  2,36

Gertäeinformation:

Art des Kältemittels  R-410A
Gewicht des Kältemittels kg  21,0
Tonnen CO2-Äquivalent Tonnes  44
DGRL-Kategorie  CAT II
Anzahl der Kältemittel-Kreisläufe  2
Anzahl der Durchgänge  1/1
(Verdampfer / Kondensator)
Anschlussdurchmesser  88,9
(Verdampfer) mm
Anschlussdurchmesser  88,9
(Kondensator)
Anzahl Kompressor  4
Gewicht kg  1275
Länge mm  2374
Breite mm  897
Höhe mm  1574

Elekrische Informationen:

Spannungseinheit V-Ph-Hz  400-3-50
Leistungsaufnahme Standby W  30
Leistungsfaktor  0,87
Maximale Stromaufnahme A  110
Startstrom A  166

Fabrikat der Planung:  Carrier
Typ:  61WG150-339-VWF

Bieterangaben:

angebotenes Fabrikat: '........................................................'

angebotener Typ: '.......................................................'

liefern und betriebsfertig montieren
Menge: 1,000 St

**2.1.1.20 luftgekühlter Wärmetauscher, trockener Tischkühler**
luftgekühlter Wärmetauscher, trockener Tischkühler

luftgekühlte, anschlussfertige Einheit für Außenaufstellung,
mit geräuscharmen Ventilatoren und optionalem Adiabatikmodul. Die Maschine ist CE-zertifiziert und gefertigt nach folgenden EG-Richtlinien:

- Maschinen Richtlinie 2006/42/EG
- EMV-Richtlinie 2014/30/EG
- Druckgeräte-Richtlinie 2014/68/EG
- RoHS 2011/65/EG
- DIN EN 60-204
- DIN EN 378-2
- Verordnung (EG) Nr. 1907/2006 REACH

Das Gerät hat das Qualitätssicherungs-Zertifikat nach ISO 9001, Umwelt-Management-Zertifikat nach ISO 14001 und Korrosionsprüfungs-Zertifikat nach ISO 9227. Es werden nur recyclebare Komponenten eingesetzt. Gehäuse und Rahmen bestehen aus stabilen verzinkten Stahlblechen mit einer zusätzlichen witterungsbeständigen polyester-Einbrennlackierung im Farbton hellgrau, RAL7035. Die Konzeption der Geräte ermöglicht den Einsatz sowohl im Klima- als auch im Prozesskältebereich. Der Trockenkühler wird im Werk einem Betriebstest unterzogen, mit Kontrolle der Medien-Volumenströme, Medien-Temperaturen, Leistungsaufnahme usw. Dazu gehört die Einstellung und Funktionskontrolle der Regel- und Sicherheitseinrichtungen. Der Einsatz modernster Technologien und Materialien ermöglicht hohe Leistungszahlen im Vollast- und Teillastbetrieb.

GEHÄUSE
Die Komponenten, welche mit Edelstahlnieten montiert werden, sind aus verzinktem Stahl gefertigt und mit einer Polyester-Pulverbeschichtung im Farbton RAL7035 lackiert. Die optional in der Länge wählbaren Standfüße werden mittels LANTHANE-Schrauben befestigt. Je nach Motorreferenz bestehen die profilierten Ansaugtrichter aus verzinktem Stahl mit Polyester-Pulverbeschichtung RAL7035 oder Verbundwerkstoff RAL9005.

REGISTER
Das Hochleistungs-Register, welches aus Kupferrohren und Aluminiumlamellen besteht, besitzt einen hohen Grad an Verschmutzungsresistenz und verhindert durch seine Konstruktion Scherkräfte in den Rohrbündeln.
Der wasserseitige Anschluss des Trockenkühlers erfolgt über ISO PN16 Typ 02A, welche nach DIN2642 aus Edelstahl 304L gefertig sind oder über Victaulic-Nuten (Baugrößenabhänig). Je nach Volumestorm wird dieser mit einem bzw. zwei Anschlusspaaren gefertigt. Bei Verflüssigern der Reihe 09PE besitzt das Register, bei einer Ventilatorreihe, ein Anschlusspaar, bei zwei Ventilatorreihen, zwei Anschlusspaare, wobei diese aus Kupfer bestehen. Zudem werden die Verflüssiger unter Stickstofffüllung und mit Schutzabdeckungen über den Registeranschlüssen ausgeliefert.

VENTILATOREN
EC-Motoren
Die verwendeten EC-Motoren, welche an 380V bis 480V 50/60Hz betrieben werden können, verfügen über integrierte Überwachungs- und Sicherheitsvorrichtungen, welche sie vor thermischer Überlast, Ventilatorblockade, Unterspannung und Phasenausfall schützen. Durch ein potenzialfreies Umschaltrelais mit einem Abschaltvermögen von 2A/250VAC cos phi=1, wird eine Abschaltung des Ventilators im Fehlerfall realisiert.
Die Motoren der Schutzart IP55 lassen sich dabei durch ein 0-10V oder 4-20mA Signal in ihrer Drehzahl steuern. Die Laufräder der Ventilatoren bestehen aus Aluminium und Polypropylen, welche durch schwarze Schutzgitter gemäß NF ISO 12499 vor Berührung geschützt sind.

Regelschrank

Der Regelschrank, welcher auf der Vorderseite montiert ist, dient zum Schutz und zur Ansteuerung der Motoren. Die Steuerplatine übernimmt die Temperatur- und Druckregelung, Überwachung der Betriebsparameter, Datenaustausch mit bestimmten Kältemaschinen, Fehlerdiagnose und -speicherung sowie den Datenaustausch mit entfernten Bediengeräten, Zusatzkarten und der GLT.
Einsatzgrenzen

- Lagerungstemperatur: -40/+60 °C
- Betriebstemperatur: -25/+55 °C
-
Komponenten
- Am Boden des Schaltschranks sind frei verfügbare Stopfbuchsen angebracht
- Ein verriegelbarer Lasttrennschalter dient der Notabschaltung
- Für den Schutz vor Kurzschluss sind 1 oder 2 dreipolige Schutzschalter vorgesehen (ICC = 10KA)
- Überlastschutz: Verdrahtung des Thermokontaktes auf der Steuerplatine
- 1 Schaltschütz 230V pro Stufe
- 1 Steuerplatine
- 1 Bediengerät optional mit LCD-Display für 09PE

Wassertemperaturfühler
Temperatursensor zur Regelung der Kühlwassertemperatur: max. 90°C oder 150°C; 6m Kabel; Tauchhülse G1/2“

Außentemperaturfühler
Temperatursensor für die Erfassung der Umgebungstemperatur zur Regelung der Free-Cooling-, Adiabatikund Heizfunktion.

Basis-Relais Karte
Hiermit können folgende Parameter über potenzialfreie Kontakte entfernt abgefragt werden: Gerätebetrieb, Fehler der Messfühler, Fehler der Ventilator Drehzahlstufen. Die Platinen sind in einem Schaltschrank zuinstallieren.

WARTUNGSSCHALTER
Reparaturschalter mit Schaltschrank (1 pro Motor)
Funktion

- Mit einem Wartungsschalter lassen sich Arbeiten am Ventilatoraggregat ausführen, ohne den Betrieb der Anlage zu unterbrechen. Die Spannungsversorgung wird nur für den unmittelbar nächstgelegenen Motor unterbrochen, während die anderen Motoren normal weiterbetrieben werden. Der Wartungsschalter ist kein Sicherheitselement und darf daher auch nicht anstelle einer Notabschalt- Vorrichtung eingebaut werden.
Eigenschaften
- Schutzart: IP65
- Minimale Lagerungstemperatur: -25 °C
- Durchmesser der Kabeldurchführung: M20

Beschreibung :

- Hochleistungsregister mit Kupferrohren und Alu-Lamellen, unempfindlich gegen Verschmutzung, Flanschanschluss aus Edelstahl 304L PN16 Typ 02A nach DIN 2642,
- In der Standardausführung: Verzinktes Stahlblech, beidseitig lackiert, hellgrau RAL 7035,
- separate Abtrennung zwischen jedem Ventilator
- Ventilator mit Hochleistungsmotor und Profilflügeln aus Aluminium und Polypropylen, standardmäßig an denMotorschaltkasten angeschlossen,
- mehrere Drehzahlen und Laufraddurchmesser lassen eine große Auswahl an unterschiedlichen Schallpegeln zu,
- Lamellen aus beschichtetem Aluminium C5M 720 h Saltznebeltest, Edelstahlrohre
- Korrosionsschutz der Lamellen bei aggressiven Umgebungen: ALTENA oder entsprechend,
- vertikaler Betrieb für Hochtemperaturmedien: Saugzugsystem
- Elektrische Anschlüsse und Verkabelung an Ventilatoren
- Mehrere Schaltschrankausführungen zur Auswahl: Schutzschaltschrank, Regelschrank mit Elektronikkarte ,Regelschrank mit Stufenbetrieb über Anschlussklemmen (Stufenregelung von außen)
- EC Motorens
- Wartungsschalter
- 100%-entleerbares Register
- Erhöhte Standfüße, Hagelschutzgitter (Saugzugsystem und vertikale Aufstellung),
- Systematische werkseitige Tests:
- Unterwasser-Dichtheitsprüfung der Rohrbündel
- bei einem Gerät mit Schaltschrank: Prüfung der Ventilatoren unter Spannung mit Stromprüfung, dielektrischenTests, Widerstandsmessung und Kontrolle auf durchgängige Masse
- Gerät erfüllt die folgenden Europäischen Richtlinien: Maschinenrichtlinie 2006/42/EG - EMV 2014/30/EU - DGRL 2014/68/UE

Horizontale Aufstellung, saugend

Wärmeleistung
Thermische Leistung  93 kW
Berechnete Leistung  94,88 kW
Austauschfläche (Thermische marge)  1.140 m2 (2,0%)
Wärmeträger  MEG 30%
Eintritts-/Austrittstemperatur  -3 / 0 °C
Volumenstrom Ausgang  0,008063 m3/s
Druckverlust  54,4 kPa
Eintritts-/Austrittstemperatur  4,0 / -0,2 °C
relative Feuchtigkeit (ein/aus)  40 / 54 %(r.F.)
Luftvolumenstrom  66.500 m3/h

Schallpegel:

Schalldruckpegel :  35.1 dBA
bei 10 Metern Abstand vom Gerät

Schalleistungsspektrum (ISO 3744) :
Frequenzen (Hz)  Lw (Schalleistung) in dBA dB(A)
125  55
250  61
500  63
1000  61
2000  54
4000  46
8000  39
Gesamt  67,4

Abmessungen und Gewichte:

Breite::  2400 mm
Länge :  6760 mm
Höhe:  1483  mm

Gehäuse : Verzinktes, beidseitig lackiertes Stahlblech - Hellgrau RAL 7035

Wärmetauscher-Register :
Rohre:  Kupfer
Lamellen:  Aluminium 4 Rohrreihen Lamellenabstand:  2,5 mm
4 Durchgang - Eingang/Ausgang an der gleichen Seite Eintritt:  Edelstahlflansch DN 80, PN16
Austritt:  Edelstahlflansch DN 80, PN16
Inhalt :  253 dm3
max. zul. Druck/Temp.:  9 bar Überdruck / 110 °C

8 Motor-Ventilator-Sätze :
Drehzahl:  340 U/min
Ventilator m. Flügeln  Alu D 800 mm
Motor Klasse  F - IP54 - 3Ph 400V 50 Hz
Betrieb :  8 x 183 W -
  8 x 0,38 A - 340 U/min
  (Sternschaltung)
Maximum :  8 x 200 W - 8 x 0,48 A - 340 U/min  (Sternschaltung)

Sonderausstattung:
- Regelschrank 3Ph 400V 50 Hz + N
IP54-Schrank aus Aluminium A3G mit 1 Hauptschalter für Kupferkabel, magnetischer Motorschutz durch Sicherung, Anschluss für Motor-Fehlermeldungen, Regelung mit Platine Dry-pic, Parametrierung gemäß der mitgelieferten Anleitung, 1 Sammelfehler, Anzahl Stufen mit Asynchronmotoren: 4,
Regelung der Temperatur über Stufen (Asynchronmotoren) oder über die Drehzahl (EC-Motoren), Kommunikation über Busverbindung (Protokoll MODBUS), Betriebszeitenausgleich der Stufen (Asynchronmotoren=, 2 Sollwerte, Wasserregelung abhängig von der Außentemperatur Freikühlungs-Steuerung, Steuerung der Zerstäubung, Automatische Steuerung/Zwangsbetrieb, maximale Drehzahl einstellbar (EC-Motoren), Bedienfeld mit LCD-Anzeige für eine einfache Einstellung der Parameter und den Zugang zu den Betriebsdaten (Sollwert, Temperatur...) und für die Fehleranzeige.

- 1x Temperaturfühler
Flüssigkeit max. 100 °C  in der Austrittsleitunginstallierter und angeschlossener Temperaturfühler.
- 1x Außenlufttemperaturfühler
am Schaltschrank anzuschließen, bauseits während der Installation anzubringen
- 1x Basis-Relaiskarte
potenzialfreie Kontakte für Fehleranzanzeige der Fühler erhältlich, Fehler der Drehzahlstufen und Gerät in Betrieb - in Schaltschrank zu installieren
- 8x Reparaturschalter
1 neben jedem Motor, abschließbar 7 Schließer + 1 Öffner (1 Schließer + 1 Öffner verfügbar)

Fabrikat der Planung:  Carrier
Typ:  09PE DMN 8084-2 SHI 340A8C
  12A1V1-339

Bieterangaben:

angebotenes Fabrikat: '........................................................'

angebotener Typ: '.......................................................'

liefern und betriebsfertig montieren
Menge: 1,000 St

**2.1.1.30 Inbetriebnahme, Einregulierung und Übergabe**
des betriebsfertig aufgestellten, elektro- und wasserseitig angeschlossenen Wärmepumpe und Wärmetauschers bei gleichzeitiger Einweisung des Bedienungspersonals.
Menge: 1,000 St

**2.1.1.40 Montagesockel, Fundament usw**
Bohrung durch Trockenbauwand

Bohrdurchmesser über:  10 bis 15 cm
Bohrtiefe über  10 bis 20 cm,
Menge: 1,000 St

**2.1.1.50 Pufferspeicher, 2.000 l**
Systempufferspeicher zur Speicherung thermischer Energie mittels Temperaturschichtung in Heiz- und Kühlsystemen.
Einsetzbar als hydraulische Weiche, Vorlagebehälter, Reihen- oder Pendelspeicher.
Die Konstruktion wird je nach hydraulischem Anwendungsfall werksseitig ausgelegt.
Effiziente Temperaturschichtung durch gezielte Auslegung der inneren Einbauten.
Eine Ausbildung von laminaren Strömungsverhältnissen ist auch bei schwankenden Lastzuständen möglich.
In stehender Ausführung auf Standfüßen.
Gefertigt aus Mantelblech S 235 JRG und Klöpperböden in S 235 JRG. Innen roh, außen grundiert (geeignet für Kälte-Dämmung). Korrosionsschutzsystem nach AGI-Arbeitsblatt Q 151.
Betrieb ohne Gaspolster.
Geeignet für Warm- und Kaltwasser in geschlossenen Systemen (aufbereitet z.B. nach VDI 2035).
Individuell ausgerüstet mit Anschlüssen und Einbauten nach Kundenwunsch sowie einer standardmäßigen Entlüftung und Entleerung.
Der Pufferspeicher ist Last- und Momentfrei anzuschließen. Der Behälter ist ausgelegt und gefertigt nach DGRL Art.4 Abs.3 und einer ergänzenden Werksnorm.

Typ:  Pufferspeicher
Nenninhalt:  2000 L
Ausgeführt nach:  Werksnorm
Betriebstemperatur:  -10 °C - 50 °C
Max zul. Betriebsdruck:  6 bar
Betriebsüberdruck:  0 bar - 6 bar
Max. Höhe:  2184 / 2304 (ohne/mit Entlüftung)
Durchmesser:  1200 mm
Kippmaß ca.:  2335 mm
Gewicht:  348 kg

Anschlussliste

6 x Flansch DN65 PN6
1 x Entlüftung Muffe Rp 1"
1 x Entleerung Außengewinde R 1 1/2"

Dämmausführung (zur nachträglichen Montage geeignet):

im Polystyrolmantel (silber), 100mm Polyesterfaservlies 12 Kg/m³ (WLG 0,043) Brandklasse B1, Klemmleistenverschluss, PVC-Mütze inkl. 100mm Dämmvlies, Bodendämmung, inkl. Mannloch- bzw. Flanschenhaube, nicht diffusionsdicht.

Bieterangaben:

angebotenes Fabrikat: '........................................................'

angebotener Typ: '.......................................................'

liefern und betriebsfertig montieren
Menge: 1,000 St

##### 2.1.2 Druckhaltung

*Hinweis: Druckhaltung*

**2.1.2.10 Steuereinheit für Nachspeisung und Entgasung**
Vakuum-Sprührohrentgasung zur System- und Nachspeisewasserentgasung in geschlossenen Heizwasser- und Kühlkreisläufen, als vollautomatische Multifunktionseinheit mit "auto start"-Funktion und selbsttätigem hydraulischen Abgleich des Entgasungsprozesses sowie Steuerung und Überwachung der Nachspeisefunktion.

Geeignet für die Medien Wasser und Wasser/Glykolgemisch bis zu einem Mischungsverhältnis von 50/50%.
Funktionseinheit bestehend aus für die Wandmontage konstruiertem Hydraulikteil und elektronischer, ergonomisch angeordneter Control Smart Steuerung mit CE Kennzeichen.

Im Hydraulikteil erfolgt die Entgasung mittels einer Membranpumpe in Verbindung mit einem vertikal angeordneten Messing-Vakuum-Sprührohr. Dieses ist mit Vakuumsprühdüse, Peilrohrentgasung und Drucküberwachung ausgerüstet. Die gesamte Einheit befindet sich schmutzgeschützt in einem Gehäuse aus expandiertem Polypropylen mit einer öffenbaren Wartungshaube.

Die Control Smart Steuerung ist in ein robustes Kunststoffgehäuse integriert, in der sowohl die Leistungs- und Kommunikationselektronik und das Bedientableau mit schmutzunempflindlicher Folientastatur untergebracht sind. Bluetooth serienmäßig als Kommunikationsschnittstelle integriert. Die Steuerung besitzt eine vollautomatische Mikroprozessorsteuerung mit Zeitfunktion, differenzierendem Fehler- und Parameterspeicher, LED-Anzeige der Betriebsmodi und allgemeiner Fehlermeldung, Visualisierung der Steuerungszustände für Systemdruck und allen relevanten Betriebs- und Störmeldungen mit der Control Smart App via Bluetooth Kommunikation.

Kommunikationselektronik bestehend aus:  Schnittstelle RS485 (galvanisch getrennt) für den Anschluss optionaler Kommunikationskomponenten inklusive Protokoll Modbus RTU potenzialfreier Ausgang zur Weiterleitung der Sammelmeldung digitaler Eingang zur Signalverarbeitung eines Kontaktwasserzählers analoger Eingang für die Messung der Leitfähigkeit Eingang zur Nachspeise-Funktionsanforderung über externes SignalControl Smart arbeitet mittels Plug & Play Funktion zur eigenständigen Anlagendruckerkennung, ermöglich eine drahtlose Komfortbedienung über eine App für Smartphones und Tablets für die Betriebssysteme iOS und Android zur einfachen Inbetriebnahme und zur Visualisierung des Anlagenbetriebs. Folgende Funktionen stehen zur Verfügung:  automatische Einstellung der Uhrzeit und des Datums Ein- und Verstellen des Mindestbetriebsdrucks p0 Einschaltzeiten für Dauer- und Intervallentgasung können vom Anwender frei vergeben und eingetragen werden freie Parametrierung von Wochentag und Uhrzeit für den Betriebsmodus Intervallentgasung inkl. einer Sommerfunktion Status-, Warn- und Fehleranzeige zu Anlagendruck und Betriebszuständen inkl. Diagnosehinweisen und Handlungsempfehlungen automatische Softwareupdates Sicherheits- und funktionsrelevante Parameter sind vor unautorisiertem Zugriff geschützt.

Steuereinheit komplett montiert und anschlussfertig nach VDE-Vorschriften verdrahtet, Netzanschlusskabel und Netzstecker, Systemanschlüsse  mittels integrierten Absperrungen.

Vakuum-Sprührohrentgasung des Inhalts-,  Füll- und Nachspeisewassers in selbstoptimierendem Betrieb mit Zyklen für Dauer-, Intervall- und Nachspeiseentgasung.  Kontrollierte Nachspeisung über betriebssicheren Zweiwegemotorkugelhahn. Die Ansteuerung erfolgt über eine integrierte Systemdruckauswertung oder ein externes 230 V Signal (z.B. einer Druckhaltestation), mit automatischer Unterbrechung und Störmeldung bei Überschreitung der Laufzeit und/oder der Zyklenanzahl. Die Nachspeisung kann alternativ aus einem offenen Netztrennbehälter erfolgen.  Auswertemöglichkeit eines Kontaktwasserzählers inkl. optional möglicher Kapazitätsüberwachung von Ionentauschern in der Nachspeiseleitung.  Dokumentation und Kontrolle des Gesamtsystems bezüglich o.g. Parameter.

Max. Anlagenvolumen:  6 m³
Max. Anlagenvolumen Glykol:  4 m³
Max. zul. Betriebstemperatur:  70 °C
Max. zul. Betriebsüberdruck:  8 bar
Arbeitsdruck:  0.5 - 4.5 bar
Mindestzulaufdruck Nachspeisung: 0.10 bar
Max. Schalldruckpegel:  55 dB(A)
Anschluss elektrisch:  230V/50Hz
Anschluss Druckseite:  G 1/2"
Anschluss Abströmseite:  G 1/2"
Anschluss Nachspeisung:  G 1/2"
Ausscheidegrad gelöste Gase bis: 90 %
Max. Teilvolumenstrom Netz: 0.050 m³/h
Max. Volumenstrom Nachspeisung: 0.080 m³/h
Max. elektr. Nennleistung:  0.20 kW
Max. Höhe:  572 mm
Betriebstemperatur:  1 °C-70 °C
Breite:  340 mm
Tiefe:  211 mm
Gewicht:  13.80 kg

Fabrikat der Planung:  Reflex
Typ:  Servitec S

Bieterangaben:

angebotenes Fabrikat: '........................................................'

angebotener Typ: '.......................................................'

liefern und betriebsfertig montieren
Menge: 1,000 St

**2.1.2.20 Membran-Ausdehnungsgefäß, Nennvolumen 500 l**
Membran-Druckausdehnungsgefäß für geschlossene Heiz- und Kühlwassersysteme.
Gefäße sind konstruiert und gefertigt nach DIN EN 13831. Zulassung gemäß Richtlinie für Druckgeräte 2014/68/EU.  Langlebige Epoxidharzbeschichtung Nicht tauschbare Halbmembran nach DIN EN 13831 Ab 35 Liter stehend Für Frostschutzmittelzusatz mindestens 25 bis 50 % Mit Gewindeanschlüssen Max. zulässige Systemtemperatur 120 °C Max. zulässige Betriebstemperatur 70 °C Hinweis:
Keine Bewilligungspflicht gemäß Schweizer Richtlinie SWKI HE301-01 und SVTI bei (PSV * VN ≤ 3.000 bar * Liter).

Membranmaterial:  SBR
Nennvolumen:  500 l
Max. Nutzvolumen:  450 l
Max. zul. Systemtemperatur: 120 °C
Min. zul. Betriebstemperatur (ft): -10 °C
Max. zul. Betriebstemperatur: 70 °C
Max. zul. Betriebsüberdruck: 6 bar
Gasvordruck werksseitig:  1.5 bar
Anschluss :  R 1"
Durchmesser:  740 mm
Max. Höhe:  1313 mm
Höhe Wasseranschluss:  245 mm
Kippmaß ca.:  1357 mm
Gewicht:  52.00 kg

Fabrikat der Planung:  Reflex
Typ:  N 500

Bieterangaben:

angebotenes Fabrikat: '........................................................'

angebotener Typ: '.......................................................'

liefern und betriebsfertig montieren
Menge: 1,000 St

**2.1.2.30 Kappenventil für Membran-Druckausdehnungsgefäß, 1"**
Kappenventil
Für Membran-Druckausdehnungsgefäße in geschlossenen Heizungs- und Kühlwasseranlagen.
Mit einer gegen unbeabsichtigtes Schließen gesicherten Absperrung und einer Entleerung gemäß DIN EN 12828.

Max. zul. Betriebstemperatur:  120 °C
Betriebstemperatur:  120 °C
Betriebsüberdruck:  10 bar
Anschluss :  G 3/4"
Max. zul. Betriebsüberdruck:  10 bar
Gewicht:  0.26 kg

Fabrikat der Planung:  Reflex
Typ:  SU G 1" × 1"

Bieterangaben:

angebotenes Fabrikat: '........................................................'

angebotener Typ: '.......................................................'

liefern und betriebsfertig montieren
Menge: 1,000 St

**2.1.2.40 Membran-Druckausdehnungsgefäß, 12 l**
Membran-Druckausdehnungsgefäß für geschlossene Heiz- und Kühlwassersysteme. Gefäße sind konstruiert und gefertigt nach DIN EN 13831. Zulassung gemäß Richtlinie für Druckgeräte 2014/68/EU.  Langlebige Epoxidharzbeschichtung Nicht tauschbare Halbmembran nach DIN EN 13831 Ab 35 Liter stehend Für Frostschutzmittelzusatz mindestens 25 bis 50 % Mit Gewindeanschlüssen Max. zulässige Systemtemperatur 120 °C Max. zulässige Betriebstemperatur 70 °C Hinweis:
Keine Bewilligungspflicht gemäß Schweizer Richtlinie SWKI HE301-01 und SVTI bei (PSV * VN ≤ 3.000 bar * Liter).

einschl Wandhalterung mit Spannband und Konsole für Membran-Druckausdehnungsgefäße inklusive Haltewinkel und Spannband.

Fabrikat der Planung:  Reflex
Typ:  N 12

Bieterangaben:

angebotenes Fabrikat: '........................................................'

angebotener Typ: '.......................................................'

liefern und betriebsfertig montieren
Menge: 1,000 St

**2.1.2.50 Kappenventil für Steuergefäß, 3/4"**
Kappenventil
Für Membran-Druckausdehnungsgefäße in geschlossenen Heizungs- und Kühlwasseranlagen.
Mit einer gegen unbeabsichtigtes Schließen gesicherten Absperrung und einer Entleerung gemäß DIN EN 12828.
Typ: SU G 3/4" × 3/4"
Max. zul. Betriebsüberdruck: 16 bar
Betriebstemperatur: 120 °C
Betriebsüberdruck: 16 bar
Max. zul. Betriebstemperatur: 120 °C
Anschluss : G 3/4"
Rohraußendurchmesser : 19 mm
Gewicht: 0.26 kg

Bieterangaben:

angebotenes Fabrikat: '........................................................'

angebotener Typ: '.......................................................'

liefern und betriebsfertig montieren
Menge: 1,000 St

**2.1.2.60 Schmutz- und Schlammabscheider**
Schmutz- und Schlammabscheider für Heiz- und Kühlwassersysteme bzw. geschlossene flüssigkeitsgefüllte Anlagensysteme.

Geeignet für die Medien Wasser und Wasser/Glykolgemisch bis zu einem Mischungsverhältnis von 50/50%.

Integrierter Hochenergie-Dauermagnet mit Ansteckfunktion für eine schnelle Anbindung ohne zusätzlichen Montageaufwand am Schlamm- und Schmutzabscheider. Hochleistungsmagnet besteht aus einer isostatisch gepressten Neodym Scheibe, der in eine Ansteckhülse aus TPE eingesetzt ist. Hocheffiziente Separierung und Fixierung von ferromagnetischen Partikeln aus dem Fluidstrom direkt in die Abscheidekammer durch axial ausgerichtetes Magnetfeld. Partikel werden durch einfaches Abziehen des Ansteckmagneten vom Abscheidergehäuse und einer anschließenden Reinigung ohne Betriebsunterbrechung dauerhaft und gezielt aus dem System entfernt. Für Wartungsarbeiten kann der Ansteckmagnet durch einfaches Abziehen vom Abscheidergehäuse entfernt werden.

Die Reinigung und Entleerung des Schmutzsammelraums ist über einen eigenen Entschlammungskugelhahn ohne Betriebsunterbrechung möglich.

Gehäusewerkstoff:  Messing
Magnettyp:  Ansteckmagnet
Einbauvariante:  horizontal
Betriebstemperatur:  0 °C - 110 °C
Betriebsüberdruck:  10 bar
Anschluss :  IG 2"
Reinigungsanschluss:  G 3/4"
Anschlussvariante:  Gewinde
Max. Volumenstrom:  7.5 m³/h
Durchmesser:  100 mm
Max. Höhe:  234 mm
Breite:  132 mm
Einbaulänge:  132 mm
Gewicht:  3.02 kg

Fabrikat der Planung:  Reflex
Typ:  D 2 M

Bieterangaben:

angebotenes Fabrikat: '........................................................'

angebotener Typ: '.......................................................'

liefern und betriebsfertig montieren
Menge: 1,000 St

**2.1.2.70 Wärmedämmung für Abscheider**
Wärmedämmung für Schlammabscheider.
Bestehend aus zwei form- und temperaturstabilen, anpassbaren, formschlüssigen Halbschalen aus Hartschaum mit Klappverschluß oder Spannband.

Dämmstärke:  15 mm
Dämmmaterial:  EPP
Betriebstemperatur:  110 °C
Durchmesser (berechnet): 135 mm
Max. Höhe (berechnet):  270 mm
Breite (berechnet):  134
Tiefe:  137 mm
Gewicht:  0.14 kg

Fabrikat der Planung:  Reflex
Typ:  A/D 2

Bieterangaben:

angebotenes Fabrikat: '........................................................'

angebotener Typ: '.......................................................'

liefern und betriebsfertig montieren
Menge: 1,000 St

**2.1.2.80 Mikroblasenabscheider**
Luft-/Mikroblasenabscheider für Heiz-und Kühlwassersysteme bzw. geschlosseneflüssigkeitsgefüllte Anlagensysteme.

Geeignet für die Medien Wasser und Wasser/Glykolgemisch bis zu einem Mischungsverhältnis von 50/50%.
Armatur zur Ansammlung von Gasblasen aus dem Flüssigkeitsstrom über optimiertes Abscheideelement bzw. automatische, permanente Ableitung in die Atmosphäre über integrierten nicht absperrbaren Exvoid-T Großentlüfter.

Gehäusewerkstoff:  Messing
Einbauvariante:  horizontal
Betriebstemperatur:  0 °C - 110 °C
Betriebsüberdruck:  10 bar
Anschluss :  IG 2"
Entlüftungsanschluss:  R 1/2"
Anschlussvariante:  Gewinde
Max. Volumenstrom:  7.5 m³/h
Durchfluss-Kennwert kvs: 56.1 m³/h
Durchmesser:  100 mm
Max. Höhe:  277 mm
Breite:  132 mm
Einbaulänge:  112 mm
Gewicht:  3.18 kg

Fabrikat der Planung:  Reflex
Typ:  A 2

Bieterangaben:

angebotenes Fabrikat: '........................................................'

angebotener Typ: '.......................................................'

liefern und betriebsfertig montieren
Menge: 1,000 St

**2.1.2.90 Armatur zur Nachspeisung aus Trinkwassernetzen**
Armatur zur direkten Verbindung von Nachspeiseeinrichtungen für Heiz- und Kühlwassersysteme mit Trinkwassernetzen. Im Einzelnen bestehend aus:  Armaturabsperrkugelhähnen mit Motoraufnahme für Fillset Safecontrol zur automatischen kontrollierten Nachspeisung Systemtrenner nach DIN 1988-100 bzw. DIN EN 1717 (BA), mit integriertem SchmutzfängerWasserzähler

Max. zul. Betriebstemperatur:  65 °C
Max. zul. Betriebsüberdruck:  0 bar
Anschluss Ein-/Austritt:  R 1/2" / R 1/2"
Max. Höhe:  170 mm
Höhe inkl. Druckminderer:  204 mm
Breite:  314 mm
Einbaulänge:  314 mm
Tiefe:  150 mm
Gewicht:  2.26 kg

Fabrikat der Planung:  Reflex
Typ:  Fillset Combi

Bieterangaben:

angebotenes Fabrikat: '........................................................'

angebotener Typ: '.......................................................'

liefern und betriebsfertig montieren
Menge: 1,000 St

**2.1.2.100 Patronengehäuse zur Wasseraufbereitung**
Patronengehäuse, kompakte Basisarmatur zur Aufbereitung von Füll- und Ergänzungswasser mittels Ionenaustauschverfahren zum Schutz von Wärmeerzeugern u. Warmwasserheizungsanlagen gemäß VDI 2035.
Patronengehäuse kann in Kombination mit den entsprechenden Patroneneinsätzen (separate Produkte) optional zur Wasserenthärtung oder Wasserentsalzung eingesetzt werden.
Leergehäuse ist montagefertig mit Wandhalterung zur wahlweisen Bestückung mit einer:
Enthärtungsharzpatrone für die Wasserenthärtung oderfür die Wasserentsalzung
bestehend aus:
zylindrischem Polypropylen-Gehäuse mit Messinggewindeanschlüssen zur Aufnahme einer der o.g. Wasserbehandlungspatronen und opt. Anbringung einer Verschneideeinrichtung Durchflussbegrenzer,Absperrkugelhahn mit Probeentnahmehahn
Bauteile werden als kompakte Armatur zum Einbau in die Füll- und Ergänzungswasserleitung angeordnet.

Patronenplätze:  1 St.
Max. zul. Betriebstemperatur:  40 °C
Max. zul. Betriebsüberdruck:  8 bar
Anschluss Ein-/Austritt:  Rp 1/2" / Rp 1/2"
Max. Dauerdurchfluss:  360 l/h
Max. Höhe:  600 mm
Breite:  260 mm
Gewicht:  1.90 kg

Fabrikat der Planung:  Reflex
Typ:  Fillsoft Gehäuse FG I

Bieterangaben:

angebotenes Fabrikat: '........................................................'

angebotener Typ: '.......................................................'

liefern und betriebsfertig montieren
Menge: 1,000 St

**2.1.2.110 Enthärtungspatrone**
Enthärtungspatrone
Kationenharzpatrone zur Füll- und Ergänzungswasserenthärtung passend in Patronengehäuse.
Bestehend aus zylindrischer Polypropylen Patrone gefüllt mit Kationentauscherharz zur Enthärtung von Füll- und Ergänzungswasser nach z.B. VDI 2035 und/oder Herstellerangaben in Warmwasserheizungsanlagen nach DIN EN 12828.

Kapazität:  6000 l×°dH
Max. zul. Betriebstemperatur:  40 °C
Lagertemperatur:  5 - 40 °C
Max. zul. Betriebsüberdruck:  8 bar
Durchmesser:  76 mm
Max. Höhe:  513 mm
Gewicht:  1.50 kg

Fabrikat der Planung:  Reflex
Typ:  Fillsoft FSP 6000

Bieterangaben:

angebotenes Fabrikat: '........................................................'

angebotener Typ: '.......................................................'

liefern und betriebsfertig montieren
Menge: 1,000 St

**2.1.2.120 Impulsgeber**
Der Impulsgeber erweitert die Funktionalität Ihres Wasserzählers und ermöglicht eine komfortable Fernüberwachung des Wasserverbrauchs. Die erzeugten Impulse werden zuverlässig an ein externes Auslesegerät oder ein Datenerfassungssystem, wie z. B. eine Gebäudeleittechnik (GLT), weitergeleitet. So können Sie den Wasserverbrauch genau im Blick behalten, ohne direkten Zugriff auf den Zähler zu benötigen.
Diese Lösung sorgt für mehr Effizienz und Flexibilität bei der Verbrauchskontrolle.
Gewicht:  0.06 kg

einschl Wandhalterung

Fabrikat der Planung:  Reflex
Typ:  Impulsgeber

Bieterangaben:

angebotenes Fabrikat: '........................................................'

angebotener Typ: '.......................................................'

liefern und betriebsfertig montieren
Menge: 1,000 St

**2.1.2.130 Schlüssel für Filterkopf**
Schlüssel für Filterkopf
Stabiler Kunststoffschlüssel für das sichere Lösen und Anziehen der Reflex Fillsoft Verschraubung zur Erleichterung des Kartuschenwechsels.

Fabrikat der Planung:  Reflex
Typ:  Fillsoft Tool

Bieterangaben:

angebotenes Fabrikat: '........................................................'

angebotener Typ: '.......................................................'

liefern und betriebsfertig montieren
Menge: 1,000 St

**2.1.2.140 Bus-Modul, Modbus RTU**
Bus-Modul
Busmodul zur Umsetzung der Informationen wie z.B. Betriebszustand oder -daten aus der Steuerungsschnittstelle von Variomat, Reflexomat oder Servitec als Compact Module anwendbar bei der Control Touch Steuerung in das Daten-Telegramm.
Direkte Integration an der Steuerungsplatine der Control Touch. Es ist keine zusätzliche Montage notwendig. Verbindung zur Touch Control über Steckersockel.
Als integriertes Erweiterungsmodul montiert im Regler Gehäuse der Control Touch. Profibus-seitig steht eine RS 485 Schnittstelle zur Verfügung.
 Fernsteuerung der folgenden Funktionen und Parameter von übergeordneter Gebäudeleittechnik:  Pumpe/Kompressor 1 Ein Pumpe/Kompressor 1 Aus Pumpe/Kompressor 2 Ein Pumpe/Kompressor 2 Aus Überströmventil 1 Auf Überströmventil 1 Zu Überströmventil 2 Auf Überströmventil 2 Zu Nachspeisung Auf Nachspeisung Zu Druckvorgabe p0 (Druck in 1/10 bar)

Anschluss elektrisch:  230V/50Hz
Max. Höhe:  2  2 mm
Breite:  50 mm
Tiefe:  52 mm
Gewicht:  0.20 kg

Fabrikat der Planung:  Reflex
Typ:  Modbus RTU Touch

Bieterangaben:

angebotenes Fabrikat: '........................................................'

angebotener Typ: '.......................................................'

liefern und betriebsfertig montieren
Menge: 1,000 St

**2.1.2.150 Sicherheitsventil zur Druckabsicherung**
Sicherheitsventil zur Druckabsicherung von Wärmeerzeugern, Kennbuchstabe D/G/H und gemäß den Anforderungen TRD 721, EN 12828, SWKI HE301-01.
Bei diesem Artikel handelt es sich um ein Fremdprodukt, welches nicht zum Lieferumfang unseres Unternehmens gehört. Es handelt sich hierbei um Empfehlungen für den Einbau in die Gesamtanlage.

Anschluss Eintritt: DN32/PN16
Anschluss Austritt: DN50/PN16

Bieterangaben:

angebotenes Fabrikat: '........................................................'

angebotener Typ: '.......................................................'

liefern und betriebsfertig montieren
Menge: 1,000 St

**2.1.2.160 Inbetriebnahme**
Inbetriebnahme der vorgenannten Druckhaltung
Einstellung der Anlage auf die vom Auftraggeber zu benennenden Betriebsparameter
Prüfung der Einstellung und Betriebsparameter sowie der Leistung der Anlage und Funktion.
Alle Einstellwerte werden in einem Protokoll dokumentiert
Menge: 1,000 St

##### 2.1.3 Heiz- u. Kühldecke

*Hinweis: Vorbemerkung Kühldeckensystem*
Zur Temperierung ausgewählter Räume kommen im EG und 1.OG Heiz- und Kühldecken zum Einsatz. Diese bestehen aus einer graphitmodifizierten Gipskartondecke und darauf verlegtem, mäanderförmig gebogenem Kupferrohr, das in großflächig dimensionierten Wärmeleitprofilen aus Aluminium eingebettet ist. Die Wärmeleitprofile sind über Trägerschienen zu einer eigensteifen Konstruktion verbunden und werden mittels Kreuzverbinder mit den Grundprofilen verbunden. Die Kupferrohrmäander sind um 25 mm ab UKD bis UK Cu-Mäander nach oben versetzt, damit nachträglich Schraubbefestigungen an jeder Stelle der Decke vorgenommen werden können.

Die Verbindung der einzelnen Kühlregister an die Verteilrohrleitungen erfolgt mittels Kupferrohr nach DIN EN 1057 Bestehend aus Kupferrohren inkl. Formteile und Befestigungsmaterial (gummigelagerte Rohrschellen). Die  Befestigung an der Betonrohdecke kann bis zu einer  Montagehöhe von 3,50 m erfolgen und ist starr und unlösbar auszuführen.

Leistungsangaben
Kühlleistung:
reale wasserseitige Kühlleistung:  85 W/m²
operative Raumtemperatur:  26,0 °C
Kühlwasservorlauf:  16,0 °C
Kühlwasserrücklauf:  19,0 °C

Heizleistung:
reale wasserseitige Heizleistung:  114 W/m²
operative Raumtemperatur:  20,0 °C
Heizwasservorlauf:  35,0 °C
Heizwasserrücklauf:  31,0 °C

Fabrikat der Planung:  Swegon GmbH
Typ:  VARIOCOOL Uni Graphit

Bieterangaben:

angebotenes Fabrikat: '........................................................'

angebotener Typ: '.......................................................'

**2.1.3.10 Einmessung der Decke**
Höhengerechtes Einmessen der Deckenflächen mit Hilfe eines Lasergerätes unter Beachtung der bauseits vorgegebenen Höhenkoten nach den zulässigen Toleranzen im Hochbau nach DIN 18201 und DIN 18202
Menge: 1,000 psch

**2.1.3.20 Gipskartondecke mit Metall-Unterkonstruktion und Wärmeleitprofilen**
Abgehängte Unterdecke nach DIN 18168, mit versetzter Metall-Unterkonstruktion, bestehend aus:

- Unterkonstruktion; bestehend aus CD-Grundprofilschienen, Blechdicke mind. 0,6 mm. Abhängung von Stahlbetondecke mittels bauaufsichtliche zugelassener Nonius- oder Direktabhänger, drucksteife Befestigung. Zusätzliche Aussteifung gegen horizontale und vertikale Schubbewegungen mittels Profilschiene. Montage bis 3,50 m Raumhöhe; in folgender Ausprägung:

Achsabstand Grundprofil:  ca. 800 mm
Hängerabstand:  ca. 800 mm
UKRD bis UK Abhangdecke:  zw. 200 bis 700 mm.

- Montage von graphitmodifizierten Gipskarton-Thermoplatten, Dicke 10 mm. Inkl. Verspachtelung von Öffnungen, Stoßfugen und Schraubenköpfen nach DIN 18202.

- Wärmeleitprofil zur Verbesserung der Wärmeleitfähigkeit, Einbau in Montagedecke, zur Führung und Fixierung der Rohrleitung. Aus Aluminium, geschwärzt, Breite ca. 80 mm. Verschrauben der Gipskartonplatte mit Wärmeleitprofil möglich. Liefern und inkl. aller Klein- und Befestigungsmaterialien montieren.

- Rohrleitung aus nahtlosem Kupferrohr DIN EN 1057, für wärme- und kältetechnische Anwendungen, Außendurchmesser 12 mm, Wanddicke 1 mm, verlegt im Wärmeleitprofil, Verbindung durch Löten oder Pressen nach DVGW GW 2, Verlegung in Gebäuden und Zentralen, Montagehöhe über Gelände/Fußboden bis 3,5 m, Richtungsänderungen werden durch Biegen ausgeführt.

Eigenständige Abstimmung mit weiteren Gewerken und Fachbauleitung erforderlich.
Liefern und inkl. aller Klein- und Befestigungsmaterialien montieren.
Menge: 755,000 m²

**2.1.3.30 Gipskarton-Lochdecke mit Metall-Unterkonstruktion und Wärmeleitprofilen**
Abgehängte Unterdecke nach DIN 18168, mit versetzter Metall-Unterkonstruktion, bestehend aus:

- Unterkonstruktion; bestehend aus CD-Grundprofilschienen, Blechdicke mind. 0,6 mm. Abhängung von Stahlbetondecke mittels bauaufsichtliche zugelassener Nonius- oder Direktabhänger, drucksteife Befestigung. Zusätzliche Aussteifung gegen horizontale und vertikale Schubbewegungen mittels Profilschiene. Montage bis 3,50 m Raumhöhe; in folgender Ausprägung:

Achsabstand Grundprofil:  ca. 800 mm
Hängerabstand:  ca. 800 mm
UKRD bis UK Abhangdecke:  zw. 200 bis 700 mm.

- Montage von graphitmodifizierten Gipskarton-Thermoplatten, Dicke 10 mm. Inkl. Verspachtelung von Öffnungen, Stoßfugen und Schraubenköpfen nach DIN 18202, Lochdecke

- Wärmeleitprofil zur Verbesserung der Wärmeleitfähigkeit, Einbau in Montagedecke, zur Führung und Fixierung der Rohrleitung. Aus Aluminium, geschwärzt, Breite ca. 80 mm. Verschrauben der Gipskartonplatte mit Wärmeleitprofil möglich. Liefern und inkl. aller Klein- und Befestigungsmaterialien montieren.

- Rohrleitung aus nahtlosem Kupferrohr DIN EN 1057, für wärme- und kältetechnische Anwendungen, Außendurchmesser 12 mm, Wanddicke 1 mm, verlegt im Wärmeleitprofil, Verbindung durch Löten oder Pressen nach DVGW GW 2, Verlegung in Gebäuden und Zentralen, Montagehöhe über Gelände/Fußboden bis 3,5 m, Richtungsänderungen werden durch Biegen ausgeführt.

Eigenständige Abstimmung mit weiteren Gewerken und Fachbauleitung erforderlich.
Liefern und inkl. aller Klein- und Befestigungsmaterialien montieren.
Menge: 215,000 m²

**2.1.3.40 Verrohrung Kühlregister**
Verbindung einzelner Kühlregister zu vollständigen Wasserkreisen mit Kupferrohr nach DIN EN 1057 durch Löten oder Pressen.
Verrohrung bis zu den bauseitigen Kugelhähnen mit Regelventil.

Inkl. Dicht- und Befestigungsmaterial sowie Form- und Verbindungsstücken. Montagehöhe bis 3,5 m.
Menge: 1130,000 m²

**2.1.3.50 Anpassungen Kühlregister**
Anpassungen für abweichende Kühlregister, bspw. bei größeren oder kleineren Formaten/Abmessungen. Inkl. Maschineneinstell- und Rüstkosten bei erforderlicher Formatanpassung.
Menge: 140,000 m²

**2.1.3.60 Traversen/Brücken**
Traversen und Brücken zur Montage der Unterkonstruktion im Bereich von Kanälen, Elektro-Trassen und Rohrleitungen. Spannweite der Abhängepunkte ca. 1 m. Liefern und inkl. aller Klein- und Befestigungsmaterialien montieren.
Menge: 40,000 St

**2.1.3.70 Wandanschluss**
Herstellen eines Wandanschlusses mit Trennstreifen, an flankierende Bauteile. Inkl. Verspachteln und Entfernen überschüssiger Trennstreifen.
Menge: 1100,000 m

**2.1.3.80 Revisionsklappe 500 x 500, ungelochte Decke**
Revisionsklappe mit eingebauter Gipskartonplatte, 500 mm x 500 mm.
Herstellen einer Aussparung, Einsetzen notwendiger Verstärkungen, Deckenbündiger Einbau.
Die Unterkonstruktion ist in diesem Bereich zu trennen und an den Eckpunkten gesondert von der Rohdecke abzuhängen, incl. Herstellen der entsprechenden Aussparung und evtl. notwendigen Verstärkungen. Die Klappen sind sauber in die Gipskartondecken einzubauen. Einbau in glatter, ungelochter Decke
Liefern und inkl. aller erforderlichen Klein- und Befestigungsmaterialien montieren.
Menge: 6,000 St

**2.1.3.90 Revisionsklappe 600 x 600, ungelochte Decke**
Revisionsklappe mit eingebauter Gipskartonplatte, wie zuvor beschrieben, jedoch:

600 mm x 600 mm.

Liefern und inkl. aller erforderlichen Klein- und Befestigungsmaterialien montieren.
Menge: 86,000 St

**2.1.3.100 Revisionsklappe 600 x 600, Lochdecke**
Revisionsklappe mit eingebauter Gipskartonplatte, Lochdecke
600 mm x 600 mm.
Herstellen einer Aussparung, Einsetzen notwendiger Verstärkungen, Deckenbündiger Einbau.
Die Unterkonstruktion ist in diesem Bereich zu trennen und an den Eckpunkten gesondert von der Rohdecke abzuhängen, incl. Herstellen der entsprechenden Aussparung und evtl. notwendigen Verstärkungen. Die Klappen sind sauber in die Gipskartondecken einzubauen.
Einbau in Lochdecke
Liefern und inkl. aller erforderlichen Klein- und Befestigungsmaterialien montieren.
Menge: 8,000 St

**2.1.3.110 Ausschnitt Drallauslass bis 650 mm**
Herstellen von Deckenausschnitten für Drallauslässe inkl. Auftrennen und Aussteifen der Unterkonstruktion. Beinhaltet Ausrichtung der Drallauslässe, horizontal und vertikal. Anschluss Gipskartonplatte an Auflagekante des Drallauslasses. Inkl. den dafür notwendigen Anschlussarbeiten. Durchmesser bis 650 mm
Menge: 54,000 St

**2.1.3.120 Deckenausschnitt bis 300 mm**
Herstellen eines Deckenausschnitts, bis 300 mm, rund oder eckig. In Gipskartonplatte, inkl. Aussparung der Unterkonstruktion und bauseitigen Einbau von z.B. Leuchten o.ä.
Menge: 20,000 St

**2.1.3.130 Kabeldurchführung**
Kabelduchführung durch die Montagedecke und/oder Unterkonstruktion, für Kabel 3 x 1,5mm². Inkl. aller erforderlichen Maschineneinsätze und Hilfsmittel.
Menge: 190,000 St

**2.1.3.140 Absperrgruppe DN 15**
Absperrgruppe, DN 15, mit Absperrkugelhahn in Vorlauf und Rücklauf sowie 2 Stk. Füll- und Entleerungskugelhahn. Liefern und inkl. aller notwendigen Klein-, Dicht- und Befestigungsmaterialien betriebsfertig montieren.
Menge: 6,000 St

**2.1.3.150 Absperrgruppe DN 20**
Absperrgruppe mit Entleerung, wie zuvor beschrieben, jedoch:

DN 20.

Liefern und inkl. aller notwendigen Klein-, Dicht- und Befestigungsmaterialien betriebsfertig montieren.
Menge: 37,000 St

**2.1.3.160 Einbau von beigestellen Regelventilen DN 15 - DN 20**
Einbau von Regelventilen DN 15 - DN 20

Einbau von bauseits beigestellten Regelventils zur durchflussgesteuerten Regelung einer Kühldecke. Anschluss an vorhandene Rohrleitung mittels üblicher Gewinde- und/oder Schraubanschlüsse; bis G 1", DN 25; Montagehöhe bis 4,0 m. Inkl. aller erforderlichen Klein- und Dichtmaterialien sowie Werkzeuge und Maschinen.
Menge: 43,000 St

**2.1.3.170 Anschluss an Absperrgruppen / Übergang Kühldecken**
Anschluss von Rohrleitungen an Kugelhähne, Ventile oder ähnliches inkl. erforderlicher Befestigungsmaterialien und Form- und Verbindungsstücke.
Menge: 43,000 St

**2.1.3.180 Thermografie / Abnahmeprüfung**
Thermographie mit Abnahmeprüfung
Durchführung der Abnahmeprüfung der Raumkühlflächen gem. VDI- Richtlinie VDI 6031, neuester
Stand
Es ist die komplette Oberfläche der Raumkühl- und Heizflächen thermografisch zu überprüfen und elektronisch zu speichern. Mindestens 20 % der Raumregelzonen sind zusätzlich in einem Protokoll zu dokumentieren.
Die Abnahmeprüfung ist durch ein Protokoll mit folgenden Punkten zu dokumentieren:
- Die Vor- und Rücklauftemperaturen des Mediums an zentraler Stelle
- Die Raumlufttemperatur
- Position und Blickrichtung der Aufnahmen
Menge: 1,000 St

##### 2.1.4 Heizkörper und Zubehör

**Ausführungsbeschreibung 2 Hygiene-Radiator**
*Hygiene-Radiator*
2-6 säulig aus Stahl; Einzelglieder (Baulänge 65 mm) als Schweißbaugruppe, bestehend aus Kopfstücken (Bandstahl-Pressteile) und runden Präzisionsstahlrohren. Blöcke bis Maximallänge der Liefereinheit aus Gliedern zusammengeschweißt. Montagefertig mit 4 Gewindestopfen für Vor- und Rücklauf, sowie für Entlüftung und Entleerung. Allseits gerundete Kanten mit Rmin = 2 mm.
Beschichtung nach DIN 55900 Teil 1 und Teil 2.
Ausführungsmerkmale in Übereinstimmung mit den Grundsätzen für die Prüfung der Arbeitssicherheit von Heizkörpern (Gesetzliche Unfallversicherung GUV).
Ausgezeichnet für die Erfüllung hoher hygienischer Anforderungen vom Institut Prof. Dr. Pieldner / Stuttgart.
Druckfestigkeit und Dichtheit geprüft.
Wärmeleistung nach EN 442 geprüft und registriert.
CE-konform. Geeignet für Warmwasserheizungsanlagen nach DIN 18380 und Wasserqualität nach VDI 2035, ÖNORM H5195 und SWKI BT 102-01.
Maximal zulässige Betriebstemperatur:
110°C Betriebsdruck max.:
2–6-Säuler 10 bar / 1000 kPa
2–6-Säuler 16 bar / 1600 kPa (Hochdruck-Ausführung)
Transportsicher verpackt.

Hinweis:
- Thermischer Stellantrieb, bauseits

Fabrikat:  Arbonia
Typ:  Sano-Radiator

Bieterangaben:

angebotenes Fabrikat: '........................................................'

angebotener Typ: '.......................................................'

liefern und betriebsfertig montieren

**2.1.4.10 Radiator Typ: M2200; 2000x500x65mm**
*** gemäß Ausführungsbeschreibung 2
Typ:  2200
Bauhöhe:  2000 mm
Baulänge:  500 mm
Bautiefe:  65 mm
Menge: 2,000 St

**2.1.4.20 Radiator Typ: M2200; 2000x565x65mm**
*** gemäß Ausführungsbeschreibung 2
Typ:  2200
Bauhöhe:  2000 mm
Baulänge:  565 mm
Bautiefe:  65 mm
Menge: 1,000 St

**2.1.4.30 Radiator Typ: M2200; 2000x630x65mm**
*** gemäß Ausführungsbeschreibung 2
Typ:  2200
Bauhöhe:  2000 mm
Baulänge:  630 mm
Bautiefe:  65 mm
Menge: 2,000 St

**2.1.4.40 Radiator Typ: M3200; 2000x630x105mm**
*** gemäß Ausführungsbeschreibung 2
Typ:  3200
Bauhöhe:  2000 mm
Baulänge:  630 mm
Bautiefe:  105 mm
Menge: 2,000 St

**2.1.4.50 Radiator Typ: M4200; 2000x1020x145mm**
*** gemäß Ausführungsbeschreibung 2
Typ:  4200
Bauhöhe:  2000 mm
Baulänge:  1020 mm
Bautiefe:  145 mm
Menge: 2,000 St

**2.1.4.60 Radiator Typ: M5200; 2000x630x185mm**
*** gemäß Ausführungsbeschreibung 2
Typ:  4200
Bauhöhe:  2000 mm
Baulänge:  630 mm
Bautiefe:  145 mm
Menge: 2,000 St

**2.1.4.70 Klemmkonsolen für Radiatoren**
Klemmkonsole variabel
bestehend aus stabiler Wandplatte und Klemmstück zur Wandmontage.
Passend für Sanoradiatoren mit 65 mm Gliederlänge und runden Präzisionsstahlrohren mit einem Durchmesser von 25 mm.
Formschlüssige Klemmung am einzelnen Rohr direkt unter dem oberen Kopfstück mit stabilem Klemmstück. Klemmstück besteht aus zwei Halbschalen, und wird rückseitig am Röhrenradiator montiert. Schallentkopplung, Sicherung gegen Ausheben durch einfachen Schnappmechanismus und Sicherung gegen Durchrutschen des Raumwärmers inklusive. Mit Bohrlochabstand der Wandplatte von mind. 100 mm zwischen oberem Langloch und unterer Sicherungsbohrung. Erleichterte Montage durch Justierkerben an der Wandplatte.
Serienfarbe:  weiß ähnlich RAL9016
Wandabstand:  30 - 45 mm
Der Lieferumfang Klemmkonsole fix (1er-Set) besteht aus:
1 Wandplatte
2 Klemmstückhalbschalen
1 Schallschutzclip
1 Sicherungsbügel inklusive Schrauben
2 Schrauben 8 x 60 mm, 2 Dübel 10 x 60 mm, 2 Unterlegscheiben
1 Montageanleitung
Die Konsole erfüllt die Anforderungsklassen 1 und 2 gemäß der Richtlinie VDI 6036.

Fabrikat:  Arbonia
Artikel:  ZB02540001

Bieterangaben:

angebotenes Fabrikat: '........................................................'

angebotener Typ: '.......................................................'

liefern und betriebsfertig montieren
Menge: 11,000 St

**2.1.4.80 Infrarotheizplatte in den Bädern**
Infrarotheizung 450 Watt, Metall Weiß, 600x600x25 mm, Deckeeinbau mit Einbaurahmen,

Infrarotheizung aus Metall (450 Watt), 60 x 60 x 2,5 cm, Gewicht: 6,2 kg.
Schlank konstruiertes, hochstabiles Metallgehäuse (2,5 cm, Gesamttiefe inkl. Halterung 5,3 cm) und seidenmatter Oberfläche, gepulvert in weiß (RAL 9003). Im Gehäuse eingelassene Rückseitenplatte mit extra Kantungen des Gehäuserahmens für zusätzlichen Stabilitätsgewinn. Rückseitenplatte ist in hellgrau pulverbeschichtet. Spezielle rechteckige Rahmen-Sicherheitshalterung mit 4-Punkt Aufnahme der Heizung für die einfache Montage und Anbringung an der Wand oder Decke mit enthaltenen Schrauben in der Größe von 6 x 80 mm. Eine spezielle 90° Dreh-Sicherheitsarretierung dient zusätzlich der Sicherung der Heizung im Rahmen. Rahmenhalterung ist direkt als Bohrschablone verwendbar. Verlegung des Silikon-/Draht-Heizfilaments bis in den Randbereich der Heizung. Hochwertige, rückseitige Innenisolierung mit Alu-Wärme-Reflektor, Mineral-Wärme-Isolationsschicht: 2,5 cm, Aluminiumreflektor. IP44 Schutz vor allseitigem Spritzwasser (Bad) bei Stecker- sowie Festanschluss ans Stromnetz. Integrierter Überhitzungsschutz, Thermoschalter. Netzkabel-Zugentlastung und Kabelanschluss außenliegend an/in einer speziellen Anschlussbox auf der Geräterückseite. Max. Oberflächentemperatur 110° C (höherer Effizienz). Rückseitentemperatur ca. 48° C. Netzstecker kann für den Festanschluss abgetrennt werden - Garantie bleibt erhalten. Die Serie ist hoch effizient und erfüllt alle Anforderungen des Strahlungswirkungsgrades gemäß IEC Norm 60675-3 - TU Dresden geprüft.
Die Infrarotheizung ist in der Kombination mit vielen Steuerungsanbietern zur konformen Steuerung gemäß Öko-Designrichtlinie Schnittstellen offen, kombinierbar.

Fabr.der Planung:  Vasner
Typ:  Citara M, 60 x 60 x 2,5 cm
Leistung:  450 Watt

zum Deckeneinbau, mit Einbaurahmen, weiß

Bieterangaben:

angebotenes Fabrikat: '........................................................'

angebotener Typ: '.......................................................'

liefern und betriebsfertig montieren
Menge: 30,000 St

**2.1.4.90 Einbaurahmen für Infrarotheizplatte für Trockenbaudecken**
Einbaurahmen für Infrarotheizplatte, weiß, für Trockenbaudecke.
Für eine nahtlose Integration der Infrarotheizung in Rigips- / Gipskartondecken mit mindestens 20 cm Zwischenraum
einschl. Befestigungsmaterial

Fabr.der Planung:  Vasner
Typ:  für Citara M, 450 W

Bieterangaben:

angebotenes Fabrikat: '........................................................'

angebotener Typ: '.......................................................'

liefern und betriebsfertig montieren
Menge: 30,000 St

**2.1.4.100 Thermostatkopf eingebautes Messelement**
HEIMEIER Thermostat-Kopf mit eingebautem Fühler.
Mit Nullstellung. Schlankes zylindrisches Design. KEYMARK-zertifiziert, geprüft nach DIN EN 215.
Flüssigkeitsgefüllter Thermostat.
Stabiles Regelverhalten auch bei kleinen Auslegungsregeldifferenzen (< 1 K).
Entspr. EnEV bzw. DIN V 4701-10.
Allseitig geschlossene Oberfläche. Einfache Reinigung durch geschlossende Form.
Sollwertbereich 6 bis 28 Grd. C.
Einstellskala mit Temperaturwerten.
Stellung 0: Ventil öffnet bei ca. 0 Grd C. Symbole für Nachtabsenkung und Frostschutz. Blockierung im Sollwertbereich.
Frostschutzsicherung. Max. Fühlertemperatur: 50 Grd. C

Fabrikat:  IMI Heimeier
Typ:  Halo, mit Nullstellung
Skalenhaube: verchromt

Angaben des Bieters:
Hersteller:  '.........................................'
Typ :  '.........................................'

liefern und betriebsfertig montieren
Menge: 11,000 St

**2.1.4.110 Doppelrosette**
Doppelrosette für den Heizkörperanschluss
mit HK-Anschlussbogen/-rohr oder blankem Kupferrohr
Durchmesser 15mm,

Fabrikat: Viega
Modell: 1079.6
Art.-Nr. 135959

Angaben des Bieters:
Hersteller:  '.........................................'
Typ :  '.........................................'

liefern und betriebsfertig montieren
Menge: 11,000 St

**2.1.4.120 Stopfen R 1/2**
Heizkörperentlüftung, als Stopfen, R 1/2.
Menge: 22,000 St

**2.1.4.130 Heizkörperentlüftung R 1/2**
Heizkörperentlüftung, R 1/2.
Menge: 11,000 St

**2.1.4.140 Ein- und Ausbauen**
Einmaliges Ausbauen und Wiedereinbauen von Heizkörpern außerhalb der Ausführungszeit, einschl. schützen der Anschlüsse von Heizkörpern und Rohren gegen Verschmutzung in Gruppen bis 15 Heizkörpern. Einschl. Entleeren und Füllen der Anlage.
Menge: 11,000 St

##### 2.1.5 Armaturen, Pumpen und Zubehör

**2.1.5.10 Nassläufer-Heizungspumpe 25/0,5-4 PN 10**
*** Bezugsbeschreibung
Hocheffizienz-Inline Nassläufer-Pumpe mit EC-Motor und elektronischer Leistungsanpassung. Einsetzbar für Heizungswasser, Kaltwasser und Wasser/Glykolgemische.
Energieeffizienzindex (EEI) je nach Pumpentyp zwischen
0,17 und 0,19.

Regelarten:
Permanente, automatische Leistungs-Anpassung an den Anlagenbedarf ohne Sollwertvorgabe Wilo-Dynamic Adaptplus (Werkseinstellung). Bis zu 20 % Energieeinsparung gegenüber der Regelungsart dp-v.
Konstante Temperatur (T-const.)
Konstante Differenztemperatur (dT-const.)
Bedarfsgerechte Volumenstromoptimierung der
Zubringerpumpe durch Vernetzung und Kommunikation mit mehreren Pumpen (Multi-Flow Adaptation).
Konstanter Volumenstrom (Q-const.)
Differenzdruckregelung dp-c an einem entfernten Punkt im Rohrnetz (Schlechtpunktregelung)
Konstanter Differenzdruck (dp-c)
Variabler Differenzdruck (dp-v) mit der Option der
nominellen Betriebspunkteingabe
Konstante Drehzahl (n-const.)
Benutzerdefinierte PID-Regelung

Funktionen:
Wärmemengenerfassung
Kältemengenerfassung
Automatische Abschaltung der Pumpe bei Null-Durchfluss-Erkennung (No-Flow Stop)
Umschaltung zwischen Heiz- und Kühlbetrieb (automatisch, extern oder manuell)
Einstellbare Volumenstrombegrenzung durch QLimit- Funktion (Qmin. und Qmax.)
Betriebsarten Doppelpumpen: Wirkungsgradoptimierter Additionsbetrieb für dp-c und dp-v, Haupt- /Reservebetrieb
Speichern und Wiederherstellen der konfigurierten Pumpeneinstellungen (3 Wiederherstellungspunkte)
Störmeldungs-/Warnmeldungsanzeige in Klartext inklusive Abhilfeempfehlung
Entlüftungsfunktion zur automatischen Entlüftung des Rotorraums
Automatische Nachtabsenkung
Automatische Deblockier-Funktion und integrierter Motorvollschutz
Trockenlauferkennung

Anzeige:
Regelungsart
Sollwert
Volumenstrom
Temperatur
Leistungsaufnahme
Elektrischer Verbrauch
Aktive Einflüsse (z.B. STOP, No-Flow Stop)

Ausführung:
2 konfigurierbare analoge Eingänge : 0-10V, 2-10V, 0-20mA, 4-20mA und handelsüblicher PT1000; Spannungsversorgung mit +24 V DC
2 konfigurierbare digitale Eingänge (Ext. OFF, Ext. Min, Ext. Max, Heizen/Kühlen, Manuelle Übersteuerung (Gebäudeautomation abgekoppelt), Bediensperre
(Tastensperre und Fernbedienungs-Konfigurationsschutz))
2 konfigurierbare Melderelais für Betriebs- und Störmeldungen
Steckplatz für Wilo-CIF-Module mit Schnittstellen für Gebäudeautomation GA (Optionales Zubehör: CIF-Module Modbus RTU, BACnet MS/TP, LON, PLR)
Wilo Net als Wilo-Systembus zur Kommunikation von Wilo-Produkten untereinander, z.B. Multi-Flow Adaptation; Doppelpumpenbetrieb und Wilo-Smart Gateway
Temperaturfühler integriert
Automatischer Notbetrieb bei besonderen Zuständen (Pumpendrehzahl definierbar) z.B. bei Ausfall der Buskommunikation oder von Sensorwerten
Graphisches Farb-Display (4,3 Zoll) mit Bedienung über Ein-Knopf-Handbedienebene
Auslesen und Einstellen von Betriebsdaten sowie z.B. Erstellen eines Inbetriebnahmeprotokolls über Bluetooth-Schnittstelle (ohne weiteres Zubehör) mittels Wilo Assistant App
Doppelpumpenmanagement integriert (Doppelpumpen sind fertig verdrahtet), bei Verwendung von 2 Einzelpumpen als Doppelpumpeneinheit, Verbindung über WILO Net
Kabelbrucherkennung bei analogem Signal (in Verbindung mit 2-10V oder 4-20mA)
Außenaufstellung mit Wetterschutz gemäß Einbau- und Betriebsanleitung möglich
Datum und Uhrzeit voreingestellt
Wärmedämmschale für Heizungsanwendungen
5 Jahre Gewährleistung

Lieferumfang
Pumpe
Optimierter Wilo-Connector für alle Baugrößen gleich
2x Kabelverschraubung M16 x 1,5
Unterlegscheiben für Flanschschrauben M12 und M16 (bei Anschlussnennweiten DN32 bis DN65)
2x Dichtungen bei Gewindeanschluss
Wärmedämmschale
Einbau- und Betriebsanleitung kompakt

Betriebsdaten
Fördermedium:  Wasser 100 %
Medientemperatur:  -10-110 °C
Umgebungstemperatur:  -10-40 °C
Max Betriebsdruck:  10 bar

Motordaten
Energieeffizienzindex (EEI):  0,18
Störaussendung:  EN 61800-3;2004+A1;2012
  Wohnbereich (C1)
Störfestigkeit:  EN 61800-3;2004+A1;2012 /
Industriebereich (C2)
Netzanschluss:  1~230V/50 Hz
Schutzart Motor:  IPX4D

Werkstoffe
Pumpengehäuse:  5.1301/EN-GJL-250
Laufrad:  PPS-GF40
Welle:  1.4122
Lager:  Kohlegraphit

Einbaumaße
Saugs. Rohranschl:  DN 25, PN 10
Drucks. Rohranschl:  DN 25, PN 10
Baulänge:  180 mm

Fabr. d. Planung:  Wilo
Typ:  Stratos MAXO 25/0,5-4 PN10

Bieterangaben:

angebotenes Fabrikat: '........................................................'

angebotener Typ: '.......................................................'

liefern und betriebsfertig montieren
Menge: 2,000 St

**2.1.5.20 Nassläufer-Heizungspumpe 25/0,5-6 PN 10**
*** wie Position 2.1.5.10
Fabrikat:  Wilo
Typ:  Stratos MAXO 25/0,5-6 PN10
Menge: 2,000 St

**2.1.5.30 Nassläufer-Heizungspumpe 40/0,5-10 PN6/10**
*** wie Position 2.1.5.10
Fabrikat:  Wilo
Typ:  Stratos MAXO 40/0,5-10 PN6/10-P1
Menge: 3,000 St

**2.1.5.40 Nassläufer-Heizungspumpe 50/0,5-12 PN6/10**
*** wie Position 2.1.5.10
Fabrikat:  Wilo
Typ:  Stratos MAXO 50/0,5-12 PN6/10-P1
Menge: 1,000 St

**2.1.5.50 Interface-Modul, Modbus**
Interface-Modul als nachrüstbares Steckmodul zur Erweiterung der Kommunikationsschnittstellen der Pumpe nach verschiedenen Standards und Protokollvarianten nach Typenschlüssel.

Allgemeine Funktionen
Serielle, digitale Schnittstelle zum Anschluss an Gebäudeautomation GA für den Transfer von Datenpunkten als:
- Steuerbefehle zur Pumpe
- Meldungen von der Pumpe
- Prozesswerte
Ausstattung
Schnittstelle RS485 mit Protokoll Modbus RTU

Fabr. d. Planung:  Wilo
Typ:  CIF- Modul Modbus RTU

Bieterangaben:

angebotenes Fabrikat: '........................................................'

angebotener Typ: '.......................................................'

liefern und betriebsfertig montieren
Menge: 7,000 St

**2.1.5.60 Rückschlagventil, DN 25 - PN 6**
*** Bezugsbeschreibung
Rückschlagventil, DN 25 - PN 6
in Einklemmbauart, Durchgangsform, Gehäuse aus Messing
einschließlich Dichtungen
einschl. Wärmedämmschale

kompl. liefern und montieren

Bieterangaben:

angebotenes Fabrikat: '........................................................'

angebotener Typ: '.......................................................'

liefern und betriebsfertig montieren
Menge: 4,000 St

**2.1.5.70 Rückschlagventil, DN 40 - PN 6**
*** wie Position 2.1.5.60
DN 40
Menge: 3,000 St

**2.1.5.80 Rückschlagventil, DN 50 - PN 6**
*** wie Position 2.1.5.60
DN 50
Menge: 1,000 St

**2.1.5.90 Flanschen - Absperrventil DN 25**
*** Bezugsbeschreibung
Flanschen - Absperrventil DN 25, PN 16
weich dichtend mit Sicherheitsstopfbuchse.
Durchgangsform, Flanschen nach DIN 2501,
Kegel mit Drosselfunktion,
nichtsteigendes Handrad, Hubanzeige,
außenliegendes Spindelgewinde, Verdrehsicherung,
Gehäuse aus GG 25, mit Grundanstrich, Innengarnitur aus nichtrostendem Stahl, Spindelabdichtung mit Profilring.

TYP  : DN 25, PN16
Baulänge  : FTF-14
Kegel  : GTW/ EPDM beschichtet
Farbe  : RAL 5009 (blau)

einschließlich aller für die Montage notwendigen Materialien, wie Gegenflansch, Schrauben und Dichtungen
einschl. Wärmedämmschale

Bieterangaben:

angebotenes Fabrikat: '........................................................'

angebotener Typ: '.......................................................'

liefern und betriebsfertig montieren
Menge: 4,000 St

**2.1.5.100 Flanschen - Absperrventil DN 32**
*** wie Position 2.1.5.90
DN 32
Menge: 4,000 St

**2.1.5.110 Flanschen - Absperrventil DN 40**
*** wie Position 2.1.5.90
DN 40
Menge: 12,000 St

**2.1.5.120 Flanschen - Absperrventil DN 50**
*** wie Position 2.1.5.90
DN 50
Menge: 8,000 St

**2.1.5.130 Flanschen - Absperrventil DN 65**
*** wie Position 2.1.5.90
DN 65
Menge: 6,000 St

**2.1.5.140 Flanschen - Absperrventil DN 80**
*** wie Position 2.1.5.90
DN 80
Menge: 8,000 St

**2.1.5.150 Strangregulierventil DN 15, Griff blau**
*** Bezugsbeschreibung
Strangregulierventil DN 15, Griff blau
Strangregulierventil Kombi-3-Plus, blau, für den Rücklauf,
Gehäuse aus entzinkungsbeständigem Messing. Generelle Entleerung mittels Adapter über das Oberteil, nachträgliche Differenzdruckregelung durch auf das Oberteil montierten Membranregler (bis einschließlich DN 40) möglich, keine Anbauteile am Ventilgehäuse. Sichtbare Voreinstellungsanzeige bei verdecktem Voreinstellungsring, hohe Genauigkeit durch Einzeljustierung. Wartungsfreie Spindelabdichtung durch Doppel-O-Ring, PTFE-Sitzabdichtung. DN 10 - 20 Universalanschluss mit Muffengewinde nach DIN EN 10226-1 für Gewinderohr bzw. für Cu- und Präzisions-Stahlrohr 10 - 22 mm unter Verwendung von Klemmring und Druckschraube. DN 25 - 80 Anschluss mit Muffengewinde nach DIN EN 10226-1 für Gewinderohr.
Für pH-Wert von 8 - 9,5.
Medium: Wasser oder Wasser-Glykolgemisch nach VDI 2035
Werkstoff des Gehäuses: Messing, entzinkungsbeständig
Nenndruck: PN 16
Ausführung: mit Innengewinde
Kvs-Wert: 2,4
Mediumtemperatur: -20 °C - 130 °C
inkl. aller erforderlichen Klein-, Dicht und Befestigungsmaterialien

Fabrikat der Planung:  Resideo
Typ:  Kombi-3-Plus, Blau

einschl. Wärmedämmschale

Bieterangaben:

angebotenes Fabrikat: '........................................................'

angebotener Typ: '.......................................................'

liefern und betriebsfertig montieren
Menge: 4,000 St

**2.1.5.160 Strangregulierventil DN 20, Griff blau**
*** wie Position 2.1.5.150
Menge: 6,000 St

**2.1.5.170 Strangregulierventil DN 25, Griff blau**
*** wie Position 2.1.5.150
Menge: 4,000 St

**2.1.5.180 Strangregulierventil DN 32, Griff blau**
*** wie Position 2.1.5.150
Menge: 6,000 St

**2.1.5.190 Strangregulierventil DN 15, Griff rot**
*** Bezugsbeschreibung
Strangregulierventil DN 15, Griff rot
Strangabsperrventil Kombi-3-Plus, rot,
für den Vorlauf, Gehäuse aus entzinkungsbeständigem Messing. Generelle Entleerung und Differenzdruckmessung mittels Adapter über das Oberteil, keine Anbauteile am Ventilgehäuse. Wartungsfreie Spindelabdichtung durch Doppel-O-Ring, PTFE-Sitzabdichtung. DN 10 - 20 Universalanschluss mit Muffengewinde nach DIN EN 10226-1 für Gewinderohr bzw. für Cu- und Präzisions-Stahlrohr 10 - 22 mm unter Verwendung von Klemmring und Druckschraube. DN 25 - 80 Anschluss mit Muffengewinde nach DIN EN 10226-1 für Gewinderohr. Für pH-Wert von 8 - 9,5.
Medium: Wasser oder Wasser-Glykolgemisch nach VDI 2035
Werkstoff des Gehäuses: Messing, entzinkungsbeständig
Nenndruck: PN 16
Ausführung: mit Innengewinde
Kvs-Wert: 2,5
Mediumtemperatur: -20 °C - 130 °C
inkl. aller erforderlichen Klein-, Dicht und Befestigungsmaterialien

Fabrikat der Planung:  Resideo
Typ:  Kombi-3-Plus, Rot

einschl. Wärmedämmschale

Bieterangaben:

angebotenes Fabrikat: '........................................................'

angebotener Typ: '.......................................................'

liefern und betriebsfertig montieren
Menge: 4,000 St

**2.1.5.200 Strangregulierventil DN 20, Griff rot**
*** wie Position 2.1.5.190
Menge: 6,000 St

**2.1.5.210 Strangregulierventil DN 25, Griff rot**
*** wie Position 2.1.5.190
Menge: 4,000 St

**2.1.5.220 Strangregulierventil DN 32, Griff rot**
*** wie Position 2.1.5.190
Menge: 6,000 St

**2.1.5.230 Schmutzfänger DN 40, Flansch**
*** Bezugsbeschreibung
Schmutzfänger DN 25, PN16
in Schrägsitzausführung mit Flanschanschluss,
Gehäuse aus Gusseisen GGG -40.3

Deckel:  P265 GH (Kbl.HII)
Sieb:  X 5 Cr Ni 18 9, 1.4301
Stützkorb:  X 5 Cr Ni 18 9, 1.4301
Stiftschrauben:  24 Cr Mo 5, 1.7258
6kt-Muttern:  Ck 35, 1.1181
Flachdichtung:  Reingraphit mit CrNi
  Stahlfolien-Einlage
Entleerungsschraube:  Ck 35, 1.1181
Dichtring:  St

einschließlich Gegenflansch, Schrauben, Dichtungen,
einschl. Wärmedämmschale

Fabrikat der Planung:  ARI
Typ:  DN 25 PN 16

Bieterangaben:

angebotenes Fabrikat: '........................................................'

angebotener Typ: '.......................................................'

liefern und betriebsfertig montieren
Menge: 3,000 St

**2.1.5.240 Schmutzfänger DN 50, Flansch**
*** wie Position 2.1.5.230
Menge: 2,000 St

**2.1.5.250 Schmutzfänger DN 65, Flansch**
*** wie Position 2.1.5.230
Schmutzfänger DN 50, Flansch
Menge: 1,000 St

**2.1.5.260 Schmutzfänger DN 80, Flansch**
*** wie Position 2.1.5.230
Schmutzfänger DN 50, Flansch
Menge: 1,000 St

**2.1.5.270 Entleerungs-/Entlüftungshahn R 1/2, mit Kappe und Kette**
Kugelhahn R 1/2, PN 16 ( z. B. für Lufttopf)
als Entlüftungshahn an Luftgefäßen oder Entleerungshahn bis 100 °C, O-Ring- Abdichtung
Gehäuse  :  Pressmessing vernickelt,
Kugel:  Messing hartverchromt
einschl. Kappe, Kette und Hahnschlüssel

kompl. liefern und montieren
Menge: 30,000 St

**2.1.5.280 Heizungskugelhahn, DN 25**
*** Bezugsbeschreibung
Heizungskugelhahn DN 25, PN 16
Gehäuse und Kugel aus korrosionsbeständigem, entzinkungsfreiem Rotguß. Gehäuse rohrförmig für durchlaufende Wärmedämmung. Kugel mit glattem Durchgang. Wartungsfreie Spindelabdichtung durch zwei
O-Ringe. Kugelabdichtung durch PTFE-Ringe. Knebel aus schlagfestem Kunststoff, Anschläge verdeckt. Knebel auch
bei wärmegedämmten Gehäuse von außen bedienbar. Anschluß Innengewinde für Gewinderohr.
Zul. Betriebstemperatur TB 120 Grd. C.
Nenndruck PN 16.

einschl. Wärmedämmschale

Fabr. der Planung:  IMI-Heimeier
Typ:  Globo H

Bieterangaben:

angebotenes Fabrikat: '........................................................'

angebotener Typ: '.......................................................'

liefern und betriebsfertig montieren
Menge: 10,000 St

**2.1.5.290 Heizungskugelhahn, DN 32**
*** wie Position 2.1.5.280
Menge: 16,000 St

**2.1.5.300 Heizungskugelhahn, DN 40**
*** wie Position 2.1.5.280
Menge: 10,000 St

**2.1.5.310 Heizungskugelhahn, DN 50**
*** wie Position 2.1.5.280
Heizungskugelhahn, DN 40
Menge: 2,000 St

**2.1.5.320 Maschinenthermometer**
Maschinenthermometer

Gehäuse (großes Modell) aus Leichtmetall, messingfarbig
eloxiert, mit festem Tauchschaft, Einschraubstutzen aus
Messing, farbige Füllung, Gehäuse und Glas mit Zahlen
und Teilstrichen bedruckt. In gerader oder Winkelform
incl. Tauchhülse und Muffe

Genauigkeitsklasse:  1.0
Messbereich:  0 - 100 °C
Anschluss:  3/4 "

Angaben des Bieters:
Hersteller:  '...............................'
Typ :  '...............................'

liefern und betriebsfertig montieren
Menge: 14,000 St

**2.1.5.330 Zeigerthermometer,Durchm. 63 mm**
Zeigerthermometer, Durchm. 63 mm
Messelement Bimetall, Tauchrohr radial oder rückseitig zentrisch, aus nichtrostendem Stahl, Unterteil mit Einschraubstutzen, festem Sechskant, Gewindeanschluss 1/2 " mit gedrehter Schweißmuffe und Dichtung

Tauchrohr-Einbaulänge:  100 mm,
Gehäuse:  aus Stahl, lackiert,
Gehäusedurchmesser:  63 mm,
Anzeigebereich:  0 bis 100 °C,
Messgenauigkeitskl.:  1.0

Angaben des Bieters:
Hersteller:  '...............................'
Typ :  '...............................'

liefern und betriebsfertig montieren
Menge: 14,000 St

**2.1.5.340 Manometer, Durchm. 100 mm**
Manometer
aus Stahl, schwarz lackiert, Zifferblatt aus Aluminium, weiß lackiert, schwarz bedruckt, Scheibe aus Instrumentenflachglas,
Gehäuse-Durchmesser  : 100 mm,
Anschluss:  radial oder rückseitig, zentrisch R 1/2",
Anzeigebereich:  0 - 6 bar,
Messgenauigkeitsklasse  : 1.0

Angaben des Bieters:
Hersteller:  '...............................'
Typ :  '...............................'

liefern und betriebsfertig montieren
Menge: 14,000 St

**2.1.5.350 Differenzdruck-Manometer,**
Differenzdruck-Manometer,
als Rohrfedermanometer mit verstellbarer Markierung, Rohrfeder aus Kupferlegierung, Gehäuse Stahlblech, schwarz einbrennlackiert, Übersteckring aus Stahl, lackiert,
Messgenauigkeit:  1 % vom Skalenendwert,
Gehäusedurchmesser:  100 mm,
Anschlusszapfen:  R 1/2 ", radial nach unten,
Anzeigebereich:  0 - 6.0 bar.

Fabr. der Planung:  WIKA

Angaben des Bieters:
Hersteller:  '...............................'
Typ :  '...............................'

liefern und betriebsfertig montieren
Menge: 10,000 St

**2.1.5.360 Wassersackrohr DIN 16282,**
Wassersackrohr DIN 16282,
U-Form, mit Spannmuffe,
Anschlussgewinde R 1/2"
oder gleichwertiger Art.

kompl. liefern und montieren
Menge: 10,000 St

**2.1.5.370 Manometerhahn, DN 15, PN 6**
Manometerhahn, DN 15, PN 6
mit Prüfflansch, aus Messing, Anschlüsse Muffe-Muffe,
Anschlussgewinde R 1/2"

komplett liefern und montieren
Menge: 10,000 St

**2.1.5.380 Montage Messstutzen DN 15**
*** Bezugsbeschreibung
Montage Messstutzen DN 15, Druck oder Temperatur
Montage der für die Tauchhülsen zur Aufnahme der erforderlichen Messstutzen einschl. Schweiß-, Dichtungs-, und Befestigungsmaterial.

Die Messstutzen oder Hülsen werden von der Regelungsfirma zur Verfügung gestellt.
Menge: 30,000 St

**2.1.5.390 Montage Fühlertaschen DN 15**
*** wie Position 2.1.5.380
Fühlertaschen DN 15 zur Aufnahme von Tauchfühlern,
Menge: 30,000 St

**2.1.5.400 Automatischer Schnellentlüfter**
Automatischer Schnellentlüfter mit auswechselbarer Schwimmereinheit,
Anschluss DN 10 nach DIN 259, max. Betriebstemperatur 110 Grad C,
einschliesslich selbsttätige Absperrarmatur mit gleichen

liefern und montieren
Menge: 10,000 St

**2.1.5.410 Luftgefäß DN 80**
*** Bezugsbeschreibung
Lufttopf gefertigt aus nahtlosem Stahlrohr
nach DIN 2448/1629, Werkstoff: St. 37-2.
Werksseitig druckgeprüft und grundiert.
einschl. Entlüftungsleitungen DN 15 bis 5,0 m Länge und KFE-Hahn mit Schlauchanschluß

Durchmesser:  DN 80
Länge:  400 mm
Muffen:  1/2"

liefern und montieren
Menge: 10,000 St

**2.1.5.420 Luftgefäß DN 100**
*** wie Position 2.1.5.410
Durchmesser:  DN 100
Länge:  500 mm
Muffen:  1/2"
Menge: 10,000 St

**2.1.5.430 Einbau von beigestellten Regelventilen DN 15 - DN 40**
*** Bezugsbeschreibung
Einbau von beigestellten Regelventilen DN 15 - DN 40

einschließlich aller für die Montage notwendigen und erforderlichen Klein-, Dichtungs- und Verbindungsmaterialien sowie Dämmkappen  in das Rohrleitungssystem betriebsfertig einbauen
Menge: 8,000 St

**2.1.5.440 Einbau von beigestellten Regelventilen DN 40 - DN 65**
*** wie Position 2.1.5.430
Menge: 4,000 St

##### 2.1.6 Rohrleitungen und Zubehör

*Hinweis: Verlegung der Rohrleitungen*
Verlegung der Rohrleitungen:
Die Verlegung der Rohrleitungen erfolgt bis zu einer Höhe von 4,10 m, einschließlich Ablängen, Ausrichten, Biegen und Befestigen. Die Rohrleitungen zur Verteilung und zum Anschluss an die Heizflächen werden unter der Rohdecke verlegt und befestigt. Für diese Befestigungen ist entsprechendes Material für gebäudetechnische Anwendungen im Einklang mit brandschutztechnischen Anforderungen zu berücksichtigen. Einschl. Gestellung von Gerüsten, Leitern und Hubsteigern.

Kosten für Erschwernis bei Rohrisolierungsarbeiten, sofern aus Platzgründen gemäß DIN 4140, Teil 1 die Abstände zwischen fertig isolierten Rohrleitungen und den Decken, Fußböden und Wänden nicht eingehalten werden können, sind in die Einheitspreise einzukalkulieren.

Wand- und Deckendurchbrüche sind bereits angelegt oder als separate Position beschrieben.

**Ausführungsbeschreibung 3 Rohrleitungen Edelstahl**
*Rohrleitungen Edelstahl*
Rohrleitungen für PWWH-, Druckluft und Industrieanlagen, (nicht für Trinkwasserinstallationen), 15 - 108,0 mm
aus ferritisch nichtrostendem Chromstahl,
Werkstoff-Nr. 1.4520, nach DIN EN 10088-2,

Verbindung mit Pressverbinder aus Edelstahl 1.4301
mit DVGW zertifizierter Prüfsicherheit bei unverpresstem Verbinder über den gesamten Prüfbereich von 22 hPa (22 mbar) bis 0,3 MPa (3 bar) trocken, 0,1 MPa (1 bar) bis 0,65 MPa (6,5 bar) nass, Pressverbindung bis DN 50 mit doppelter Presskontur (vor und hinter dem Dichtelement), EPDM-Dichtelement, unlösbar, Rohr und Verbinder im Systemverbund inklusive Systemzulassung,

Fabr. d. Planung:  Viega
Typ:  Temponox

Bieterangaben:

angebotenes Fabrikat: '........................................................'

angebotener Typ: '.......................................................'

liefern und betriebsfertig montieren

**2.1.6.10 Edelstahl Rohr 15 x 1,0**
*** gemäß Ausführungsbeschreibung 3
Menge: 80,000 m

**2.1.6.20 Edelstahl Rohr 18 x 1,0**
*** gemäß Ausführungsbeschreibung 3
Menge: 230,000 m

**2.1.6.30 Edelstahl Rohr 22 x 1,2**
*** gemäß Ausführungsbeschreibung 3
Menge: 240,000 m

**2.1.6.40 Edelstahl Rohr 28 x 1,2**
*** gemäß Ausführungsbeschreibung 3
Menge: 240,000 m

**2.1.6.50 Edelstahl Rohr 35 x 1,5**
*** gemäß Ausführungsbeschreibung 3
Menge: 180,000 m

**2.1.6.60 Edelstahl Rohr 42 x 1,5**
*** gemäß Ausführungsbeschreibung 3
Menge: 40,000 m

**2.1.6.70 Edelstahl Rohr 54 x 1,5**
*** gemäß Ausführungsbeschreibung 3
Menge: 46,000 m

**2.1.6.80 Edelstahl Rohr 64 x 1,5**
*** gemäß Ausführungsbeschreibung 3
Menge: 60,000 m

**2.1.6.90 Edelstahl Rohr 76,1 x 1,5**
*** gemäß Ausführungsbeschreibung 3
Menge: 20,000 m

**2.1.6.100 Edelstahl Rohr 88,9 x 1,5**
*** gemäß Ausführungsbeschreibung 3
Menge: 265,000 m

**2.1.6.110 Edelstahl Rohr 108 x 1,5**
*** Bedarfsposition ohne GB
*** gemäß Ausführungsbeschreibung 3
Menge: 1,000 m

**2.1.6.120 Edelstahl Bogen 15 mm, alle Winkelgrade**
*** gemäß Ausführungsbeschreibung 3
Menge: 60,000 St

**2.1.6.130 Edelstahl Bogen 18 mm, alle Winkelgrade**
*** gemäß Ausführungsbeschreibung 3
Menge: 110,000 St

**2.1.6.140 Edelstahl Bogen 22 mm, alle Winkelgrade**
*** gemäß Ausführungsbeschreibung 3
Menge: 80,000 St

**2.1.6.150 Edelstahl Bogen 28 mm, alle Winkelgrade**
*** gemäß Ausführungsbeschreibung 3
Menge: 74,000 St

**2.1.6.160 Edelstahl Bogen 35 mm, alle Winkelgrade**
*** gemäß Ausführungsbeschreibung 3
Menge: 80,000 St

**2.1.6.170 Edelstahl Bogen 42 mm, alle Winkelgrade**
*** gemäß Ausführungsbeschreibung 3
Menge: 40,000 St

**2.1.6.180 Edelstahl Bogen 54 mm, alle Winkelgrade**
*** gemäß Ausführungsbeschreibung 3
Menge: 40,000 St

**2.1.6.190 Edelstahl Bogen 64 mm, alle Winkelgrade**
*** gemäß Ausführungsbeschreibung 3
Menge: 40,000 St

**2.1.6.200 Edelstahl Bogen 76 mm, alle Winkelgrade**
*** gemäß Ausführungsbeschreibung 3
Menge: 24,000 St

**2.1.6.210 Edelstahl Bogen 88,9 mm, alle Winkelgrade**
*** gemäß Ausführungsbeschreibung 3
Menge: 60,000 St

**2.1.6.220 Edelstahl Bogen 108 mm, alle Winkelgrade**
*** Bedarfsposition ohne GB
*** gemäß Ausführungsbeschreibung 3
Menge: 1,000 St

**2.1.6.230 Edelstahl T-Stück 15 mm**
*** gemäß Ausführungsbeschreibung 3
Menge: 30,000 St

**2.1.6.240 Edelstahl T-Stück 18 mm**
*** gemäß Ausführungsbeschreibung 3
Menge: 20,000 St

**2.1.6.250 Edelstahl T-Stück 22 mm**
*** gemäß Ausführungsbeschreibung 3
Menge: 22,000 St

**2.1.6.260 Edelstahl T-Stück 28 mm**
*** gemäß Ausführungsbeschreibung 3
Menge: 58,000 St

**2.1.6.270 Edelstahl T-Stück 35 mm**
*** gemäß Ausführungsbeschreibung 3
Menge: 30,000 St

**2.1.6.280 Edelstahl T-Stück 42 mm**
*** gemäß Ausführungsbeschreibung 3
Menge: 12,000 St

**2.1.6.290 Edelstahl T-Stück 54 mm**
*** gemäß Ausführungsbeschreibung 3
Menge: 10,000 St

**2.1.6.300 Edelstahl T-Stück 64 mm**
*** gemäß Ausführungsbeschreibung 3
Menge: 4,000 St

**2.1.6.310 Edelstahl T-Stück 76,1 mm**
*** gemäß Ausführungsbeschreibung 3
Menge: 4,000 St

**2.1.6.320 Edelstahl T-Stück 88,9 mm**
*** gemäß Ausführungsbeschreibung 3
Menge: 6,000 St

**2.1.6.330 Edelstahl T-Stück 108 mm**
*** Bedarfsposition ohne GB
*** gemäß Ausführungsbeschreibung 3
Menge: 1,000 St

**2.1.6.340 Edelstahl Muffe 15 mm**
*** gemäß Ausführungsbeschreibung 3
Menge: 60,000 St

**2.1.6.350 Edelstahl Muffe 18 mm**
*** gemäß Ausführungsbeschreibung 3
Menge: 40,000 St

**2.1.6.360 Edelstahl Muffe 22 mm**
*** gemäß Ausführungsbeschreibung 3
Menge: 30,000 St

**2.1.6.370 Edelstahl Muffe 28 mm**
*** gemäß Ausführungsbeschreibung 3
Menge: 40,000 St

**2.1.6.380 Edelstahl Muffe 35 mm**
*** gemäß Ausführungsbeschreibung 3
Menge: 20,000 St

**2.1.6.390 Edelstahl Muffe 42 mm**
*** gemäß Ausführungsbeschreibung 3
Menge: 20,000 St

**2.1.6.400 Edelstahl Muffe 54 mm**
*** gemäß Ausführungsbeschreibung 3
Menge: 10,000 St

**2.1.6.410 Edelstahl Muffe 64 mm**
*** gemäß Ausführungsbeschreibung 3
Menge: 10,000 St

**2.1.6.420 Edelstahl Muffe 76,1 mm**
*** gemäß Ausführungsbeschreibung 3
Menge: 10,000 St

**2.1.6.430 Edelstahl Muffe 88,9 mm**
*** gemäß Ausführungsbeschreibung 3
Menge: 20,000 St

**2.1.6.440 Edelstahl Muffe 108 mm**
*** Bedarfsposition ohne GB
*** gemäß Ausführungsbeschreibung 3
Menge: 1,000 St

**2.1.6.450 Edelstahl Redzuierung 18 mm**
*** gemäß Ausführungsbeschreibung 3
Menge: 30,000 St

**2.1.6.460 Edelstahl Redzuierung 22 mm**
*** gemäß Ausführungsbeschreibung 3
Menge: 30,000 St

**2.1.6.470 Edelstahl Redzuierung 28 mm**
*** gemäß Ausführungsbeschreibung 3
Menge: 20,000 St

**2.1.6.480 Edelstahl Redzuierung 35 mm**
*** gemäß Ausführungsbeschreibung 3
Menge: 20,000 St

**2.1.6.490 Edelstahl Redzuierung 42 mm**
*** gemäß Ausführungsbeschreibung 3
Menge: 8,000 St

**2.1.6.500 Edelstahl Redzuierung 54 mm**
*** gemäß Ausführungsbeschreibung 3
Menge: 8,000 St

**2.1.6.510 Edelstahl Verschraubung 15 mm**
*** gemäß Ausführungsbeschreibung 3
Menge: 6,000 St

**2.1.6.520 Edelstahl Verschraubung 18 mm**
*** gemäß Ausführungsbeschreibung 3
Menge: 6,000 St

**2.1.6.530 Edelstahl Verschraubung 22 mm**
*** gemäß Ausführungsbeschreibung 3
Menge: 6,000 St

**2.1.6.540 Edelstahl Verschraubung 28 mm**
*** gemäß Ausführungsbeschreibung 3
Menge: 6,000 St

**2.1.6.550 Edelstahl Verschraubung 35 mm**
*** gemäß Ausführungsbeschreibung 3
Menge: 4,000 St

**2.1.6.560 Edelstahl Verschraubung 42 mm**
*** gemäß Ausführungsbeschreibung 3
Menge: 8,000 St

**2.1.6.570 Edelstahl Verschraubung 54 mm**
*** gemäß Ausführungsbeschreibung 3
Menge: 4,000 St

**2.1.6.580 Edelstahl Übergangsstück 15 mm**
*** gemäß Ausführungsbeschreibung 3
Menge: 6,000 St

**2.1.6.590 Edelstahl Übergangsstück 18 mm**
*** gemäß Ausführungsbeschreibung 3
Menge: 6,000 St

**2.1.6.600 Edelstahl Übergangsstück 22 mm**
*** gemäß Ausführungsbeschreibung 3
Menge: 6,000 St

**2.1.6.610 Edelstahl Übergangsstück 35 mm**
*** gemäß Ausführungsbeschreibung 3
Menge: 6,000 St

**2.1.6.620 Edelstahl Übergangsstück 42 mm**
*** gemäß Ausführungsbeschreibung 3
Menge: 4,000 St

**2.1.6.630 Edelstahl Übergangsstück 54 mm**
*** gemäß Ausführungsbeschreibung 3
Menge: 4,000 St

**2.1.6.640 Edelstahl Übergangsstück 64 mm**
*** gemäß Ausführungsbeschreibung 3
Menge: 4,000 St

**2.1.6.650 Edelstahl Übergangsstück 76,1 mm**
*** gemäß Ausführungsbeschreibung 3
Menge: 4,000 St

**2.1.6.660 Edelstahl Übergangsstück 88,9 mm**
*** gemäß Ausführungsbeschreibung 3
Menge: 6,000 St

**2.1.6.670 Edelstahl Übergangsstück 108 mm**
*** Bedarfsposition ohne GB
*** gemäß Ausführungsbeschreibung 3
Menge: 1,000 St

**2.1.6.680 Edelstahl Kappe 15mm**
*** gemäß Ausführungsbeschreibung 3
Menge: 4,000 St

**2.1.6.690 Edelstahl Kappe 18mm**
*** gemäß Ausführungsbeschreibung 3
Menge: 8,000 St

**2.1.6.700 Edelstahl Kappe 22mm**
*** gemäß Ausführungsbeschreibung 3
Menge: 4,000 St

**2.1.6.710 Edelstahl Kappe 28mm**
*** gemäß Ausführungsbeschreibung 3
Menge: 4,000 St

**2.1.6.720 Edelstahl Kappe 35mm**
*** gemäß Ausführungsbeschreibung 3
Menge: 4,000 St

**2.1.6.730 Edelstahl Flansch 35 mm**
*** gemäß Ausführungsbeschreibung 3
Edelstahl Flansch 35 mm

einschließlich aller Schrauben, Muttern und Unterlegscheiben aus Edelstahl, mit Dichtung aus AFM 34 asbestfrei
Menge: 4,000 St

**2.1.6.740 Edelstahl Flansch 42 mm**
*** gemäß Ausführungsbeschreibung 3
Edelstahl Flansch 42 mm

einschließlich aller Schrauben, Muttern und Unterlegscheiben aus Edelstahl, mit Dichtung aus AFM 34 asbestfrei
Menge: 4,000 St

**2.1.6.750 Edelstahl Flansch 54 mm**
*** gemäß Ausführungsbeschreibung 3
Edelstahl Flansch 54 mm

einschließlich aller Schrauben, Muttern und Unterlegscheiben aus Edelstahl, mit Dichtung aus AFM 34 asbestfrei
Menge: 20,000 St

**2.1.6.760 Edelstahl Flansch 64 mm**
*** gemäß Ausführungsbeschreibung 3
Edelstahl Flansch 64 mm

einschließlich aller Schrauben, Muttern und Unterlegscheiben aus Edelstahl, mit Dichtung aus AFM 34 asbestfrei
Menge: 14,000 St

**2.1.6.770 Edelstahl Flansch 76,1 mm**
*** gemäß Ausführungsbeschreibung 3
Edelstahl Flansch 76,1 mm

einschließlich aller Schrauben, Muttern und Unterlegscheiben aus Edelstahl, mit Dichtung aus AFM 34 asbestfrei
Menge: 6,000 St

**2.1.6.780 Edelstahl Flansch 88,9 mm**
*** gemäß Ausführungsbeschreibung 3
Edelstahl Flansch 88,9 mm

einschließlich aller Schrauben, Muttern und Unterlegscheiben aus Edelstahl, mit Dichtung aus AFM 34 asbestfrei
Menge: 20,000 St

**2.1.6.790 Edelstahl Flansch 108 mm**
*** Bedarfsposition ohne GB
*** gemäß Ausführungsbeschreibung 3
Edelstahl Flansch 108 mm

einschließlich aller Schrauben, Muttern und Unterlegscheiben aus Edelstahl, mit Dichtung aus AFM 34 asbestfrei
Menge: 1,000 St

*Hinweis: Hinweis Rohrschellen*
Die nachfolgend abgefragten Rohrschellen sind komplett inklusive Abstandshalter bis zu 30 cm, Stockschrauben, Dübel, Unterlegscheiben und Gummi- Einlegebänder je Rohrschelle zu kalkulieren.
Einsatz für Heizungsleitungen

**2.1.6.800 Rohraufhängung Stahl verz. DN15**
*** Bezugsbeschreibung
Rohraufhängung, aus Stahl, verzinkt, mit schalldämmenden Einlagen aus EPDM, Anforderungen entsprechend DIN 4109, Temperaturbereich -40 °C bis +100 °C, Brandverhalten nach DIN 4102: Klasse B2. Befestigung über Gewindestäbe, an bauaufsichtlich zugelassenen Dübeln, für
Heizungsleitung DN 15,

liefern und montieren.
Menge: 260,000 St

**2.1.6.810 Rohraufhängung Stahl verz. DN20**
*** wie Position 2.1.6.800
DN 20
Menge: 210,000 St

**2.1.6.820 Rohraufhängung Stahl verz. DN25**
*** wie Position 2.1.6.800
DN 25
Menge: 310,000 St

**2.1.6.830 Rohraufhängung Stahl verz. DN32**
*** wie Position 2.1.6.800
DN 32
Menge: 190,000 St

**2.1.6.840 Rohraufhängung Stahl verz. DN40**
*** wie Position 2.1.6.800
DN 40
Menge: 80,000 St

**2.1.6.850 Rohraufhängung Stahl verz. DN50**
*** wie Position 2.1.6.800
DN 50
Menge: 80,000 St

**2.1.6.860 Rohraufhängung Stahl verz. DN65**
*** wie Position 2.1.6.800
DN 65
Menge: 100,000 St

**2.1.6.870 Rohraufhängung Stahl verz. DN80**
*** wie Position 2.1.6.800
DN 80
Menge: 150,000 St

**2.1.6.880 Rohraufhängung Stahl verz. DN100**
*** Bedarfsposition ohne GB
*** wie Position 2.1.6.800
DN 100
Menge: 1,000 St

*Hinweis: Erdverlegte Heizungsleitung*
Zur Anbindung an die Wärmeversorgung in der Technikzentrale muss die Zuleitung des Neubaus von der bestehenden Technikzentrale durch den Innenhof in den Neubau verlegt weden.
Dafür wird ein Graben erstellt, welcher alle geannnten Medienleitungen vom Verbindungspunkt in der Technikzentrale zum Neubau führt.
Grabentiefe, Grabenausführung und Verfüllung werden durch das Gewerk "Außenanlagenbau" umgesetzt. Die zeitliche Durchführung der Verlegearbeiten sind mit der Projektleitung abzustimmen; Umschlussarbeiten an Bestandsleitungen sind mit der Betriebstechnik abzustimmen.

Leistungsspülung sowie Probenahme zur Sicherstellung der einwandfreien Installation und Beschaffenheit des Trinkwassers werden gemeinsam mit der Fachbauleitung abgestimmt.

**2.1.6.890 Flexibles Kunststoffrohr für Außenverlegung, DN 50, 63x5,8 /175**
*** Bezugsbeschreibung
Ecoflex Thermo Single 63x5,8 /175
flexibles, vorgedämmtes, selbstkompensierendes Kunststoff-Rohrleitungssystem produziert gemäß DIN EN 15632 für die Erdverlegung zum Transport von Heiz- oder Kühlwasser. Wärmedurchlasskoeffizient nach VDI-2055 fremdüberwacht.

Mediumrohr:
- Vernetztes Polyethylen (PE-Xa) gemäß  EN ISO 15875 und DIN 16892/16893.
- Naturfarben, SDR 11 (PN6).
- Sauerstoff-diffusionsdicht gemäß DIN EN 15632 und DIN4726.
- Korrosions- und verrottungsfrei.
- Max. Temperatur- und Druckbelastung:  +95°C/ 6 bar. Betriebstemperatur 80°C  gemäß DIN EN 15632.

Dämmmaterial:
- Mehrlagiger, alterungsbeständiger, geschlossenzelliger, vernetzter Poly ethylen Dämmstoff, dauerelastisch,  Wasseraufnahme gem. DIN EN 15632 und EN 489 kleiner 1 % vol.
Mantelrohr:
- Korrugiertes Polyethylen (PE-HD).
- Mit statischer Nachweisführung bei Erd- und Verkehrslasten  (SLW 60 = 60 t) nach ATV-DVWK-A127.

Zertifizierungen:
- KOMO Systemzertifizierung auf Basis der Kiwa Richtlinie BRL 5609 überwacht durch Zertifizierungsstelle Kiwa N.V.
- Deklaration nach DIN EN 15632 durch Zertifizierungsstelle Kiwa N.V.
- DIN CERTCO Wärmeverlustzertifizierung.
- CSTB Systemzertifizierung

Hersteller: Uponor
System: Ecoflex Thermo

Außendurchmesser:  ca. 175 mm
Rohr-Innendurchmesser:  ca. 51,4 mm
Rohr-Wandstärke:  ca. 5,8 mm

Einzelleitung:  63x5,8 /175

Liefern und im bauseits hergestellten Graben inkl. aller Klein- und Dichtmaterialien montieren.

Fabrikat der Planung:  Uponor
Typ:  Ecoflex Thermo

Bieterangaben:

angebotenes Fabrikat: '...........................................'

angebotener Typ: '...........................................'
Menge: 48,000 m

**2.1.6.900 Flexibles Kunststoffrohr für Außenverlegung, DN 80, 90x8,2 /200**
*** wie Position 2.1.6.890
Ecoflex Thermo Single 90x8,2 /200

Außendurchmesser:  ca. 200 mm
Rohr-Innendurchmesser:  ca. 73,6 mm
Rohr-Wandstärke:  ca. 8,2 mm
Menge: 48,000 m

**2.1.6.910 Verbindungskupplung DN50, 63x5,8 /175**
*** Bezugsbeschreibung
Messing-Verbindungskupplung, DN 50, 63x5,8 /175
entzinkungsbeständig und korrosionsbeständig, zur Verbindung vorgenannter, außenverlegter PE-Kunststoffrohre. Dichtung per O-Ring, Fixierung mittels Klemmhülsen und Edelstahlschrauben. Maximale Temperatur 95° C. Eine Nachisolierung der Verbindung ist einzupreisen. Verbinder und Rohr verfügen über eine Systemzertifizierung. Liefern und inkl. aller notwendigen Klein- und Dichtmaterialien montieren.
Menge: 2,000 St

**2.1.6.920 Verbindungskupplung DN80, 90x8,2 /200**
*** wie Position 2.1.6.910
Menge: 4,000 St

**2.1.6.930 Längsisolierstück**
Längsisolierstück zur Isolierung und Abdichtung von Längsverbindungen im Außenbereich. Gefertigt aus 2 Dämm-Halbschalen; Fixierung mittels Edelstahlschrauben. Verkehrslast bis SLW 60 (60 Tonnen). Systemzertifiziert. Liefern und inkl. aller Klein- und Dichtmaterialien montieren.
Menge: 6,000 St

**2.1.6.940 Mediendurchführung, einfach, DN 50, durch Kellerwand D 25-40cm**
Mediendurchführung, einfach, rund,
in Außenwand, aus Beton, Wanddicke über 25 bis 40 cm, in vorh. Kernbohrung, Durchmesser 200 mm, Außendurchmesser Medienrohr über 50 bis 63 mm, dicht gegen drückendes Wasser, geschlossene Ausführung.
Menge: 4,000 St

**2.1.6.950 Mediendurchführung, einfach, DN 80, durch Kellerwand D 25-40cm**
Mediendurchführung, einfach, rund,
in Außenwand, aus Beton, Wanddicke über 25 bis 40 cm, in vorh. Kernbohrung, Durchmesser 200 mm, Außendurchmesser Medienrohr über 63 bis 110 mm, dicht gegen drückendes Wasser, geschlossene Ausführung.
Menge: 4,000 St

**2.1.6.960 Dichtigkeitsprüfung**
Dichtigkeitsprüfung der erdverlegten Außenleitungen inkl. Protokollierung, Dokumentation in den Revisionsunterlagen.
Menge: 1,000 psch

**2.1.6.970 Anschluss an Bestand DN 50**
*** Bezugsbeschreibung
Anschluss an Bestand DN 50

Anschluss der von erstellten Verteilleitungen an Bestandsleitungen in der Technikzentrale. Unlösbare Verbindung mittels Press-Verbindungsstücken in gleicher oder ähnlicher Materialqualität. Inkl. Anpassen der Rohrdämmung in gleicher oder ähnlicher Qualität. Abstimmung zu Absperrung, Entleerung sowie Neubefüllung und Dichtheitskontrolle unter Beteiligung der Betriebstechnik. Inkl. aller erforderlichen Klein-, Dicht- und Befestigungsmaterialien.
Menge: 2,000 St

**2.1.6.980 Anschluss an Bestand, DN 65 bis DN 80**
*** wie Position 2.1.6.970
Menge: 2,000 St

##### 2.1.7 Technische Wärmedämmung

**Ausführungsbeschreibung 4 Wärmedämmung / alukaschiert**
*Wärmedämmung / alukaschiert*
Dämmung an Heizungsleitungen gemäß Gebäudeenergiegesetz GEG,
Ausführung nach DIN 4140
mit alukaschierten Lamellenmatten aus Mineralwolle, Baustoffklasse A2 (nichtbrennbar) gem. DIN 4102, Teil 1, Wärmeleitfähigkeit tm 10 kleiner gleich 0,040 W/mk. Längs- und Rundnähte sind mit selbstklebenden Alu-Streifen abzukleben.
An den Enden der Dämmung sind Endmanschetten anzubringen. Sie decken gleichzeitig die Stirnseiten ab. Rohrschellen an Rohrhalterungen müssen ausreichend gedämmt und abgedichtet werden.
Die Verarbeitungshinweise des Herstellers sind zu beachten.
In die Einheitspreise sind sämtliche Montage und Verarbeitungsmaterialien einzukalkulieren.

Abweichend von der DIN 4140 kann in Teilbereichen die Abstandsregel nicht eingehalten werden. In den Einheitspreisen ist ein erhöhter Mehraufwand für den reduzierten Abstand einzuplanen.
Der reduzierte Abstand ist insbesondere erforderlich in Schächten und im abgehängten Deckenbereich.
Anteil der Gesamtmenge für den reduzierten Abstand: 75 %

Achtung: Sämtliche Zulagen für Bögen, Form- und Verbindungsstücke sind in die Einzelposition mit einzurechnen.

Bieterangaben:

angebotenes Fabrikat: '........................................................'

angebotener Typ: '.......................................................'

liefern und betriebsfertig montieren

**2.1.7.10 Wärmedämmung / alukaschiert DN 15**
*** gemäß Ausführungsbeschreibung 4
DN 15
Menge: 310,000 m

**2.1.7.20 Wärmedämmung / alukaschiert DN 20**
*** gemäß Ausführungsbeschreibung 4
DN 20
Menge: 240,000 m

**2.1.7.30 Wärmedämmung / alukaschiert DN 25**
*** gemäß Ausführungsbeschreibung 4
DN 25
Menge: 240,000 m

**2.1.7.40 Wärmedämmung / alukaschiert DN 32**
*** gemäß Ausführungsbeschreibung 4
DN 32
Menge: 180,000 m

**2.1.7.50 Wärmedämmung / alukaschiert DN 40**
*** gemäß Ausführungsbeschreibung 4
DN 40
Menge: 40,000 m

**2.1.7.60 Wärmedämmung / alukaschiert DN 50**
*** gemäß Ausführungsbeschreibung 4
DN 50
Menge: 46,000 m

**2.1.7.70 Wärmedämmung / alukaschiert DN 65**
*** gemäß Ausführungsbeschreibung 4
DN 50
Menge: 80,000 m

**2.1.7.80 Wärmedämmung / alukaschiert DN 80**
*** gemäß Ausführungsbeschreibung 4
DN 50
Menge: 84,000 m

**2.1.7.90 Wärmedämmung / alukaschiert DN 100**
*** Bedarfsposition ohne GB
*** gemäß Ausführungsbeschreibung 4
DN 50
Menge: 1,000 m

**2.1.7.100 Lufttopf / alukaschiert DN 80 - DN 100**
Dämmung Lufttopf / alukaschiert DN 80 - DN 100

Wärmedämmung DIN 4140 Teil 1 an Lufttöpfen,
stehend oder liegend,
Dämmung mit Mineralfasermatten, DIN 41o2 Teil 1 Baustoffklasse A, Wärmeleitfähigkeit 0.04 W / m*K
bei einer Mitteltemperatur von 40 °C
mit Aluminiumfolie kaschiert, Stoßfugen mit Aluminiumklebeband abgeklebt,
Dämmschicht 120 mm
zweilagig,

Durchmesser DN 65 - DN 80
Länge bis ca. 400 mm
Menge: 20,000 St

**Ausführungsbeschreibung 5 Wärmedämmung / mit Blechmantel**
*Wärmedämmung / mit Blechmantel*
Dämmung an Heizungsleitungen in Unterstationen/ Zentralen/Keller mit sichtbarer Rohrverlegung, bis ca. 2,50 m über Fertigfußboden.
gemäß Gebäudeenergiegesetz GEG,
Ausführung nach DIN 4140
mit alukaschierten Lamellenmatten aus Mineralwolle, Baustoffklasse A2 (nichtbrennbar) gem. DIN 4102, Teil 1, Wärmeleitfähigkeit tm 10 kleiner gleich 0,040 W/mk. Längs- und Rundnähte sind mit selbstklebenden Alu-Streifen abzukleben.
An den Enden der Dämmung sind Endmanschetten anzubringen. Sie decken gleichzeitig die Stirnseiten ab. Rohrschellen an Rohrhalterungen müssen ausreichend gedämmt und abgedichtet werden.

Ummantelung einzeln gedämmter Rohrleitungen aus beidseitig verz. Stahlblech, IA Qualität, Blechstärke entsprechend DIN, einreihig, mit sechs Blechschrauben verschraubt, einschl. den zugehörigen Nebenarbeiten, nach allg. anerkannten Regeln der Technik herstellen und komplett isolieren.

Bei Ausführung mit Blechummantelung ist eine Berührung mit Kupferrohr zu vermeiden. Entsprechende Schutzmaßnahmen, insbesondere bei Enddeckeln, sind vorzusehen und in den Einheitspreis einzukalkulieren.

Anmerkung: Die erforderlichen Ausschnitte für die Rohrhalterungen sind in die Einheitspreise einzukalkulieren.

Abweichend von der DIN 4140 kann in Teilbereichen die Abstandsregel nicht eingehalten werden. In den Einheitspreisen ist ein erhöhter Mehraufwand für den reduzierten Abstand einzuplanen.
Der reduzierte Abstand ist insbesondere erforderlich in Schächten und im abgehängten Deckenbereich.
Anteil der Gesamtmenge für den reduzierten Abstand: 75 %

Achtung: Sämtliche Zulagen für Bögen, Form- und Verbindungsstücke sind in die Einzelposition mit einzurechnen.

Bieterangaben:

angebotenes Fabrikat: '........................................................'

angebotener Typ: '.......................................................'

liefern und betriebsfertig montieren

**2.1.7.110 Wärmedämmung, Blechmantel DN 20**
*** gemäß Ausführungsbeschreibung 5
DN 20
Menge: 10,000 m

**2.1.7.120 Wärmedämmung, Blechmantel DN 32**
*** gemäß Ausführungsbeschreibung 5
DN 32
Menge: 20,000 m

**2.1.7.130 Wärmedämmung, Blechmantel DN 40**
*** gemäß Ausführungsbeschreibung 5
DN 40
Menge: 20,000 m

**2.1.7.140 Wärmedämmung, Blechmantel DN 50**
*** gemäß Ausführungsbeschreibung 5
DN 50
Menge: 40,000 m

**2.1.7.150 Wärmedämmung, Blechmantel DN 65**
*** gemäß Ausführungsbeschreibung 5
DN 65
Menge: 30,000 m

**2.1.7.160 Wärmedämmung, Blechmantel DN 80**
*** gemäß Ausführungsbeschreibung 5
DN 80
Menge: 70,000 m

**2.1.7.170 Wärmedämmung, Blechmantel DN 100**
*** Bedarfsposition ohne GB
*** gemäß Ausführungsbeschreibung 5
DN 100
Menge: 1,000 m

**Ausführungsbeschreibung 6 Flexdämmschlauch**
*Flexdämmschlauch*
Flexdämmschlauch
für Wärmedämmung von Rohren
für Heizung, Warm- und Kaltwasser
aus geschlossenzelligem und flexiblem Schaum auf Basis synthetischen Kautschuks
ausreichender Wasserdampf-Diffusionswiderstand für Kaltwasserrohre
Wärmeleitfähigkeit WLG 040
schwerentflammbar BL-s3,d0
mit antibakteriellen Zusatzstoffen
inkl. Abkleben der Nähte und Stöße mit entspr. System-Klebeband
inkl. Zubehör und Kleinmaterial
Dämmschichtdicke EnEV 100%

Bieterangaben:

angebotenes Fabrikat: '........................................................'

angebotener Typ: '.......................................................'

liefern und betriebsfertig montieren

**2.1.7.180 Flexdämmschlauch für Rohr DN 12 (da15)**
*** gemäß Ausführungsbeschreibung 6
Menge: 20,000 m

**2.1.7.190 Flexdämmschlauch für Rohr DN 15 (da18)**
*** gemäß Ausführungsbeschreibung 6
Menge: 30,000 m

**2.1.7.200 Flexdämmschlauch für Rohr DN 20 (da22)**
*** gemäß Ausführungsbeschreibung 6
Menge: 20,000 m

**2.1.7.210 Flexdämmschlauch für Rohr DN 25 (da28)**
*** gemäß Ausführungsbeschreibung 6
Menge: 20,000 m

##### 2.1.8 Brandschutz

*Hinweis: Brandschutzmaßnahmen*
Im Gebäude sind brennbare Leitungen zur Wärmeverteilung verlegt.
Die Leitungsführungen sind an erforderlichen Stellen gemäß Musterbauordnung (MBO) und Muster-Leitungsanlagen-Richtlinie (MLAR) brandschutztechnisch zu sichern. Gefordert sind geeignete Abschottungen mit Nachweisen zur Feuerwiderstandsdauer, fachgerechte Einbaumaßnahmen sowie notwendige Prüf- und Dokumentationspflichten. Der Bieter hat alle erforderlichen Maßnahmen, Nachweise und Koordinationsaufwände in sein Angebot einzubeziehen und die einschlägige Gesetzes- und Normenlage bei der Angebotsabgabe vollständig zu berücksichtigen. Abweichungen bedürfen gesonderter, schriftlicher Vereinbarung.

**2.1.8.10 Rohrdurchführung DN 15**
*** Bezugsbeschreibung
Rohrdurchführung als Dämmschale. Aus nichtbrennbarer Mineralwolle, ummantelt mit gitternetzverstärkter Aluminiumfolie. Schmelzpunkt > 1000° C, Baustoffklasse A2 gem. DIN 4102-1.

Nenndurchmesser:  DN 12
Innendurchmesser:  18 mm
Dämmstärke:  21 mm

Einbau in nichttragende, raumabschließende, Trennwände in Metallständerbauweise oder in massive Wände aus Mauerwerk; Bauteilstärke mind. 100 mm  bis 3,5 m Höhe.

Der Einbau erfolgt in Rechteck-Öffnungen oder Kernbohrungen; verbleibende Spalte sind holhraumfüllend gem. der Zulassung zu verschließen. Ein Einbau ohne Mindestabstand zu anderen Abschottungen ist entsprechend der abP-Anwendbarkeitsnachweise zulässig.

Das Kennzeichnungsschild ist nach Fertigstellung der Arbeiten in der Nähe der Abschottung anzubringen.

Liefern und inkl. aller erforderlichen Klein- und Befestigungsmaterialien montieren.

Fabrikat der Planung:  Rockwool
Typ:  Conlit 150 U

Bieterangaben:

angebotenes Fabrikat: '........................................................'

angebotener Typ: '.......................................................'
Menge: 30,000 St

**2.1.8.20 Rohrdurchführung DN 20**
*** wie Position 2.1.8.10
Rohrdurchführung DN 15
Menge: 20,000 St

**2.1.8.30 Rohrdurchführung DN 25**
*** wie Position 2.1.8.10
Menge: 20,000 St

**2.1.8.40 Rohrdurchführung DN 32**
*** wie Position 2.1.8.10
Menge: 18,000 St

**2.1.8.50 Rohrdurchführung DN 40**
*** wie Position 2.1.8.10
Menge: 8,000 St

**2.1.8.60 Rohrdurchführung DN 50**
*** wie Position 2.1.8.10
Menge: 10,000 St

**2.1.8.70 Rohrdurchführung DN 65**
*** wie Position 2.1.8.10
Menge: 10,000 St

**2.1.8.80 Rohrdurchführung DN 80**
*** wie Position 2.1.8.10
Menge: 14,000 St

**2.1.8.90 Rohrdurchführung DN 100**
*** Bedarfsposition ohne GB
*** wie Position 2.1.8.10
Menge: 1,000 St

**2.1.8.100 Rohrdämmung weiterführend DN 12**
*** Bezugsbeschreibung
Rohrdämmschale, als brandschutztechnisch notwendige weiterführende Dämmung vor und hinter einer Brandschutzdurchführung. Aus nichtbrennbarer Mineralwolle, ummantelt mit gitternetzverstärkter Aluminiumfolie. Schmelzpunkt > 1000° C, Baustoffklasse A2L-s1 gem. DIN 13501-1.

Nenndurchmesser:  DN 12
Innendurchmesser:  15 mm
Dämmstärke:  20 mm

Der Einbau erfolgt an Brandschutzdurchführungen beidseitig mit einer Länge von je 1 Meter  bis 4,10 m Höhe. Ein Einbau ohne Mindestabstand zu anderen Abschottungen bzw. weiterführenden Dämmungen ist entsprechend der abP-Anwendbarkeitsnachweise zulässig.  Fixierung mit verzinktem Bindedraht; etwa 0,6 mm Durchmesser, ca. 6-8 Windungen pro lfd. Meter.

Fabrikat der Planung:  Rockwool
Typ:  Rockwool 800

Bieterangaben:

angebotenes Fabrikat: '........................................................'

angebotener Typ: '.......................................................'
Menge: 30,000 St

**2.1.8.110 Rohrdämmung weiterführend DN 15**
*** wie Position 2.1.8.100
Menge: 30,000 St

**2.1.8.120 Rohrdämmung weiterführend DN 20**
*** wie Position 2.1.8.100
Menge: 40,000 St

**2.1.8.130 Rohrdämmung weiterführend DN 25**
*** wie Position 2.1.8.100
Menge: 40,000 St

**2.1.8.140 Rohrdämmung weiterführend DN 32**
*** wie Position 2.1.8.100
Menge: 36,000 St

**2.1.8.150 Rohrdämmung weiterführend DN 40**
*** wie Position 2.1.8.100
Menge: 16,000 St

**2.1.8.160 Rohrdämmung weiterführend DN 50**
*** wie Position 2.1.8.100
Menge: 20,000 St

**2.1.8.170 Rohrdämmung weiterführend DN 65**
*** wie Position 2.1.8.100
Menge: 20,000 St

**2.1.8.180 Rohrdämmung weiterführend DN 80**
*** wie Position 2.1.8.100
Menge: 28,000 St

**2.1.8.190 Rohrdämmung weiterführend DN 100**
*** Bedarfsposition ohne GB
*** wie Position 2.1.8.100
Menge: 1,000 St

**2.1.8.200 Verpressen Durchbruch Rohrleitungen DN 12 -15**
*** Bezugsbeschreibung
Fachgerechtes Ausmörteln einer Rohrdurchführung durch eine Mauer-/Trockenbau-/Betonwand oder - Decke. Stärke der Fugen von 10 bis 50 mm rundherum um das Rohr. Verwendung von Mörtel nach DIN 18580, Klasse M10, für Klassifizierung EI 30 nach DIN 13501-3, beidseitig geprüft nach DIN EN 1366-2.

Für die Durchmesser: DN 12 bis DN 15
Menge: 30,000 St

**2.1.8.210 Verpressen Durchbruch Rohrleitungen DN 20 -25**
*** wie Position 2.1.8.200
Menge: 40,000 St

**2.1.8.220 Verpressen Durchbruch Rohrleitungen DN 32 -40**
*** wie Position 2.1.8.200
Menge: 36,000 St

**2.1.8.230 Verpressen Durchbruch Rohrleitungen DN 50 - 65**
*** wie Position 2.1.8.200
Menge: 32,000 St

**2.1.8.240 Verpressen Durchbruch Rohrleitungen DN 80**
*** wie Position 2.1.8.200
Menge: 14,000 St

**2.1.8.250 Verpressen Durchbruch Rohrleitungen DN 100**
*** Bedarfsposition ohne GB
*** wie Position 2.1.8.200
Menge: 1,000 St

**2.1.8.260 Brandschutzpaste/-mörtel**
Zulage Brandschutzpaste/-mörtel nach DIN 18580, Klasse M10, für Klassifizierung EI 30 nach DIN 13501-3, beidseitig geprüft nach DIN EN 1366-2. Selbst aushärtend, ohne Schalung verarbeitbar, als Verschluss von Durchbrüchen mit durchgeführten Rohrleitungen mit Brandschutz-Dämmung oder als Ringspaltverschluss durch feuerbeständige Wände und Decken (R90),Brandverhalten: Klasse A1.

Zusätzlich Anbringen der gemäß MLAR erforderlichen Aufkleber für den Nachweis des fachgerechten Einbaus der Brandschutzdurchführungen neben der Rohrtrasse.
Menge: 20,000 m

##### 2.1.9 Besondere Leistung

**2.1.9.10 Erstellen von Werk- und Montageplänen**
Erstellen von Werkplänen zur Vorlage und Freigabe beim Ingenieurbüro, in 1-facher Ausfertigung, in Papierform, sowie in digitaler Form.
Sämtliche Pläne sind mind. 4 Wochen vor Montagebeginn dem Ingenieurbüro zur Freigabe vorzulegen.
Menge: 1,000 St

**2.1.9.20 Revisionsunterlagen**
Die Revisionsunterlagen sind grundsätzlich zwei Wochen vor der Abnahme der Anlage zu übergeben, und zwar insgesamt 1-fach, zusätzlich Zeichnungsunterlagen auf USB-Stick im DWG- und PDF-Format.

Nachfolgende Revisionsunterlagen sind zu übergeben:

Revisionszeichnungen entspr. dem tatsächlich installierten Stand der Anlage, mit eingetragenen Hauptmaßen zum Baukörper
Wartungs- und Bedienungsanweisungen für alle Anlagenteile, mit einer Checkliste über der regelmäßig durchzuführenden Wartungsarbeiten, unter Angabe der jeweiligen Wartungsintervalle
Ersatzteillisten für alle Anlagenteile, die einem natürlichen Verschleiß unterliegen, ferner generell für alle Maschinenteile, und zwar mit Angabe des Herstellers und der Artikel-/ Bestellnr. des Herstellers
Grundrisszeichnung(en) im Maßstab 1:50 mit Eintragung aller Bauteile und deren Benennung.

Das Fehlen und/oder die fehlerhafte Darstellung eines Teiles oder sämtlicher Revisionsunterlagen berechtigen den Auftraggeber, die Abnahme zu verweigern. Für sämtliche auftretenden Schäden und/oder Folgekosten ist der Auftragnehmer haftbar.
Sollten die Revisions- und Dokumentationsunterlagen nicht wie geplant rechtzeitig zur Abnahme vorliegen, behält sich der Auftraggeber vor, bis zu 5000,00€ vom Betrag der Schlussrechnung einzubehalten.
Menge: 1,000 St

**2.1.9.30 Anfertigung / Montage von Schaltschemata**
Anfertigung / Montage von Schaltschemata, Anlagenschemata sowie Übersichtsschaltpläne einschließlich sämtlicher eingetragener Betriebsmittelkennzeichnungen sowie den Bezeichnungen des AG-seitigen Anlagenkennzeichnungssystemes sämtlicher Bauteile / Komponenten der technischen Anlagen.
Schaltschemen sind 1-fach unter Glas, farbig angelegt, im Technikraum an der Wand aufzuhängen.
Menge: 1,000 St

**2.1.9.40 Bezeichnungsschild**
Farbe und Beschriftung nach Angaben des AG, mit
mehrzeiliger Beschriftung, Schild aus
Schicht-Presstoff, mit Kunststoffabdeckung, mit
eingesteckten Schriftleisten, Höhe 52 mm, Breite 100
mm. Mit Schildträger aus Stahlblech auf Rundeisen an
Rohr angeschweißt. Befestigungsuntergrund Rohrleitung.

liefern und betriebsfertig montieren
Menge: 80,000 St

**2.1.9.50 Anlagenspülung**
Spülung und Reinigung der fertiggestellten Heizungsanlage nach DIN EN 14336 sowie BTGA-Regel 3.002. Durchführung nach Dichtheitsprüfung und vor Inbetriebnahme, mit filtriertem Wasser, mit mindestens 2-fachem Anlagenvolumen. Der Vorgang ist mit dem Betreiberpersonal des AG zu koordinieren. Inkl. aller erforderlichen Klein- und Dichtmaterialien sowie Geräte und Werkzeuge.
Menge: 1,000 St

**2.1.9.60 Dichtigkeitsprüfung**
Dichtigkeitsprüfung der gesamten in diesem Leistungsverzeichnis enthaltenen Wärmeversorgungsanlage
Protokollierung, Dokumentation in den Revisionsunterlagen.

Dichtheits- und Belastungsprüfung bestehend aus:
Dichtheitsprüfung mit ölfreier Druckluft, mit mindestens 150 hPa (150 mbar) Prüfdruck und ausreichend Prüfzeit.
Belastungsprüfung mit maximal 0,3 MPa (3 bar) Prüfdruck bei Nennweiten bis DN 50 und maximal 0,1 MPa (1 bar) Prüfdruck bei Nennweiten grösser DN 50.
Nach Abschluss der Druckprobe ist vom verantwortlichen Fachunternehmer ein Druckprobenprotokoll zu erstellen, in dem eine Bewertung entsprechend dem verwendeten Werkstoff und dem zulässigen Druckabfall enthalten ist. Die Dichtheit der Anlage muss gegeben und protokolliert sein und ist dem AG zu bestätigen.
Menge: 2,000 St

**2.1.9.70 Dichtigkeits-Zwischenprüfung von Rohrleitungen**
Dichtigkeits-Zwischenprüfung

Dichtheitsprüfung mit ölfreier Druckluft, mit mindestens 150 hPa (150 mbar) Prüfdruck und ausreichend Prüfzeit.
Belastungsprüfung mit maximal 0,3 MPa (3 bar) Prüfdruck bei Nennweiten bis DN 50 und maximal 0,1 MPa (1 bar) Prüfdruck bei Nennweiten grösser DN 50.
Nach Abschluss der Druckprobe ist vom verantwortlichen Fachunternehmer ein Druckprobenprotokoll zu erstellen, in dem eine Bewertung entsprechend dem verwendeten Werkstoff und dem zulässigen Druckabfall enthalten ist. Die Dichtheit der Anlage muss gegeben und protokolliert sein und ist dem AG zu bestätigen.

Einschl. der hierfür erforderlichen Verschlüsse und Anschlüsse sowie deren Beseitigung nach der Druckprobe und einschl. Erstellung und Übergabe aller Druckprobeprotokolle.
Menge: 2,000 St

**2.1.9.80 Einregulierung**
Einregulierung der gesamten in diesem Leistungsverzeichnis enthaltenen Wärmeversorgungsanlage Einstellen der Sollwerte, Protokollierung, Dokumentation in den Revisionsunterlagen.
Menge: 1,000 St

**2.1.9.90 Befüllung Heizungsanlage nach VDI2035**
Anlagenbefüllung mit VES (vollentsalztem) Wasser

Kontrolle des Füllwassers während des Füllwasservorgangs mit dem Leitfähigkeitsmessgerät
- Eventueller Wechsel der Patronen vor Ort, wenn mehrere Patronen gebraucht werden.
- Ausstellen des Betriebsbuches
- Kennzeichnung der Anlage mit Aufkleber für vollentsalztes Füllwasser

einschl. der notwendigen, zusätzlichen Entsalzungs-Patronen.
incl. Füllschlauch-Sets bestehend aus 2 Schläuchen (je1500 mm lang, 3/4" Überwurfverschraubung sowie 2 Dichtungen EPDM), -Leitfähigkeitsmessgerät LKM2 zur Überwachung der Leitfähigkeit des Füllwassers von <= 10 microsiemens/cm mit Adapter zur Einbindung in die Rohrleitung am Patronenausgang
- 1 Pack Betriebsbücher, Montageanleitung für die VES-Patronen
- Patrone mit Gewindeanschlüssen G1 1/2 flachdichtend

Das Füllvolumen ist der Bauleitung durch Zähleinrichtung nachzuweisen.
Menge: 1,000 St

**2.1.9.100 Rückkühler mit Kühlsole (Wasser-Glykol-Gemisch) befüllen, 400 l, Frostschutz -15 °C**
Liefern und fachgerechtes Einfüllen von ca. 400 Litern gebrauchsfertiger oder vor Ort gemischter Kälteträgerflüssigkeit (Kühlsole) auf Basis von [Ethylenglykol / Propylenglykol] für den geschlossenen Rückkühlkreislauf.

Systemvorbereitung: Das installierte Rohrleitungssystem ist vor der Befüllung auf Dichtheit zu prüfen und fachgerecht zu spülen. Eventuelle Rückstände von Schmutz, Zunder oder Montagehilfsmitteln sind vollständig zu entfernen.
Frostschutz-Konzentration: Das Mischungsverhältnis mit aufbereitetem Wasser (Demineralisiertes Wasser / Vollentsalztes Wasser nach VDI 2035) ist so einzustellen, dass ein sicherer Frostschutz bis -15 °C gewährleistet ist (entspricht je nach Produkt einem Glykol-Volumenanteil von ca. 30 %).

Korrosionsschutz: Das Medium muss einen wirksamen, nitrit-, phosphat- und aminfreien Inhibitor-Komplex zum langfristigen Schutz aller im System verbauten Werkstoffe (z. B. Kupfer, Messing, Stahl, Edelstahl und Dichtungen) enthalten. Der pH-Wert der gebrauchsfertigen Lösung muss im alkalischen Bereich (ca. 7,5 – 8,5) liegen.

Befüllung & Entlüftung: Das System ist mittels einer geeigneten Befüllstation über die vorgesehenen Füll- und Entleerungshähne blasenfrei zu befüllen, vollständig zu entlüften und auf den geforderten Betriebsdruck einzustellen.

Prüfung & Nachweis: Die tatsächliche Frostschutzkonzentration ist nach erfolgreicher Zirkulation mittels Refraktometer zu messen und zu dokumentieren. Die Messwerte (Frostschutzpunkt und pH-Wert) sowie das Sicherheitsdatenblatt des verwendeten Produkts sind dem Auftraggeber im Übergabeprotokoll auszuhändigen.
Menge: 1,000 St

**2.1.9.110 kvs-System mit Kühlsole (Wasser-Glykol-Gemisch) befüllen, 200 l, Frostschutz -15 °C**
Liefern und fachgerechtes Einfüllen von ca. 200 Litern gebrauchsfertiger oder vor Ort gemischter Kälteträgerflüssigkeit (Kühlsole) auf Basis von [Ethylenglykol / Propylenglykol] für den geschlossenen Rückkühlkreislauf.

Systemvorbereitung: Das installierte Rohrleitungssystem ist vor der Befüllung auf Dichtheit zu prüfen und fachgerecht zu spülen. Eventuelle Rückstände von Schmutz, Zunder oder Montagehilfsmitteln sind vollständig zu entfernen.
Frostschutz-Konzentration: Das Mischungsverhältnis mit aufbereitetem Wasser (Demineralisiertes Wasser / Vollentsalztes Wasser nach VDI 2035) ist so einzustellen, dass ein sicherer Frostschutz bis -15 °C gewährleistet ist (entspricht je nach Produkt einem Glykol-Volumenanteil von ca. 30 %).

Korrosionsschutz: Das Medium muss einen wirksamen, nitrit-, phosphat- und aminfreien Inhibitor-Komplex zum langfristigen Schutz aller im System verbauten Werkstoffe (z. B. Kupfer, Messing, Stahl, Edelstahl und Dichtungen) enthalten. Der pH-Wert der gebrauchsfertigen Lösung muss im alkalischen Bereich (ca. 7,5 – 8,5) liegen.

Befüllung & Entlüftung: Das System ist mittels einer geeigneten Befüllstation über die vorgesehenen Füll- und Entleerungshähne blasenfrei zu befüllen, vollständig zu entlüften und auf den geforderten Betriebsdruck einzustellen.

Prüfung & Nachweis: Die tatsächliche Frostschutzkonzentration ist nach erfolgreicher Zirkulation mittels Refraktometer zu messen und zu dokumentieren. Die Messwerte (Frostschutzpunkt und pH-Wert) sowie das Sicherheitsdatenblatt des verwendeten Produkts sind dem Auftraggeber im Übergabeprotokoll auszuhändigen.
Menge: 1,000 St

**2.1.9.120 Abschnittsweises Entleeren / Befüllen**
Entleeren bestehender Heizungsstränge und anschließendes Befüllen über neu errichteten Einspeisung nach Umschluss, zur bestmöglichen Aufrechterhaltung der Wärmeversorgung
Menge: 1,000 St

**2.1.9.130 Profilstahlkonstruktion für Sonderkonstrukionen**
Profilstahlkonstruktion für Sonderkonstruktionen, die nicht in die Einheitspreise einkalkuliert sind.
einschl. Befestigungsmaterial, komplett aus Stahl ST-37 oder S235JR, als Tragkonstruktion, insgesamt in feuerverzinkter Ausführung, zur Herstellung zusätzlicher Befestigungs- und Unterstützungskonstruktionen.

Die Abrechnung erfolgt anhand der Stahllisten und der darin angegebenen Gewichte der verwendeten Bauteile. Die Verwendung handelsüblcher Unterstützungs- und Befestigungselemente ist vorab mit der Bauleitung abzustimmen.
Menge: 100,000 kg

**2.1.9.140 Vorh. Deckendurchbruch nacharbeiten**
Vorh. Deckendurchbruch nacharbeiten geringfügige Nacharbeit eines vorhandenen Deckendurchbruches durch Decke aus Beton.
Einschl. aller erforderlichen Materialien und Entsorgung des anfallenden Schutts.
Menge: 10,000 St

**2.1.9.150 Kernbohrung, über 5 bis 10 cm, durch Wand**
Kernbohrung durch Mauerwerk / Stahlbeton
Untergrundfläche senkrecht,
nicht schadstoffbelastet,
Ausführung innerhalb des Bauwerks,
aufgenommene Stoffe sammeln und entsorgen

Bohrdurchmesser über:  5 bis 10 cm
Bohrtiefe über  17,5 bis 20 cm,
Menge: 6,000 St

**2.1.9.160 Kernbohrung, über 10 bis 15 cm, durch Wand**
Bohrdurchmesser über:  10 bis 15 mm
Bohrtiefe über  17,5 bis 20 cm,
Menge: 4,000 St

**2.1.9.170 Kernbohrung, über 10 bis 15 cm, durch Decke/Fußboden**
Kernbohrung durch Stahlbeton Decke/Fußboden
Untergrundfläche waagerecht,
nicht schadstoffbelastet, einschl. Baukernsicherung
Ausführung innerhalb des Bauwerks,
aufgenommene Stoffe sammeln und entsorgen

Bohrdurchmesser über:  10 bis 15 cm
Bohrtiefe über  20 bis 25 cm,
Menge: 4,000 St

**2.1.9.180 Kernbohrung, über 15 bis 20 cm, durch Decke/Fußboden**
Bohrdurchmesser über:  über 15 bis 20 cm
Bohrtiefe über  20 bis 25 cm,
Menge: 2,000 St

**2.1.9.190 Durchbruch herstellen, bis 0,07m², Innenwand**
Durchbruch herstellen, lichte Öffnung über 0,05 bis 0,07 m², Ausführung erschütterungsarm DIN 4150, lärmarm, Lärmpegel max. 80 dB(A), staubarm BGI 5047, ohne Untergrundbeschädigung, ohne Wasserfreisetzung, in Innenwand, einschalig, aus Kalksandsteinmauerwerk, Dicke über 11,5 bis 17,5 cm.
Menge: 4,000 St

**2.1.9.200 Durchbruch herstellen, über 0,07 bis 0,1 m², Innenwand**
Durchbruch herstellen, lichte Öffnung über 0,07 bis 0,1 m², Ausführung erschütterungsarm DIN 4150, lärmarm, Lärmpegel max. 80 dB(A), staubarm BGI 5047, ohne Untergrundbeschädigung, ohne Wasserfreisetzung, in Innenwand, einschalig, aus Kalksandsteinmauerwerk, Dicke über 11,5 bis 17,5 cm.
Menge: 2,000 St

**2.1.9.210 Bohrung in Trockenbauwände, über 5 bis 10 cm**
Bohrung durch Trockenbauwand
Untergrundfläche waagerecht,
nicht schadstoffbelastet,
Ausführung innerhalb des Bauwerks,
aufgenommene Stoffe sammeln und entsorgen

Bohrdurchmesser über:  5 bis 10 cm
Bohrtiefe über  10 bis 20 cm,
Menge: 14,000 St

##### 2.1.10 Stundenlohnarbeiten

**Ausführungsbeschreibung 7 Stundenlohnarbeiten**
*Stundenlohnarbeiten*
Stundenlohnarbeiten dürfen nur auf ausdrückliche Anordnung der örtlichen Bauleitung/Fachbauleitung ausgeführt werden, die zugehörigen Stundenlohnzettel sind arbeitstäglich zur Gegenzeichnung vorzulegen.
 Stundenlohnzettel müssen alle erforderlichen Angaben enthalten, die zur eindeutigen Festlegung der Arbeit(en) erforderlich sind. Es sind neben dem Datum auch der Name und der Status des Mitarbeiters (Monteur, Helfer etc.), eine kurze Beschreibung der Tätigkeit, Zeitangaben mit Beginn und Ende der Bearbeitungszeit, sowie etwaige Verbrauchsmaterialien anzugeben. Weiter müssen auch Bauherr und Auftraggeber für die Arbeiten benannt werden.
 Stundenlohnsätze müssen grundsätzlich sämtliche Nebenkosten, Auslösungen etc. enthalten, sowie die Gestellung der zur Bearbeitung erforderlichen Werkzeuge, soweit im Text nichts anderes angegeben ist.
Für die bauaufsichtsführenden Personen (Bauleiter, Meister etc.) erfolgt, wenn nicht besonders angeordnet, keine gesonderte Vergütung.

**2.1.10.10 Obermonteurstunden**
*** gemäß Ausführungsbeschreibung 7
Menge: 20,000 Std

**2.1.10.20 Monteurstunden**
*** gemäß Ausführungsbeschreibung 7
Menge: 20,000 Std

**2.1.10.30 Helferstunden**
*** gemäß Ausführungsbeschreibung 7
Menge: 20,000 Std

**2.1.10.40 Auszubildendenstunden**
*** gemäß Ausführungsbeschreibung 7
Auszubildendenstunden
für einen Auszubildenden im 3. Lehrjahr,
Menge: 20,000 Std

##### 2.1.11 Wartungsverträge

*Hinweis: Die Wartung ist den örtlichen Gegebenheiten anzupassen*

**2.1.11.10 Wartung und Instandhaltung 1. Jahr**
*** Bezugsbeschreibung
Wartung und Instandhaltung während der Gewährleistung
gemäß VDMA 24186, Teil: 2 - Heizungsinstallation AMEV-Schriftenreihe

Anzahl der angebotenen Wartungen pro Jahr '....................'
Menge: 1,000 St

**2.1.11.20 Wartung und Instandhaltung 2. Jahr**
*** wie Position 2.1.11.10
Wartung und Instandhaltung 2. Jahr.

Anzahl der angebotenen Wartungen pro Jahr '....................'
Menge: 1,000 St

**2.1.11.30 Wartung und Instandhaltung 3. Jahr**
*** wie Position 2.1.11.10
Wartung und Instandhaltung 3. Jahr.

Anzahl der angebotenen Wartungen pro Jahr '....................'
Menge: 1,000 St

**2.1.11.40 Wartung und Instandhaltung 4. Jahr**
*** wie Position 2.1.11.10
Wartung und Instandhaltung 4. Jahr.

Anzahl der angebotenen Wartungen pro Jahr '....................'
Menge: 1,000 St

#### 2.2 Heizungstechnik, FÖ 2, 2.OG

##### 2.2.1 Heiz- u. Kühldecke

*Hinweis: Vorbemerkung Kühldeckensystem*
Zur Temperierung ausgewählter Räume kommen im EG und 1.OG Heiz- und Kühldecken zum Einsatz. Diese bestehen aus einer graphitmodifizierten Gipskartondecke und darauf verlegtem, mäanderförmig gebogenem Kupferrohr, das in großflächig dimensionierten Wärmeleitprofilen aus Aluminium eingebettet ist. Die Wärmeleitprofile sind über Trägerschienen zu einer eigensteifen Konstruktion verbunden und werden mittels Kreuzverbinder mit den Grundprofilen verbunden. Die Kupferrohrmäander sind um 25 mm ab UKD bis UK Cu-Mäander nach oben versetzt, damit nachträglich Schraubbefestigungen an jeder Stelle der Decke vorgenommen werden können.

Die Verbindung der einzelnen Kühlregister an die Verteilrohrleitungen erfolgt mittels Kupferrohr nach DIN EN 1057 Bestehend aus Kupferrohren inkl. Formteile und Befestigungsmaterial (gummigelagerte Rohrschellen). Die  Befestigung an der Betonrohdecke kann bis zu einer  Montagehöhe von 3,50 m erfolgen und ist starr und unlösbar auszuführen.

Leistungsangaben
Kühlleistung:
reale wasserseitige Kühlleistung:  85 W/m²
operative Raumtemperatur:  26,0 °C
Kühlwasservorlauf:  16,0 °C
Kühlwasserrücklauf:  19,0 °C

Heizleistung:
reale wasserseitige Heizleistung:  114 W/m²
operative Raumtemperatur:  20,0 °C
Heizwasservorlauf:  35,0 °C
Heizwasserrücklauf:  31,0 °C

Fabrikat der Planung:  Swegon GmbH
Typ:  VARIOCOOL Uni Graphit

Bieterangaben:

angebotenes Fabrikat: '........................................................'

angebotener Typ: '.......................................................'

**2.2.1.10 Einmessung der Decke**
Höhengerechtes Einmessen der Deckenflächen mit Hilfe eines Lasergerätes unter Beachtung der bauseits vorgegebenen Höhenkoten nach den zulässigen Toleranzen im Hochbau nach DIN 18201 und DIN 18202
Menge: 1,000 psch

**2.2.1.20 Gipskartondecke mit Metall-Unterkonstruktion und Wärmeleitprofilen**
Abgehängte Unterdecke nach DIN 18168, mit versetzter Metall-Unterkonstruktion, bestehend aus:

- Unterkonstruktion; bestehend aus CD-Grundprofilschienen, Blechdicke mind. 0,6 mm. Abhängung von Stahlbetondecke mittels bauaufsichtliche zugelassener Nonius- oder Direktabhänger, drucksteife Befestigung. Zusätzliche Aussteifung gegen horizontale und vertikale Schubbewegungen mittels Profilschiene. Montage bis 3,50 m Raumhöhe; in folgender Ausprägung:

Achsabstand Grundprofil:  ca. 800 mm
Hängerabstand:  ca. 800 mm
UKRD bis UK Abhangdecke:  zw. 200 bis 700 mm.

- Montage von graphitmodifizierten Gipskarton-Thermoplatten, Dicke 10 mm. Inkl. Verspachtelung von Öffnungen, Stoßfugen und Schraubenköpfen nach DIN 18202.

- Wärmeleitprofil zur Verbesserung der Wärmeleitfähigkeit, Einbau in Montagedecke, zur Führung und Fixierung der Rohrleitung. Aus Aluminium, geschwärzt, Breite ca. 80 mm. Verschrauben der Gipskartonplatte mit Wärmeleitprofil möglich. Liefern und inkl. aller Klein- und Befestigungsmaterialien montieren.

- Rohrleitung aus nahtlosem Kupferrohr DIN EN 1057, für wärme- und kältetechnische Anwendungen, Außendurchmesser 12 mm, Wanddicke 1 mm, verlegt im Wärmeleitprofil, Verbindung durch Löten oder Pressen nach DVGW GW 2, Verlegung in Gebäuden und Zentralen, Montagehöhe über Gelände/Fußboden bis 3,5 m, Richtungsänderungen werden durch Biegen ausgeführt.

Eigenständige Abstimmung mit weiteren Gewerken und Fachbauleitung erforderlich.
Liefern und inkl. aller Klein- und Befestigungsmaterialien montieren.
Menge: 375,000 m²

**2.2.1.30 Gipskarton-Lochdecke mit Metall-Unterkonstruktion und Wärmeleitprofilen**
Abgehängte Unterdecke nach DIN 18168, mit versetzter Metall-Unterkonstruktion, bestehend aus:

- Unterkonstruktion; bestehend aus CD-Grundprofilschienen, Blechdicke mind. 0,6 mm. Abhängung von Stahlbetondecke mittels bauaufsichtliche zugelassener Nonius- oder Direktabhänger, drucksteife Befestigung. Zusätzliche Aussteifung gegen horizontale und vertikale Schubbewegungen mittels Profilschiene. Montage bis 3,50 m Raumhöhe; in folgender Ausprägung:

Achsabstand Grundprofil:  ca. 800 mm
Hängerabstand:  ca. 800 mm
UKRD bis UK Abhangdecke:  zw. 200 bis 700 mm.

- Montage von graphitmodifizierten Gipskarton-Thermoplatten, Dicke 10 mm. Inkl. Verspachtelung von Öffnungen, Stoßfugen und Schraubenköpfen nach DIN 18202, Lochdecke

- Wärmeleitprofil zur Verbesserung der Wärmeleitfähigkeit, Einbau in Montagedecke, zur Führung und Fixierung der Rohrleitung. Aus Aluminium, geschwärzt, Breite ca. 80 mm. Verschrauben der Gipskartonplatte mit Wärmeleitprofil möglich. Liefern und inkl. aller Klein- und Befestigungsmaterialien montieren.

- Rohrleitung aus nahtlosem Kupferrohr DIN EN 1057, für wärme- und kältetechnische Anwendungen, Außendurchmesser 12 mm, Wanddicke 1 mm, verlegt im Wärmeleitprofil, Verbindung durch Löten oder Pressen nach DVGW GW 2, Verlegung in Gebäuden und Zentralen, Montagehöhe über Gelände/Fußboden bis 3,5 m, Richtungsänderungen werden durch Biegen ausgeführt.

Eigenständige Abstimmung mit weiteren Gewerken und Fachbauleitung erforderlich.
Liefern und inkl. aller Klein- und Befestigungsmaterialien montieren.
Menge: 110,000 m²

**2.2.1.40 Verrohrung Kühlregister**
Verbindung einzelner Kühlregister zu vollständigen Wasserkreisen mit Kupferrohr nach DIN EN 1057 durch Löten oder Pressen.
Verrohrung bis zu den bauseitigen Kugelhähnen mit Regelventil.

Inkl. Dicht- und Befestigungsmaterial sowie Form- und Verbindungsstücken. Montagehöhe bis 3,5 m.
Menge: 565,000 m²

**2.2.1.50 Anpassungen Kühlregister**
Anpassungen für abweichende Kühlregister, bspw. bei größeren oder kleineren Formaten/Abmessungen. Inkl. Maschineneinstell- und Rüstkosten bei erforderlicher Formatanpassung.
Menge: 70,000 m²

**2.2.1.60 Traversen/Brücken**
Traversen und Brücken zur Montage der Unterkonstruktion im Bereich von Kanälen, Elektro-Trassen und Rohrleitungen. Spannweite der Abhängepunkte ca. 1 m. Liefern und inkl. aller Klein- und Befestigungsmaterialien montieren.
Menge: 20,000 St

**2.2.1.70 Wandanschluss**
Herstellen eines Wandanschlusses mit Trennstreifen, an flankierende Bauteile. Inkl. Verspachteln und Entfernen überschüssiger Trennstreifen.
Menge: 550,000 m

**2.2.1.80 Revisionsklappe 500 x 500, ungelochte Decke**
Revisionsklappe mit eingebauter Gipskartonplatte, 500 mm x 500 mm.
Herstellen einer Aussparung, Einsetzen notwendiger Verstärkungen, Deckenbündiger Einbau.
Die Unterkonstruktion ist in diesem Bereich zu trennen und an den Eckpunkten gesondert von der Rohdecke abzuhängen, incl. Herstellen der entsprechenden Aussparung und evtl. notwendigen Verstärkungen. Die Klappen sind sauber in die Gipskartondecken einzubauen. Einbau in glatter, ungelochter Decke
Liefern und inkl. aller erforderlichen Klein- und Befestigungsmaterialien montieren.
Menge: 3,000 St

**2.2.1.90 Revisionsklappe 600 x 600, ungelochte Decke**
Revisionsklappe mit eingebauter Gipskartonplatte, wie zuvor beschrieben, jedoch:

600 mm x 600 mm.

Liefern und inkl. aller erforderlichen Klein- und Befestigungsmaterialien montieren.
Menge: 43,000 St

**2.2.1.100 Revisionsklappe 600 x 600, Lochdecke**
Revisionsklappe mit eingebauter Gipskartonplatte, Lochdecke
600 mm x 600 mm.
Herstellen einer Aussparung, Einsetzen notwendiger Verstärkungen, Deckenbündiger Einbau.
Die Unterkonstruktion ist in diesem Bereich zu trennen und an den Eckpunkten gesondert von der Rohdecke abzuhängen, incl. Herstellen der entsprechenden Aussparung und evtl. notwendigen Verstärkungen. Die Klappen sind sauber in die Gipskartondecken einzubauen.
Einbau in Lochdecke
Liefern und inkl. aller erforderlichen Klein- und Befestigungsmaterialien montieren.
Menge: 4,000 St

**2.2.1.110 Ausschnitt Drallauslass bis 650 mm**
Herstellen von Deckenausschnitten für Drallauslässe inkl. Auftrennen und Aussteifen der Unterkonstruktion. Beinhaltet Ausrichtung der Drallauslässe, horizontal und vertikal. Anschluss Gipskartonplatte an Auflagekante des Drallauslasses. Inkl. den dafür notwendigen Anschlussarbeiten. Durchmesser bis 650 mm
Menge: 27,000 St

**2.2.1.120 Deckenausschnitt bis 300 mm**
Herstellen eines Deckenausschnitts, bis 300 mm, rund oder eckig. In Gipskartonplatte, inkl. Aussparung der Unterkonstruktion und bauseitigen Einbau von z.B. Leuchten o.ä.
Menge: 10,000 St

**2.2.1.130 Kabeldurchführung**
Kabelduchführung durch die Montagedecke und/oder Unterkonstruktion, für Kabel 3 x 1,5mm². Inkl. aller erforderlichen Maschineneinsätze und Hilfsmittel.
Menge: 95,000 St

**2.2.1.140 Absperrgruppe DN 15**
Absperrgruppe, DN 15, mit Absperrkugelhahn in Vorlauf und Rücklauf sowie 2 Stk. Füll- und Entleerungskugelhahn. Liefern und inkl. aller notwendigen Klein-, Dicht- und Befestigungsmaterialien betriebsfertig montieren.
Menge: 3,000 St

**2.2.1.150 Absperrgruppe DN 20**
Absperrgruppe mit Entleerung, wie zuvor beschrieben, jedoch:

DN 20.

Liefern und inkl. aller notwendigen Klein-, Dicht- und Befestigungsmaterialien betriebsfertig montieren.
Menge: 19,000 St

**2.2.1.160 Einbau von beigestellen Regelventilen DN 15 - DN 20**
Einbau von Regelventilen DN 15 - DN 20

Einbau von bauseits beigestellten Regelventils zur durchflussgesteuerten Regelung einer Kühldecke. Anschluss an vorhandene Rohrleitung mittels üblicher Gewinde- und/oder Schraubanschlüsse; bis G 1", DN 25; Montagehöhe bis 4,0 m. Inkl. aller erforderlichen Klein- und Dichtmaterialien sowie Werkzeuge und Maschinen.
Menge: 22,000 St

**2.2.1.170 Anschluss an Absperrgruppen / Übergang Kühldecken**
Anschluss von Rohrleitungen an Kugelhähne, Ventile oder ähnliches inkl. erforderlicher Befestigungsmaterialien und Form- und Verbindungsstücke.
Menge: 22,000 St

**2.2.1.180 Thermografie / Abnahmeprüfung**
Thermographie mit Abnahmeprüfung
Durchführung der Abnahmeprüfung der Raumkühlflächen gem. VDI- Richtlinie VDI 6031, neuester
Stand
Es ist die komplette Oberfläche der Raumkühl- und Heizflächen thermografisch zu überprüfen und elektronisch zu speichern. Mindestens 20 % der Raumregelzonen sind zusätzlich in einem Protokoll zu dokumentieren.
Die Abnahmeprüfung ist durch ein Protokoll mit folgenden Punkten zu dokumentieren:
- Die Vor- und Rücklauftemperaturen des Mediums an zentraler Stelle
- Die Raumlufttemperatur
- Position und Blickrichtung der Aufnahmen
Menge: 1,000 St

##### 2.2.2 Heizkörper und Zubehör

**Ausführungsbeschreibung 8 Hygiene-Radiator**
*Hygiene-Radiator*
2-6 säulig aus Stahl; Einzelglieder (Baulänge 65 mm) als Schweißbaugruppe, bestehend aus Kopfstücken (Bandstahl-Pressteile) und runden Präzisionsstahlrohren. Blöcke bis Maximallänge der Liefereinheit aus Gliedern zusammengeschweißt. Montagefertig mit 4 Gewindestopfen für Vor- und Rücklauf, sowie für Entlüftung und Entleerung. Allseits gerundete Kanten mit Rmin = 2 mm.
Beschichtung nach DIN 55900 Teil 1 und Teil 2.
Ausführungsmerkmale in Übereinstimmung mit den Grundsätzen für die Prüfung der Arbeitssicherheit von Heizkörpern (Gesetzliche Unfallversicherung GUV).
Ausgezeichnet für die Erfüllung hoher hygienischer Anforderungen vom Institut Prof. Dr. Pieldner / Stuttgart.
Druckfestigkeit und Dichtheit geprüft.
Wärmeleistung nach EN 442 geprüft und registriert.
CE-konform. Geeignet für Warmwasserheizungsanlagen nach DIN 18380 und Wasserqualität nach VDI 2035, ÖNORM H5195 und SWKI BT 102-01.
Maximal zulässige Betriebstemperatur:
110°C Betriebsdruck max.:
2–6-Säuler 10 bar / 1000 kPa
2–6-Säuler 16 bar / 1600 kPa (Hochdruck-Ausführung)
Transportsicher verpackt.

Hinweis:
- Thermischer Stellantrieb, bauseits

Fabrikat:  Arbonia
Typ:  Sano-Radiator

Bieterangaben:

angebotenes Fabrikat: '........................................................'

angebotener Typ: '.......................................................'

liefern und betriebsfertig montieren

**2.2.2.10 Radiator Typ: M3200; 2000x630x105mm**
*** gemäß Ausführungsbeschreibung 8
Typ:  3200
Bauhöhe:  2000 mm
Baulänge:  630 mm
Bautiefe:  105 mm
Menge: 2,000 St

**2.2.2.20 Klemmkonsolen für Radiatoren**
Klemmkonsole variabel
bestehend aus stabiler Wandplatte und Klemmstück zur Wandmontage.
Passend für Sanoradiatoren mit 65 mm Gliederlänge und runden Präzisionsstahlrohren mit einem Durchmesser von 25 mm.
Formschlüssige Klemmung am einzelnen Rohr direkt unter dem oberen Kopfstück mit stabilem Klemmstück. Klemmstück besteht aus zwei Halbschalen, und wird rückseitig am Röhrenradiator montiert. Schallentkopplung, Sicherung gegen Ausheben durch einfachen Schnappmechanismus und Sicherung gegen Durchrutschen des Raumwärmers inklusive. Mit Bohrlochabstand der Wandplatte von mind. 100 mm zwischen oberem Langloch und unterer Sicherungsbohrung. Erleichterte Montage durch Justierkerben an der Wandplatte.
Serienfarbe:  weiß ähnlich RAL9016
Wandabstand:  30 - 45 mm
Der Lieferumfang Klemmkonsole fix (1er-Set) besteht aus:
1 Wandplatte
2 Klemmstückhalbschalen
1 Schallschutzclip
1 Sicherungsbügel inklusive Schrauben
2 Schrauben 8 x 60 mm, 2 Dübel 10 x 60 mm, 2 Unterlegscheiben
1 Montageanleitung
Die Konsole erfüllt die Anforderungsklassen 1 und 2 gemäß der Richtlinie VDI 6036.

Fabrikat:  Arbonia
Artikel:  ZB02540001

Bieterangaben:

angebotenes Fabrikat: '........................................................'

angebotener Typ: '.......................................................'

liefern und betriebsfertig montieren
Menge: 2,000 St

**2.2.2.30 Infrarotheizplatte in den Bädern**
Infrarotheizung 450 Watt, Metall Weiß, 600x600x25 mm, Deckeeinbau mit Einbaurahmen,

Infrarotheizung aus Metall (450 Watt), 60 x 60 x 2,5 cm, Gewicht: 6,2 kg.
Schlank konstruiertes, hochstabiles Metallgehäuse (2,5 cm, Gesamttiefe inkl. Halterung 5,3 cm) und seidenmatter Oberfläche, gepulvert in weiß (RAL 9003). Im Gehäuse eingelassene Rückseitenplatte mit extra Kantungen des Gehäuserahmens für zusätzlichen Stabilitätsgewinn. Rückseitenplatte ist in hellgrau pulverbeschichtet. Spezielle rechteckige Rahmen-Sicherheitshalterung mit 4-Punkt Aufnahme der Heizung für die einfache Montage und Anbringung an der Wand oder Decke mit enthaltenen Schrauben in der Größe von 6 x 80 mm. Eine spezielle 90° Dreh-Sicherheitsarretierung dient zusätzlich der Sicherung der Heizung im Rahmen. Rahmenhalterung ist direkt als Bohrschablone verwendbar. Verlegung des Silikon-/Draht-Heizfilaments bis in den Randbereich der Heizung. Hochwertige, rückseitige Innenisolierung mit Alu-Wärme-Reflektor, Mineral-Wärme-Isolationsschicht: 2,5 cm, Aluminiumreflektor. IP44 Schutz vor allseitigem Spritzwasser (Bad) bei Stecker- sowie Festanschluss ans Stromnetz. Integrierter Überhitzungsschutz, Thermoschalter. Netzkabel-Zugentlastung und Kabelanschluss außenliegend an/in einer speziellen Anschlussbox auf der Geräterückseite. Max. Oberflächentemperatur 110° C (höherer Effizienz). Rückseitentemperatur ca. 48° C. Netzstecker kann für den Festanschluss abgetrennt werden - Garantie bleibt erhalten. Die Serie ist hoch effizient und erfüllt alle Anforderungen des Strahlungswirkungsgrades gemäß IEC Norm 60675-3 - TU Dresden geprüft.
Die Infrarotheizung ist in der Kombination mit vielen Steuerungsanbietern zur konformen Steuerung gemäß Öko-Designrichtlinie Schnittstellen offen, kombinierbar.

Fabr.der Planung:  Vasner
Typ:  Citara M, 60 x 60 x 2,5 cm
Leistung:  450 Watt

zum Deckeneinbau, mit Einbaurahmen, weiß

Bieterangaben:

angebotenes Fabrikat: '........................................................'

angebotener Typ: '.......................................................'

liefern und betriebsfertig montieren
Menge: 15,000 St

**2.2.2.40 Einbaurahmen für Infrarotheizplatte für Trockenbaudecken**
Einbaurahmen für Infrarotheizplatte, weiß, für Trockenbaudecke.
Für eine nahtlose Integration der Infrarotheizung in Rigips- / Gipskartondecken mit mindestens 20 cm Zwischenraum
einschl. Befestigungsmaterial

Fabr.der Planung:  Vasner
Typ:  für Citara M, 450 W

Bieterangaben:

angebotenes Fabrikat: '........................................................'

angebotener Typ: '.......................................................'

liefern und betriebsfertig montieren
Menge: 15,000 St

**2.2.2.50 Thermostatkopf eingebautes Messelement**
HEIMEIER Thermostat-Kopf mit eingebautem Fühler.
Mit Nullstellung. Schlankes zylindrisches Design. KEYMARK-zertifiziert, geprüft nach DIN EN 215.
Flüssigkeitsgefüllter Thermostat.
Stabiles Regelverhalten auch bei kleinen Auslegungsregeldifferenzen (< 1 K).
Entspr. EnEV bzw. DIN V 4701-10.
Allseitig geschlossene Oberfläche. Einfache Reinigung durch geschlossende Form.
Sollwertbereich 6 bis 28 Grd. C.
Einstellskala mit Temperaturwerten.
Stellung 0: Ventil öffnet bei ca. 0 Grd C. Symbole für Nachtabsenkung und Frostschutz. Blockierung im Sollwertbereich.
Frostschutzsicherung. Max. Fühlertemperatur: 50 Grd. C

Fabrikat:  IMI Heimeier
Typ:  Halo, mit Nullstellung
Skalenhaube: verchromt

Angaben des Bieters:
Hersteller:  '.........................................'
Typ :  '.........................................'

liefern und betriebsfertig montieren
Menge: 2,000 St

**2.2.2.60 Doppelrosette**
Doppelrosette für den Heizkörperanschluss
mit HK-Anschlussbogen/-rohr oder blankem Kupferrohr
Durchmesser 15mm,

Fabrikat: Viega
Modell: 1079.6
Art.-Nr. 135959

Angaben des Bieters:
Hersteller:  '.........................................'
Typ :  '.........................................'

liefern und betriebsfertig montieren
Menge: 2,000 St

**2.2.2.70 Stopfen R 1/2**
Heizkörperentlüftung, als Stopfen, R 1/2.
Menge: 2,000 St

**2.2.2.80 Heizkörperentlüftung R 1/2**
Heizkörperentlüftung, R 1/2.
Menge: 2,000 St

**2.2.2.90 Ein- und Ausbauen**
Einmaliges Ausbauen und Wiedereinbauen von Heizkörpern außerhalb der Ausführungszeit, einschl. schützen der Anschlüsse von Heizkörpern und Rohren gegen Verschmutzung in Gruppen bis 15 Heizkörpern. Einschl. Entleeren und Füllen der Anlage.
Menge: 2,000 St

##### 2.2.3 Armaturen, Pumpen und Zubehör

**2.2.3.10 Nassläufer-Heizungspumpe 25/0,5-4 PN 10**
Hocheffizienz-Inline Nassläufer-Pumpe mit EC-Motor und elektronischer Leistungsanpassung. Einsetzbar für Heizungswasser, Kaltwasser und Wasser/Glykolgemische.
Energieeffizienzindex (EEI) je nach Pumpentyp zwischen
0,17 und 0,19.

Regelarten:
Permanente, automatische Leistungs-Anpassung an den Anlagenbedarf ohne Sollwertvorgabe Wilo-Dynamic Adaptplus (Werkseinstellung). Bis zu 20 % Energieeinsparung gegenüber der Regelungsart dp-v.
Konstante Temperatur (T-const.)
Konstante Differenztemperatur (dT-const.)
Bedarfsgerechte Volumenstromoptimierung der
Zubringerpumpe durch Vernetzung und Kommunikation mit mehreren Pumpen (Multi-Flow Adaptation).
Konstanter Volumenstrom (Q-const.)
Differenzdruckregelung dp-c an einem entfernten Punkt im Rohrnetz (Schlechtpunktregelung)
Konstanter Differenzdruck (dp-c)
Variabler Differenzdruck (dp-v) mit der Option der
nominellen Betriebspunkteingabe
Konstante Drehzahl (n-const.)
Benutzerdefinierte PID-Regelung

Funktionen:
Wärmemengenerfassung
Kältemengenerfassung
Automatische Abschaltung der Pumpe bei Null-Durchfluss-Erkennung (No-Flow Stop)
Umschaltung zwischen Heiz- und Kühlbetrieb (automatisch, extern oder manuell)
Einstellbare Volumenstrombegrenzung durch QLimit- Funktion (Qmin. und Qmax.)
Betriebsarten Doppelpumpen: Wirkungsgradoptimierter Additionsbetrieb für dp-c und dp-v, Haupt- /Reservebetrieb
Speichern und Wiederherstellen der konfigurierten Pumpeneinstellungen (3 Wiederherstellungspunkte)
Störmeldungs-/Warnmeldungsanzeige in Klartext inklusive Abhilfeempfehlung
Entlüftungsfunktion zur automatischen Entlüftung des Rotorraums
Automatische Nachtabsenkung
Automatische Deblockier-Funktion und integrierter Motorvollschutz
Trockenlauferkennung

Anzeige:
Regelungsart
Sollwert
Volumenstrom
Temperatur
Leistungsaufnahme
Elektrischer Verbrauch
Aktive Einflüsse (z.B. STOP, No-Flow Stop)

Ausführung:
2 konfigurierbare analoge Eingänge : 0-10V, 2-10V, 0-20mA, 4-20mA und handelsüblicher PT1000; Spannungsversorgung mit +24 V DC
2 konfigurierbare digitale Eingänge (Ext. OFF, Ext. Min, Ext. Max, Heizen/Kühlen, Manuelle Übersteuerung (Gebäudeautomation abgekoppelt), Bediensperre
(Tastensperre und Fernbedienungs-Konfigurationsschutz))
2 konfigurierbare Melderelais für Betriebs- und Störmeldungen
Steckplatz für Wilo-CIF-Module mit Schnittstellen für Gebäudeautomation GA (Optionales Zubehör: CIF-Module Modbus RTU, BACnet MS/TP, LON, PLR)
Wilo Net als Wilo-Systembus zur Kommunikation von Wilo-Produkten untereinander, z.B. Multi-Flow Adaptation; Doppelpumpenbetrieb und Wilo-Smart Gateway
Temperaturfühler integriert
Automatischer Notbetrieb bei besonderen Zuständen (Pumpendrehzahl definierbar) z.B. bei Ausfall der Buskommunikation oder von Sensorwerten
Graphisches Farb-Display (4,3 Zoll) mit Bedienung über Ein-Knopf-Handbedienebene
Auslesen und Einstellen von Betriebsdaten sowie z.B. Erstellen eines Inbetriebnahmeprotokolls über Bluetooth-Schnittstelle (ohne weiteres Zubehör) mittels Wilo Assistant App
Doppelpumpenmanagement integriert (Doppelpumpen sind fertig verdrahtet), bei Verwendung von 2 Einzelpumpen als Doppelpumpeneinheit, Verbindung über WILO Net
Kabelbrucherkennung bei analogem Signal (in Verbindung mit 2-10V oder 4-20mA)
Außenaufstellung mit Wetterschutz gemäß Einbau- und Betriebsanleitung möglich
Datum und Uhrzeit voreingestellt
Wärmedämmschale für Heizungsanwendungen
5 Jahre Gewährleistung

Lieferumfang
Pumpe
Optimierter Wilo-Connector für alle Baugrößen gleich
2x Kabelverschraubung M16 x 1,5
Unterlegscheiben für Flanschschrauben M12 und M16 (bei Anschlussnennweiten DN32 bis DN65)
2x Dichtungen bei Gewindeanschluss
Wärmedämmschale
Einbau- und Betriebsanleitung kompakt

Betriebsdaten
Fördermedium:  Wasser 100 %
Medientemperatur:  -10-110 °C
Umgebungstemperatur:  -10-40 °C
Max Betriebsdruck:  10 bar

Motordaten
Energieeffizienzindex (EEI):  0,18
Störaussendung:  EN 61800-3;2004+A1;2012
  Wohnbereich (C1)
Störfestigkeit:  EN 61800-3;2004+A1;2012 /
Industriebereich (C2)
Netzanschluss:  1~230V/50 Hz
Schutzart Motor:  IPX4D

Werkstoffe
Pumpengehäuse:  5.1301/EN-GJL-250
Laufrad:  PPS-GF40
Welle:  1.4122
Lager:  Kohlegraphit

Einbaumaße
Saugs. Rohranschl:  DN 25, PN 10
Drucks. Rohranschl:  DN 25, PN 10
Baulänge:  180 mm

Fabr. d. Planung:  Wilo
Typ:  Stratos MAXO 25/0,5-4 PN10

Bieterangaben:

angebotenes Fabrikat: '........................................................'

angebotener Typ: '.......................................................'

liefern und betriebsfertig montieren
Menge: 1,000 St

**2.2.3.20 Interface-Modul, Modbus**
Interface-Modul als nachrüstbares Steckmodul zur Erweiterung der Kommunikationsschnittstellen der Pumpe nach verschiedenen Standards und Protokollvarianten nach Typenschlüssel.

Allgemeine Funktionen
Serielle, digitale Schnittstelle zum Anschluss an Gebäudeautomation GA für den Transfer von Datenpunkten als:
- Steuerbefehle zur Pumpe
- Meldungen von der Pumpe
- Prozesswerte
Ausstattung
Schnittstelle RS485 mit Protokoll Modbus RTU

Fabr. d. Planung:  Wilo
Typ:  CIF- Modul Modbus RTU

Bieterangaben:

angebotenes Fabrikat: '........................................................'

angebotener Typ: '.......................................................'

liefern und betriebsfertig montieren
Menge: 1,000 St

**2.2.3.30 Rückschlagventil, DN 40 - PN 6**
Rückschlagventil, DN 40 - PN 6
in Einklemmbauart, Durchgangsform, Gehäuse aus Messing
einschl. Dichtungen
einschl. Wärmedämmschale

kompl. liefern und montieren

Bieterangaben:

angebotenes Fabrikat: '........................................................'

angebotener Typ: '.......................................................'

liefern und betriebsfertig montieren
Menge: 1,000 St

**2.2.3.40 Flanschen - Absperrventil DN 40**
Flanschen - Absperrventil DN 25, PN 16
weich dichtend mit Sicherheitsstopfbuchse.
Durchgangsform, Flanschen nach DIN 2501,
Kegel mit Drosselfunktion,
nichtsteigendes Handrad, Hubanzeige,
außenliegendes Spindelgewinde, Verdrehsicherung,
Gehäuse aus GG 25, mit Grundanstrich, Innengarnitur aus nichtrostendem Stahl, Spindelabdichtung mit Profilring.

TYP  : DN 40, PN16
Baulänge  : FTF-14
Kegel  : GTW/ EPDM beschichtet
Farbe  : RAL 5009 (blau)

einschließlich aller für die Montage notwendigen Materialien, wie Gegenflansch, Schrauben und Dichtungen
einschl. Wärmedämmschale

Bieterangaben:

angebotenes Fabrikat: '........................................................'

angebotener Typ: '.......................................................'

liefern und betriebsfertig montieren
Menge: 4,000 St

**2.2.3.50 Strangregulierventil DN 32, Griff blau**
Strangregulierventil DN 32, Griff blau
Strangregulierventil Kombi-3-Plus, blau, für den Rücklauf,
Gehäuse aus entzinkungsbeständigem Messing. Generelle Entleerung mittels Adapter über das Oberteil, nachträgliche Differenzdruckregelung durch auf das Oberteil montierten Membranregler (bis einschließlich DN 40) möglich, keine Anbauteile am Ventilgehäuse. Sichtbare Voreinstellungsanzeige bei verdecktem Voreinstellungsring, hohe Genauigkeit durch Einzeljustierung. Wartungsfreie Spindelabdichtung durch Doppel-O-Ring, PTFE-Sitzabdichtung. DN 10 - 20 Universalanschluss mit Muffengewinde nach DIN EN 10226-1 für Gewinderohr bzw. für Cu- und Präzisions-Stahlrohr 10 - 22 mm unter Verwendung von Klemmring und Druckschraube. DN 25 - 80 Anschluss mit Muffengewinde nach DIN EN 10226-1 für Gewinderohr.
Für pH-Wert von 8 - 9,5.
Medium: Wasser oder Wasser-Glykolgemisch nach VDI 2035
Werkstoff des Gehäuses: Messing, entzinkungsbeständig
Nenndruck: PN 16
Ausführung: mit Innengewinde
Kvs-Wert: 2,4
Mediumtemperatur: -20 °C - 130 °C
inkl. aller erforderlichen Klein-, Dicht und Befestigungsmaterialien

Fabrikat der Planung:  Resideo
Typ:  Kombi-3-Plus, Blau

einschl. Wärmedämmschale

Bieterangaben:

angebotenes Fabrikat: '........................................................'

angebotener Typ: '.......................................................'

liefern und betriebsfertig montieren
Menge: 2,000 St

**2.2.3.60 Strangregulierventil DN 32, Griff rot**
Strangregulierventil DN 32, Griff rot
Strangabsperrventil Kombi-3-Plus, rot,
für den Vorlauf, Gehäuse aus entzinkungsbeständigem Messing. Generelle Entleerung und Differenzdruckmessung mittels Adapter über das Oberteil, keine Anbauteile am Ventilgehäuse. Wartungsfreie Spindelabdichtung durch Doppel-O-Ring, PTFE-Sitzabdichtung. DN 10 - 20 Universalanschluss mit Muffengewinde nach DIN EN 10226-1 für Gewinderohr bzw. für Cu- und Präzisions-Stahlrohr 10 - 22 mm unter Verwendung von Klemmring und Druckschraube. DN 25 - 80 Anschluss mit Muffengewinde nach DIN EN 10226-1 für Gewinderohr. Für pH-Wert von 8 - 9,5.
Medium: Wasser oder Wasser-Glykolgemisch nach VDI 2035
Werkstoff des Gehäuses: Messing, entzinkungsbeständig
Nenndruck: PN 16
Ausführung: mit Innengewinde
Kvs-Wert: 2,5
Mediumtemperatur: -20 °C - 130 °C
inkl. aller erforderlichen Klein-, Dicht und Befestigungsmaterialien

Fabrikat der Planung:  Resideo
Typ:  Kombi-3-Plus, Rot

einschl. Wärmedämmschale

Bieterangaben:

angebotenes Fabrikat: '........................................................'

angebotener Typ: '.......................................................'

liefern und betriebsfertig montieren
Menge: 2,000 St

**2.2.3.70 Schmutzfänger DN 40, Flansch**
Schmutzfänger DN 25, PN16
in Schrägsitzausführung mit Flanschanschluss,
Gehäuse aus Gusseisen GGG -40.3

Deckel:  P265 GH (Kbl.HII)
Sieb:  X 5 Cr Ni 18 9, 1.4301
Stützkorb:  X 5 Cr Ni 18 9, 1.4301
Stiftschrauben:  24 Cr Mo 5, 1.7258
6kt-Muttern:  Ck 35, 1.1181
Flachdichtung:  Reingraphit mit CrNi
  Stahlfolien-Einlage
Entleerungsschraube:  Ck 35, 1.1181
Dichtring:  St

einschließlich Gegenflansch, Schrauben, Dichtungen,
einschl. Wärmedämmschale

Fabrikat der Planung:  ARI
Typ:  DN 25 PN 16

Bieterangaben:

angebotenes Fabrikat: '........................................................'

angebotener Typ: '.......................................................'

liefern und betriebsfertig montieren
Menge: 1,000 St

**2.2.3.80 Entleerungs-/Entlüftungshahn R 1/2, mit Kappe und Kette**
Kugelhahn R 1/2, PN 16 ( z. B. für Lufttopf)
als Entlüftungshahn an Luftgefäßen oder Entleerungshahn bis 100 °C, O-Ring- Abdichtung
Gehäuse  :  Pressmessing vernickelt,
Kugel:  Messing hartverchromt
einschl. Kappe, Kette und Hahnschlüssel

kompl. liefern und montieren
Menge: 6,000 St

**2.2.3.90 Heizungskugelhahn, DN 32**
Heizungskugelhahn DN 32, PN 16
Gehäuse und Kugel aus korrosionsbeständigem, entzinkungsfreiem Rotguß. Gehäuse rohrförmig für durchlaufende Wärmedämmung. Kugel mit glattem Durchgang. Wartungsfreie Spindelabdichtung durch zwei
O-Ringe. Kugelabdichtung durch PTFE-Ringe. Knebel aus schlagfestem Kunststoff, Anschläge verdeckt. Knebel auch
bei wärmegedämmten Gehäuse von außen bedienbar. Anschluß Innengewinde für Gewinderohr.
Zul. Betriebstemperatur TB 120 Grd. C.
Nenndruck PN 16.

Fabr. der Planung:  IMI-Heimeier
Typ:  Globo H

einschl. Wärmedämmschale

Bieterangaben:

angebotenes Fabrikat: '........................................................'

angebotener Typ: '.......................................................'

liefern und betriebsfertig montieren
Menge: 6,000 St

**2.2.3.100 Maschinenthermometer**
Maschinenthermometer

Gehäuse (großes Modell) aus Leichtmetall, messingfarbig
eloxiert, mit festem Tauchschaft, Einschraubstutzen aus
Messing, farbige Füllung, Gehäuse und Glas mit Zahlen
und Teilstrichen bedruckt. In gerader oder Winkelform
incl. Tauchhülse und Muffe

Genauigkeitsklasse:  1.0
Messbereich:  0 - 100 °C
Anschluss:  3/4 "

Angaben des Bieters:
Hersteller:  '...............................'
Typ :  '...............................'

liefern und betriebsfertig montieren
Menge: 2,000 St

**2.2.3.110 Zeigerthermometer,Durchm. 63 mm**
Zeigerthermometer, Durchm. 63 mm
Messelement Bimetall, Tauchrohr radial oder rückseitig zentrisch, aus nichtrostendem Stahl, Unterteil mit Einschraubstutzen, festem Sechskant, Gewindeanschluss 1/2 " mit gedrehter Schweißmuffe und Dichtung

Tauchrohr-Einbaulänge:  100 mm,
Gehäuse:  aus Stahl, lackiert,
Gehäusedurchmesser:  63 mm,
Anzeigebereich:  0 bis 100 °C,
Messgenauigkeitskl.:  1.0

Angaben des Bieters:
Hersteller:  '...............................'
Typ :  '...............................'

liefern und betriebsfertig montieren
Menge: 2,000 St

**2.2.3.120 Manometer, Durchm. 100 mm**
Manometer
aus Stahl, schwarz lackiert, Zifferblatt aus Aluminium, weiß lackiert, schwarz bedruckt, Scheibe aus Instrumentenflachglas,
Gehäuse-Durchmesser  : 100 mm,
Anschluss:  radial oder rückseitig, zentrisch R 1/2",
Anzeigebereich:  0 - 6 bar,
Messgenauigkeitsklasse  : 1.0

Angaben des Bieters:
Hersteller:  '...............................'
Typ :  '...............................'

liefern und betriebsfertig montieren
Menge: 2,000 St

**2.2.3.130 Differenzdruck-Manometer,**
Differenzdruck-Manometer,
als Rohrfedermanometer mit verstellbarer Markierung, Rohrfeder aus Kupferlegierung, Gehäuse Stahlblech, schwarz einbrennlackiert, Übersteckring aus Stahl, lackiert,
Messgenauigkeit:  1 % vom Skalenendwert,
Gehäusedurchmesser:  100 mm,
Anschlusszapfen:  R 1/2 ", radial nach unten,
Anzeigebereich:  0 - 6.0 bar.

Fabr. der Planung:  WIKA

Angaben des Bieters:
Hersteller:  '...............................'
Typ :  '...............................'

liefern und betriebsfertig montieren
Menge: 1,000 St

**2.2.3.140 Wassersackrohr DIN 16282,**
Wassersackrohr DIN 16282,
U-Form, mit Spannmuffe,
Anschlussgewinde R 1/2"
oder gleichwertiger Art.

kompl. liefern und montieren
Menge: 1,000 St

**2.2.3.150 Manometerhahn, DN 15, PN 6**
Manometerhahn, DN 15, PN 6
mit Prüfflansch, aus Messing, Anschlüsse Muffe-Muffe,
Anschlussgewinde R 1/2"

komplett liefern und montieren
Menge: 1,000 St

**2.2.3.160 Montage Messstutzen DN 15**
*** Bezugsbeschreibung
Montage Messstutzen DN 15, Druck oder Temperatur
Montage der für die Tauchhülsen zur Aufnahme der erforderlichen Messstutzen einschl. Schweiß-, Dichtungs-, und Befestigungsmaterial.

Die Messstutzen oder Hülsen werden von der Regelungsfirma zur Verfügung gestellt.
Menge: 5,000 St

**2.2.3.170 Montage Fühlertaschen DN 15**
*** wie Position 2.2.3.160
Fühlertaschen DN 15 zur Aufnahme von Tauchfühlern,
Menge: 5,000 St

**2.2.3.180 Automatischer Schnellentlüfter**
Automatischer Schnellentlüfter mit auswechselbarer Schwimmereinheit,
Anschluss DN 10 nach DIN 259, max. Betriebstemperatur 110 Grad C,
einschliesslich selbsttätige Absperrarmatur mit gleichen

liefern und montieren
Menge: 2,000 St

**2.2.3.190 Luftgefäß DN 80**
*** Bezugsbeschreibung
Lufttopf gefertigt aus nahtlosem Stahlrohr
nach DIN 2448/1629, Werkstoff: St. 37-2.
Werksseitig druckgeprüft und grundiert.
einschl. Entlüftungsleitungen DN 15 bis 5,0 m Länge und KFE-Hahn mit Schlauchanschluß

Durchmesser:  DN 80
Länge:  400 mm
Muffen:  1/2"

liefern und montieren
Menge: 2,000 St

**2.2.3.200 Luftgefäß DN 100**
*** wie Position 2.2.3.190
Durchmesser:  DN 100
Länge:  500 mm
Muffen:  1/2"
Menge: 2,000 St

**2.2.3.210 Einbau von beigestellten Regelventilen DN 15 - DN 40**
Einbau von beigestellten Regelventilen DN 15 - DN 40

einschließlich aller für die Montage notwendigen und erforderlichen Klein-, Dichtungs- und Verbindungsmaterialien sowie Dämmkappen  in das Rohrleitungssystem betriebsfertig einbauen
Menge: 2,000 St

##### 2.2.4 Rohrleitungen und Zubehör

*Hinweis: Verlegung der Rohrleitungen*
Verlegung der Rohrleitungen:
Die Verlegung der Rohrleitungen erfolgt bis zu einer Höhe von 4,10 m, einschließlich Ablängen, Ausrichten, Biegen und Befestigen. Die Rohrleitungen zur Verteilung und zum Anschluss an die Heizflächen werden unter der Rohdecke verlegt und befestigt. Für diese Befestigungen ist entsprechendes Material für gebäudetechnische Anwendungen im Einklang mit brandschutztechnischen Anforderungen zu berücksichtigen. Einschl. Gestellung von Gerüsten, Leitern und Hubsteigern.

Kosten für Erschwernis bei Rohrisolierungsarbeiten, sofern aus Platzgründen gemäß DIN 4140, Teil 1 die Abstände zwischen fertig isolierten Rohrleitungen und den Decken, Fußböden und Wänden nicht eingehalten werden können, sind in die Einheitspreise einzukalkulieren.

Wand- und Deckendurchbrüche sind bereits angelegt oder als separate Position beschrieben.

**Ausführungsbeschreibung 9 Rohrleitungen Edelstahl**
*Rohrleitungen Edelstahl*
Verlegung der Rohrleitungen:
Die Verlegung der Rohrleitungen erfolgt bis zu einer Höhe von 4,10 m, einschließlich Ablängen, Ausrichten, Biegen und Befestigen. Die Rohrleitungen zur Verteilung und zum Anschluss an die Heizflächen werden unter der Rohdecke verlegt und befestigt. Für diese Befestigungen ist entsprechendes Material für gebäudetechnische Anwendungen im Einklang mit brandschutztechnischen Anforderungen zu berücksichtigen. Einschl. Gestellung von Gerüsten, Leitern und Hubsteigern.

Kosten für Erschwernis bei Rohrisolierungsarbeiten, sofern aus Platzgründen gemäß DIN 4140, Teil 1 die Abstände zwischen fertig isolierten Rohrleitungen und den Decken, Fußböden und Wänden nicht eingehalten werden können, sind in die Einheitspreise einzukalkulieren.

Wand- und Deckendurchbrüche sind bereits angelegt oder als separate Position beschrieben.

Rohrleitungen für PWWH-, Druckluft und Industrieanlagen, (nicht für Trinkwasserinstallationen), 15 - 108,0 mm
aus ferritisch nichtrostendem Chromstahl,
Werkstoff-Nr. 1.4520, nach DIN EN 10088-2,

Verbindung mit Pressverbinder aus Edelstahl 1.4301
mit DVGW zertifizierter Prüfsicherheit bei unverpresstem Verbinder über den gesamten Prüfbereich von 22 hPa (22 mbar) bis 0,3 MPa (3 bar) trocken, 0,1 MPa (1 bar) bis 0,65 MPa (6,5 bar) nass, Pressverbindung bis DN 50 mit doppelter Presskontur (vor und hinter dem Dichtelement), EPDM-Dichtelement, unlösbar, Rohr und Verbinder im Systemverbund inklusive Systemzulassung,

Fabr. d. Planung:  Viega
Typ:  Temponox

Bieterangaben:

angebotenes Fabrikat: '........................................................'

angebotener Typ: '.......................................................'

liefern und betriebsfertig montieren

**2.2.4.10 Edelstahl Rohr 15 x 1,0**
*** gemäß Ausführungsbeschreibung 9
Menge: 40,000 m

**2.2.4.20 Edelstahl Rohr 18 x 1,0**
*** gemäß Ausführungsbeschreibung 9
Menge: 115,000 m

**2.2.4.30 Edelstahl Rohr 22 x 1,2**
*** gemäß Ausführungsbeschreibung 9
Menge: 90,000 m

**2.2.4.40 Edelstahl Rohr 28 x 1,2**
*** gemäß Ausführungsbeschreibung 9
Menge: 85,000 m

**2.2.4.50 Edelstahl Rohr 35 x 1,5**
*** gemäß Ausführungsbeschreibung 9
Menge: 60,000 m

**2.2.4.60 Edelstahl Rohr 42 x 1,5**
*** gemäß Ausführungsbeschreibung 9
Menge: 20,000 m

**2.2.4.70 Edelstahl Rohr 54 x 1,5**
*** Bedarfsposition ohne GB
*** gemäß Ausführungsbeschreibung 9
Menge: 1,000 m

**2.2.4.80 Edelstahl Bogen 15 mm, alle Winkelgrade**
*** gemäß Ausführungsbeschreibung 9
Menge: 60,000 St

**2.2.4.90 Edelstahl Bogen 18 mm, alle Winkelgrade**
*** gemäß Ausführungsbeschreibung 9
Menge: 110,000 St

**2.2.4.100 Edelstahl Bogen 22 mm, alle Winkelgrade**
*** gemäß Ausführungsbeschreibung 9
Menge: 70,000 St

**2.2.4.110 Edelstahl Bogen 28 mm, alle Winkelgrade**
*** gemäß Ausführungsbeschreibung 9
Menge: 56,000 St

**2.2.4.120 Edelstahl Bogen 35 mm, alle Winkelgrade**
*** gemäß Ausführungsbeschreibung 9
Menge: 50,000 St

**2.2.4.130 Edelstahl Bogen 42 mm, alle Winkelgrade**
*** gemäß Ausführungsbeschreibung 9
Menge: 20,000 St

**2.2.4.140 Edelstahl Bogen 54 mm, alle Winkelgrade**
*** Bedarfsposition ohne GB
*** gemäß Ausführungsbeschreibung 9
Menge: 1,000 St

**2.2.4.150 Edelstahl T-Stück 15 mm**
*** gemäß Ausführungsbeschreibung 9
Menge: 16,000 St

**2.2.4.160 Edelstahl T-Stück 18 mm**
*** gemäß Ausführungsbeschreibung 9
Menge: 14,000 St

**2.2.4.170 Edelstahl T-Stück 22 mm**
*** gemäß Ausführungsbeschreibung 9
Menge: 12,000 St

**2.2.4.180 Edelstahl T-Stück 28 mm**
*** gemäß Ausführungsbeschreibung 9
Menge: 30,000 St

**2.2.4.190 Edelstahl T-Stück 35 mm**
*** gemäß Ausführungsbeschreibung 9
Menge: 10,000 St

**2.2.4.200 Edelstahl T-Stück 42 mm**
*** gemäß Ausführungsbeschreibung 9
Menge: 4,000 St

**2.2.4.210 Edelstahl T-Stück 54 mm**
*** Bedarfsposition ohne GB
*** gemäß Ausführungsbeschreibung 9
Menge: 1,000 St

**2.2.4.220 Edelstahl Muffe 15 mm**
*** gemäß Ausführungsbeschreibung 9
Menge: 60,000 St

**2.2.4.230 Edelstahl Muffe 18 mm**
*** gemäß Ausführungsbeschreibung 9
Menge: 40,000 St

**2.2.4.240 Edelstahl Muffe 22 mm**
*** gemäß Ausführungsbeschreibung 9
Menge: 30,000 St

**2.2.4.250 Edelstahl Muffe 28 mm**
*** gemäß Ausführungsbeschreibung 9
Menge: 40,000 St

**2.2.4.260 Edelstahl Muffe 35 mm**
*** gemäß Ausführungsbeschreibung 9
Menge: 20,000 St

**2.2.4.270 Edelstahl Muffe 42 mm**
*** gemäß Ausführungsbeschreibung 9
Menge: 10,000 St

**2.2.4.280 Edelstahl Muffe 54 mm**
*** Bedarfsposition ohne GB
*** gemäß Ausführungsbeschreibung 9
Menge: 1,000 St

**2.2.4.290 Edelstahl Redzuierung 18 mm**
*** gemäß Ausführungsbeschreibung 9
Menge: 30,000 St

**2.2.4.300 Edelstahl Redzuierung 22 mm**
*** gemäß Ausführungsbeschreibung 9
Menge: 30,000 St

**2.2.4.310 Edelstahl Redzuierung 28 mm**
*** gemäß Ausführungsbeschreibung 9
Menge: 20,000 St

**2.2.4.320 Edelstahl Redzuierung 35 mm**
*** gemäß Ausführungsbeschreibung 9
Menge: 20,000 St

**2.2.4.330 Edelstahl Redzuierung 42 mm**
*** gemäß Ausführungsbeschreibung 9
Menge: 8,000 St

**2.2.4.340 Edelstahl Redzuierung 54 mm**
*** Bedarfsposition ohne GB
*** gemäß Ausführungsbeschreibung 9
Menge: 1,000 St

**2.2.4.350 Edelstahl Verschraubung 15 mm**
*** gemäß Ausführungsbeschreibung 9
Menge: 6,000 St

**2.2.4.360 Edelstahl Verschraubung 18 mm**
*** gemäß Ausführungsbeschreibung 9
Menge: 6,000 St

**2.2.4.370 Edelstahl Verschraubung 22 mm**
*** gemäß Ausführungsbeschreibung 9
Menge: 6,000 St

**2.2.4.380 Edelstahl Verschraubung 28 mm**
*** gemäß Ausführungsbeschreibung 9
Menge: 6,000 St

**2.2.4.390 Edelstahl Verschraubung 35 mm**
*** gemäß Ausführungsbeschreibung 9
Menge: 4,000 St

**2.2.4.400 Edelstahl Verschraubung 42 mm**
*** gemäß Ausführungsbeschreibung 9
Menge: 8,000 St

**2.2.4.410 Edelstahl Verschraubung 54 mm**
*** Bedarfsposition ohne GB
*** gemäß Ausführungsbeschreibung 9
Menge: 1,000 St

**2.2.4.420 Edelstahl Übergangsstück 15 mm**
*** gemäß Ausführungsbeschreibung 9
Menge: 6,000 St

**2.2.4.430 Edelstahl Übergangsstück 18 mm**
*** gemäß Ausführungsbeschreibung 9
Menge: 6,000 St

**2.2.4.440 Edelstahl Übergangsstück 22 mm**
*** gemäß Ausführungsbeschreibung 9
Menge: 6,000 St

**2.2.4.450 Edelstahl Übergangsstück 35 mm**
*** gemäß Ausführungsbeschreibung 9
Menge: 6,000 St

**2.2.4.460 Edelstahl Übergangsstück 42 mm**
*** gemäß Ausführungsbeschreibung 9
Menge: 4,000 St

**2.2.4.470 Edelstahl Übergangsstück 54 mm**
*** Bedarfsposition ohne GB
*** gemäß Ausführungsbeschreibung 9
Menge: 1,000 St

**2.2.4.480 Edelstahl Kappe 15mm**
*** gemäß Ausführungsbeschreibung 9
Menge: 4,000 St

**2.2.4.490 Edelstahl Kappe 18mm**
*** gemäß Ausführungsbeschreibung 9
Menge: 4,000 St

**2.2.4.500 Edelstahl Kappe 22mm**
*** gemäß Ausführungsbeschreibung 9
Menge: 4,000 St

**2.2.4.510 Edelstahl Kappe 28mm**
*** gemäß Ausführungsbeschreibung 9
Menge: 4,000 St

**2.2.4.520 Edelstahl Kappe 35mm**
*** gemäß Ausführungsbeschreibung 9
Menge: 4,000 St

**2.2.4.530 Edelstahl Flansch 35 mm**
*** gemäß Ausführungsbeschreibung 9
Edelstahl Flansch 35 mm

einschließlich aller Schrauben, Muttern und Unterlegscheiben aus Edelstahl, mit Dichtung aus AFM 34 asbestfrei
Menge: 4,000 St

**2.2.4.540 Edelstahl Flansch 42 mm**
*** gemäß Ausführungsbeschreibung 9
Edelstahl Flansch 42 mm

einschließlich aller Schrauben, Muttern und Unterlegscheiben aus Edelstahl, mit Dichtung aus AFM 34 asbestfrei
Menge: 4,000 St

**2.2.4.550 Edelstahl Flansch 54 mm**
*** Bedarfsposition ohne GB
*** gemäß Ausführungsbeschreibung 9
Edelstahl Flansch 54 mm

einschließlich aller Schrauben, Muttern und Unterlegscheiben aus Edelstahl, mit Dichtung aus AFM 34 asbestfrei
Menge: 1,000 St

*Hinweis: Hinweis Rohrschellen*
Die nachfolgend abgefragten Rohrschellen sind komplett inklusive Abstandshalter bis zu 30 cm, Stockschrauben, Dübel, Unterlegscheiben und Gummi- Einlegebänder je Rohrschelle zu kalkulieren.
Einsatz für Heizungsleitungen

**2.2.4.560 Rohraufhängung Stahl verz. DN15**
*** Bezugsbeschreibung
Rohraufhängung, aus Stahl, verzinkt, mit schalldämmenden Einlagen aus EPDM, Anforderungen entsprechend DIN 4109, Temperaturbereich -40 °C bis +100 °C, Brandverhalten nach DIN 4102: Klasse B2. Befestigung über Gewindestäbe, an bauaufsichtlich zugelassenen Dübeln, für
Heizungsleitung DN 15,

liefern und montieren.
Menge: 160,000 St

**2.2.4.570 Rohraufhängung Stahl verz. DN20**
*** wie Position 2.2.4.560
DN 20
Menge: 100,000 St

**2.2.4.580 Rohraufhängung Stahl verz. DN25**
*** wie Position 2.2.4.560
DN 25
Menge: 120,000 St

**2.2.4.590 Rohraufhängung Stahl verz. DN32**
*** wie Position 2.2.4.560
DN 32
Menge: 60,000 St

**2.2.4.600 Rohraufhängung Stahl verz. DN40**
*** wie Position 2.2.4.560
DN 40
Menge: 30,000 St

**2.2.4.610 Rohraufhängung Stahl verz. DN50**
*** Bedarfsposition ohne GB
*** wie Position 2.2.4.560
DN 50
Menge: 1,000 St

##### 2.2.5 Technische Wärmedämmung

**Ausführungsbeschreibung 10 Wärmedämmung / alukaschiert**
*Wärmedämmung / alukaschiert*
Dämmung an Heizungsleitungen gemäß Gebäudeenergiegesetz GEG,
Ausführung nach DIN 4140
mit alukaschierten Lamellenmatten aus Mineralwolle, Baustoffklasse A2 (nichtbrennbar) gem. DIN 4102, Teil 1, Wärmeleitfähigkeit tm 10 kleiner gleich 0,040 W/mk. Längs- und Rundnähte sind mit selbstklebenden Alu-Streifen abzukleben.
An den Enden der Dämmung sind Endmanschetten anzubringen. Sie decken gleichzeitig die Stirnseiten ab. Rohrschellen an Rohrhalterungen müssen ausreichend gedämmt und abgedichtet werden.
Die Verarbeitungshinweise des Herstellers sind zu beachten.
In die Einheitspreise sind sämtliche Montage und Verarbeitungsmaterialien einzukalkulieren.

Abweichend von der DIN 4140 kann in Teilbereichen die Abstandsregel nicht eingehalten werden. In den Einheitspreisen ist ein erhöhter Mehraufwand für den reduzierten Abstand einzuplanen.
Der reduzierte Abstand ist insbesondere erforderlich in Schächten und im abgehängten Deckenbereich.
Anteil der Gesamtmenge für den reduzierten Abstand: 75 %

Achtung: Sämtliche Zulagen für Bögen, Form- und Verbindungsstücke sind in die Einzelposition mit einzurechnen.

Bieterangaben:

angebotenes Fabrikat: '........................................................'

angebotener Typ: '.......................................................'

liefern und betriebsfertig montieren

**2.2.5.10 Wärmedämmung / alukaschiert DN 15**
*** gemäß Ausführungsbeschreibung 10
DN 15
Menge: 150,000 m

**2.2.5.20 Wärmedämmung / alukaschiert DN 20**
*** gemäß Ausführungsbeschreibung 10
DN 20
Menge: 12,000 m

**2.2.5.30 Wärmedämmung / alukaschiert DN 25**
*** gemäß Ausführungsbeschreibung 10
DN 25
Menge: 120,000 m

**2.2.5.40 Wärmedämmung / alukaschiert DN 32**
*** gemäß Ausführungsbeschreibung 10
DN 32
Menge: 60,000 m

**2.2.5.50 Wärmedämmung / alukaschiert DN 40**
*** gemäß Ausführungsbeschreibung 10
DN 40
Menge: 20,000 m

**2.2.5.60 Wärmedämmung / alukaschiert DN 50**
*** Bedarfsposition ohne GB
*** gemäß Ausführungsbeschreibung 10
DN 50
Menge: 1,000 m

**2.2.5.70 Lufttopf / alukaschiert DN 80 - DN 100**
Dämmung Lufttopf / alukaschiert DN 80 - DN 100

Wärmedämmung DIN 4140 Teil 1 an Lufttöpfen,
stehend oder liegend,
Dämmung mit Mineralfasermatten, DIN 41o2 Teil 1 Baustoffklasse A, Wärmeleitfähigkeit 0.04 W / m*K
bei einer Mitteltemperatur von 40 °C
mit Aluminiumfolie kaschiert, Stoßfugen mit Aluminiumklebeband abgeklebt,
Dämmschicht 120 mm
zweilagig,

Durchmesser DN 65 - DN 80
Länge bis ca. 400 mm
Menge: 4,000 St

**Ausführungsbeschreibung 11 Wärmedämmung / mit Blechmantel**
*Wärmedämmung / mit Blechmantel*
Dämmung an Heizungsleitungen in Unterstationen/ Zentralen/Keller mit sichtbarer Rohrverlegung, bis ca. 2,50 m über Fertigfußboden.
gemäß Gebäudeenergiegesetz GEG,
Ausführung nach DIN 4140
mit alukaschierten Lamellenmatten aus Mineralwolle, Baustoffklasse A2 (nichtbrennbar) gem. DIN 4102, Teil 1, Wärmeleitfähigkeit tm 10 kleiner gleich 0,040 W/mk. Längs- und Rundnähte sind mit selbstklebenden Alu-Streifen abzukleben.
An den Enden der Dämmung sind Endmanschetten anzubringen. Sie decken gleichzeitig die Stirnseiten ab. Rohrschellen an Rohrhalterungen müssen ausreichend gedämmt und abgedichtet werden.

Ummantelung einzeln gedämmter Rohrleitungen aus beidseitig verz. Stahlblech, IA Qualität, Blechstärke entsprechend DIN, einreihig, mit sechs Blechschrauben verschraubt, einschl. den zugehörigen Nebenarbeiten, nach allg. anerkannten Regeln der Technik herstellen und komplett isolieren.

Bei Ausführung mit Blechummantelung ist eine Berührung mit Kupferrohr zu vermeiden. Entsprechende Schutzmaßnahmen, insbesondere bei Enddeckeln, sind vorzusehen und in den Einheitspreis einzukalkulieren.

Anmerkung: Die erforderlichen Ausschnitte für die Rohrhalterungen sind in die Einheitspreise einzukalkulieren.

Abweichend von der DIN 4140 kann in Teilbereichen die Abstandsregel nicht eingehalten werden. In den Einheitspreisen ist ein erhöhter Mehraufwand für den reduzierten Abstand einzuplanen.
Der reduzierte Abstand ist insbesondere erforderlich in Schächten und im abgehängten Deckenbereich.
Anteil der Gesamtmenge für den reduzierten Abstand: 75 %

Achtung: Sämtliche Zulagen für Bögen, Form- und Verbindungsstücke sind in die Einzelposition mit einzurechnen.

Bieterangaben:

angebotenes Fabrikat: '........................................................'

angebotener Typ: '.......................................................'

liefern und betriebsfertig montieren

**2.2.5.80 Wärmedämmung, Blechmantel DN 20**
*** gemäß Ausführungsbeschreibung 11
DN 20
Menge: 4,000 m

**2.2.5.90 Wärmedämmung, Blechmantel DN 32**
*** gemäß Ausführungsbeschreibung 11
DN 32
Menge: 6,000 m

**2.2.5.100 Wärmedämmung, Blechmantel DN 40**
*** gemäß Ausführungsbeschreibung 11
DN 40
Menge: 6,000 m

**2.2.5.110 Wärmedämmung, Blechmantel DN 50**
*** Bedarfsposition ohne GB
*** gemäß Ausführungsbeschreibung 11
DN 50
Menge: 1,000 m

**Ausführungsbeschreibung 12 Flexdämmschlauch**
*Flexdämmschlauch*
Flexdämmschlauch
für Wärmedämmung von Rohren
für Heizung, Warm- und Kaltwasser
aus geschlossenzelligem und flexiblem Schaum auf Basis synthetischen Kautschuks
ausreichender Wasserdampf-Diffusionswiderstand für Kaltwasserrohre
Wärmeleitfähigkeit WLG 040
schwerentflammbar BL-s3,d0
mit antibakteriellen Zusatzstoffen
inkl. Abkleben der Nähte und Stöße mit entspr. System-Klebeband
inkl. Zubehör und Kleinmaterial
Dämmschichtdicke EnEV 100%

Bieterangaben:

angebotenes Fabrikat: '........................................................'

angebotener Typ: '.......................................................'

liefern und betriebsfertig montieren

**2.2.5.120 Flexdämmschlauch für Rohr DN 12 (da15)**
*** gemäß Ausführungsbeschreibung 12
Menge: 10,000 m

**2.2.5.130 Flexdämmschlauch für Rohr DN 15 (da18)**
*** gemäß Ausführungsbeschreibung 12
Menge: 15,000 m

**2.2.5.140 Flexdämmschlauch für Rohr DN 20 (da22)**
*** gemäß Ausführungsbeschreibung 12
Menge: 10,000 m

**2.2.5.150 Flexdämmschlauch für Rohr DN 25 (da28)**
*** gemäß Ausführungsbeschreibung 12
Menge: 10,000 m

##### 2.2.6 Brandschutz

*Hinweis: Brandschutzmaßnahmen*
Im Gebäude sind brennbare Leitungen zur Wärmeverteilung verlegt.
Die Leitungsführungen sind an erforderlichen Stellen gemäß Musterbauordnung (MBO) und Muster-Leitungsanlagen-Richtlinie (MLAR) brandschutztechnisch zu sichern. Gefordert sind geeignete Abschottungen mit Nachweisen zur Feuerwiderstandsdauer, fachgerechte Einbaumaßnahmen sowie notwendige Prüf- und Dokumentationspflichten. Der Bieter hat alle erforderlichen Maßnahmen, Nachweise und Koordinationsaufwände in sein Angebot einzubeziehen und die einschlägige Gesetzes- und Normenlage bei der Angebotsabgabe vollständig zu berücksichtigen. Abweichungen bedürfen gesonderter, schriftlicher Vereinbarung.

**2.2.6.10 Rohrdurchführung DN 15**
*** Bezugsbeschreibung
Rohrdurchführung als Dämmschale. Aus nichtbrennbarer Mineralwolle, ummantelt mit gitternetzverstärkter Aluminiumfolie. Schmelzpunkt > 1000° C, Baustoffklasse A2 gem. DIN 4102-1.

Nenndurchmesser:  DN 12
Innendurchmesser:  18 mm
Dämmstärke:  21 mm

Einbau in nichttragende, raumabschließende, Trennwände in Metallständerbauweise oder in massive Wände aus Mauerwerk; Bauteilstärke mind. 100 mm  bis 3,5 m Höhe.

Der Einbau erfolgt in Rechteck-Öffnungen oder Kernbohrungen; verbleibende Spalte sind holhraumfüllend gem. der Zulassung zu verschließen. Ein Einbau ohne Mindestabstand zu anderen Abschottungen ist entsprechend der abP-Anwendbarkeitsnachweise zulässig.

Das Kennzeichnungsschild ist nach Fertigstellung der Arbeiten in der Nähe der Abschottung anzubringen.

Liefern und inkl. aller erforderlichen Klein- und Befestigungsmaterialien montieren.

Fabrikat der Planung:  Rockwool
Typ:  Conlit 150 U

Bieterangaben:

angebotenes Fabrikat: '........................................................'

angebotener Typ: '.......................................................'
Menge: 10,000 St

**2.2.6.20 Rohrdurchführung DN 20**
*** wie Position 2.2.6.10
Rohrdurchführung DN 15
Menge: 10,000 St

**2.2.6.30 Rohrdurchführung DN 25**
*** wie Position 2.2.6.10
Menge: 20,000 St

**2.2.6.40 Rohrdurchführung DN 32**
*** wie Position 2.2.6.10
Menge: 10,000 St

**2.2.6.50 Rohrdurchführung DN 40**
*** wie Position 2.2.6.10
Menge: 4,000 St

**2.2.6.60 Rohrdurchführung DN 50**
*** Bedarfsposition ohne GB
*** wie Position 2.2.6.10
Menge: 1,000 St

**2.2.6.70 Rohrdämmung weiterführend DN 12**
*** Bezugsbeschreibung
Rohrdämmschale, als brandschutztechnisch notwendige weiterführende Dämmung vor und hinter einer Brandschutzdurchführung. Aus nichtbrennbarer Mineralwolle, ummantelt mit gitternetzverstärkter Aluminiumfolie. Schmelzpunkt > 1000° C, Baustoffklasse A2L-s1 gem. DIN 13501-1.

Nenndurchmesser:  DN 12
Innendurchmesser:  15 mm
Dämmstärke:  20 mm

Der Einbau erfolgt an Brandschutzdurchführungen beidseitig mit einer Länge von je 1 Meter  bis 4,10 m Höhe. Ein Einbau ohne Mindestabstand zu anderen Abschottungen bzw. weiterführenden Dämmungen ist entsprechend der abP-Anwendbarkeitsnachweise zulässig.  Fixierung mit verzinktem Bindedraht; etwa 0,6 mm Durchmesser, ca. 6-8 Windungen pro lfd. Meter.

Fabrikat der Planung:  Rockwool
Typ:  Rockwool 800

Bieterangaben:

angebotenes Fabrikat: '........................................................'

angebotener Typ: '.......................................................'
Menge: 20,000 St

**2.2.6.80 Rohrdämmung weiterführend DN 15**
*** wie Position 2.2.6.70
Menge: 20,000 St

**2.2.6.90 Rohrdämmung weiterführend DN 20**
*** wie Position 2.2.6.70
Menge: 20,000 St

**2.2.6.100 Rohrdämmung weiterführend DN 25**
*** wie Position 2.2.6.70
Menge: 20,000 St

**2.2.6.110 Rohrdämmung weiterführend DN 32**
*** wie Position 2.2.6.70
Menge: 20,000 St

**2.2.6.120 Rohrdämmung weiterführend DN 40**
*** wie Position 2.2.6.70
Menge: 8,000 St

**2.2.6.130 Rohrdämmung weiterführend DN 50**
*** Bedarfsposition ohne GB
*** wie Position 2.2.6.70
Menge: 1,000 St

**2.2.6.140 Verpressen Durchbruch Rohrleitungen DN 12 -15**
*** Bezugsbeschreibung
Fachgerechtes Ausmörteln einer Rohrdurchführung durch eine Mauer-/Trockenbau-/Betonwand oder - Decke. Stärke der Fugen von 10 bis 50 mm rundherum um das Rohr. Verwendung von Mörtel nach DIN 18580, Klasse M10, für Klassifizierung EI 30 nach DIN 13501-3, beidseitig geprüft nach DIN EN 1366-2.

Für die Durchmesser: DN 12 bis DN 15
Menge: 15,000 St

**2.2.6.150 Verpressen Durchbruch Rohrleitungen DN 20 -25**
*** wie Position 2.2.6.140
Menge: 10,000 St

**2.2.6.160 Verpressen Durchbruch Rohrleitungen DN 32 -40**
*** wie Position 2.2.6.140
Menge: 4,000 St

**2.2.6.170 Verpressen Durchbruch Rohrleitungen DN 50 - 65**
*** Bedarfsposition ohne GB
*** wie Position 2.2.6.140
Menge: 1,000 St

**2.2.6.180 Brandschutzpaste/-mörtel**
Zulage Brandschutzpaste/-mörtel nach DIN 18580, Klasse M10, für Klassifizierung EI 30 nach DIN 13501-3, beidseitig geprüft nach DIN EN 1366-2. Selbst aushärtend, ohne Schalung verarbeitbar, als Verschluss von Durchbrüchen mit durchgeführten Rohrleitungen mit Brandschutz-Dämmung oder als Ringspaltverschluss durch feuerbeständige Wände und Decken (R90),Brandverhalten: Klasse A1.

Zusätzlich Anbringen der gemäß MLAR erforderlichen Aufkleber für den Nachweis des fachgerechten Einbaus der Brandschutzdurchführungen neben der Rohrtrasse.
Menge: 10,000 m

##### 2.2.7 Besondere Leistung

**2.2.7.10 Erstellen von Werk- und Montageplänen**
Erstellen von Werkplänen zur Vorlage und Freigabe beim Ingenieurbüro, in 1-facher Ausfertigung, in Papierform, sowie in digitaler Form.
Sämtliche Pläne sind mind. 4 Wochen vor Montagebeginn dem Ingenieurbüro zur Freigabe vorzulegen.
Menge: 1,000 St

**2.2.7.20 Revisionsunterlagen**
Die Revisionsunterlagen sind grundsätzlich zwei Wochen vor der Abnahme der Anlage zu übergeben, und zwar insgesamt 1-fach, zusätzlich Zeichnungsunterlagen auf USB-Stick im DWG- und PDF-Format.

Nachfolgende Revisionsunterlagen sind zu übergeben:

Revisionszeichnungen entspr. dem tatsächlich installierten Stand der Anlage, mit eingetragenen Hauptmaßen zum Baukörper
Wartungs- und Bedienungsanweisungen für alle Anlagenteile, mit einer Checkliste über der regelmäßig durchzuführenden Wartungsarbeiten, unter Angabe der jeweiligen Wartungsintervalle
Ersatzteillisten für alle Anlagenteile, die einem natürlichen Verschleiß unterliegen, ferner generell für alle Maschinenteile, und zwar mit Angabe des Herstellers und der Artikel-/ Bestellnr. des Herstellers
Grundrisszeichnung(en) im Maßstab 1:50 mit Eintragung aller Bauteile und deren Benennung.

Das Fehlen und/oder die fehlerhafte Darstellung eines Teiles oder sämtlicher Revisionsunterlagen berechtigen den Auftraggeber, die Abnahme zu verweigern. Für sämtliche auftretenden Schäden und/oder Folgekosten ist der Auftragnehmer haftbar.
Sollten die Revisions- und Dokumentationsunterlagen nicht wie geplant rechtzeitig zur Abnahme vorliegen, behält sich der Auftraggeber vor, bis zu 5000,00€ vom Betrag der Schlussrechnung einzubehalten.
Menge: 1,000 St

**2.2.7.30 Anfertigung / Montage von Schaltschemata**
Anfertigung / Montage von Schaltschemata, Anlagenschemata sowie Übersichtsschaltpläne einschließlich sämtlicher eingetragener Betriebsmittelkennzeichnungen sowie den Bezeichnungen des AG-seitigen Anlagenkennzeichnungssystemes sämtlicher Bauteile / Komponenten der technischen Anlagen.
Schaltschemen sind 1-fach unter Glas, farbig angelegt, im Technikraum an der Wand aufzuhängen.
Menge: 1,000 St

**2.2.7.40 Bezeichnungsschild**
Farbe und Beschriftung nach Angaben des AG, mit
mehrzeiliger Beschriftung, Schild aus
Schicht-Presstoff, mit Kunststoffabdeckung, mit
eingesteckten Schriftleisten, Höhe 52 mm, Breite 100
mm. Mit Schildträger aus Stahlblech auf Rundeisen an
Rohr angeschweißt. Befestigungsuntergrund Rohrleitung.

liefern und betriebsfertig montieren
Menge: 10,000 St

**2.2.7.50 Anlagenspülung**
Spülung und Reinigung der fertiggestellten Heizungsanlage nach DIN EN 14336 sowie BTGA-Regel 3.002. Durchführung nach Dichtheitsprüfung und vor Inbetriebnahme, mit filtriertem Wasser, mit mindestens 2-fachem Anlagenvolumen. Der Vorgang ist mit dem Betreiberpersonal des AG zu koordinieren. Inkl. aller erforderlichen Klein- und Dichtmaterialien sowie Geräte und Werkzeuge.
Menge: 1,000 St

**2.2.7.60 Dichtigkeitsprüfung**
Dichtigkeitsprüfung der gesamten in diesem Leistungsverzeichnis enthaltenen Wärmeversorgungsanlage
Protokollierung, Dokumentation in den Revisionsunterlagen.

Dichtheits- und Belastungsprüfung bestehend aus:
Dichtheitsprüfung mit ölfreier Druckluft, mit mindestens 150 hPa (150 mbar) Prüfdruck und ausreichend Prüfzeit.
Belastungsprüfung mit maximal 0,3 MPa (3 bar) Prüfdruck bei Nennweiten bis DN 50 und maximal 0,1 MPa (1 bar) Prüfdruck bei Nennweiten grösser DN 50.
Nach Abschluss der Druckprobe ist vom verantwortlichen Fachunternehmer ein Druckprobenprotokoll zu erstellen, in dem eine Bewertung entsprechend dem verwendeten Werkstoff und dem zulässigen Druckabfall enthalten ist. Die Dichtheit der Anlage muss gegeben und protokolliert sein und ist dem AG zu bestätigen.
Menge: 2,000 St

**2.2.7.70 Dichtigkeits-Zwischenprüfung von Rohrleitungen**
Dichtigkeits-Zwischenprüfung

Dichtheitsprüfung mit ölfreier Druckluft, mit mindestens 150 hPa (150 mbar) Prüfdruck und ausreichend Prüfzeit.
Belastungsprüfung mit maximal 0,3 MPa (3 bar) Prüfdruck bei Nennweiten bis DN 50 und maximal 0,1 MPa (1 bar) Prüfdruck bei Nennweiten grösser DN 50.
Nach Abschluss der Druckprobe ist vom verantwortlichen Fachunternehmer ein Druckprobenprotokoll zu erstellen, in dem eine Bewertung entsprechend dem verwendeten Werkstoff und dem zulässigen Druckabfall enthalten ist. Die Dichtheit der Anlage muss gegeben und protokolliert sein und ist dem AG zu bestätigen.

Einschl. der hierfür erforderlichen Verschlüsse und Anschlüsse sowie deren Beseitigung nach der Druckprobe und einschl. Erstellung und Übergabe aller Druckprobeprotokolle.
Menge: 2,000 St

**2.2.7.80 Einregulierung**
Einregulierung der gesamten in diesem Leistungsverzeichnis enthaltenen Wärmeversorgungsanlage Einstellen der Sollwerte, Protokollierung, Dokumentation in den Revisionsunterlagen.
Menge: 1,000 St

**2.2.7.90 Befüllung Heizungsanlage nach VDI2035**
Anlagenbefüllung mit VES (vollentsalztem) Wasser

Kontrolle des Füllwassers während des Füllwasservorgangs mit dem Leitfähigkeitsmessgerät
- Eventueller Wechsel der Patronen vor Ort, wenn mehrere Patronen gebraucht werden.
- Ausstellen des Betriebsbuches
- Kennzeichnung der Anlage mit Aufkleber für vollentsalztes Füllwasser

einschl. der notwendigen, zusätzlichen Entsalzungs-Patronen.
incl. Füllschlauch-Sets bestehend aus 2 Schläuchen (je1500 mm lang, 3/4" Überwurfverschraubung sowie 2 Dichtungen EPDM), -Leitfähigkeitsmessgerät LKM2 zur Überwachung der Leitfähigkeit des Füllwassers von <= 10 microsiemens/cm mit Adapter zur Einbindung in die Rohrleitung am Patronenausgang
- 1 Pack Betriebsbücher, Montageanleitung für die VES-Patronen
- Patrone mit Gewindeanschlüssen G1 1/2 flachdichtend

Das Füllvolumen ist der Bauleitung durch Zähleinrichtung nachzuweisen.
Menge: 1,000 St

**2.2.7.100 Abschnittsweises Entleeren / Befüllen**
Entleeren bestehender Heizungsstränge und anschließendes Befüllen über neu errichteten Einspeisung nach Umschluss, zur bestmöglichen Aufrechterhaltung der Wärmeversorgung
Menge: 1,000 St

**2.2.7.110 Profilstahlkonstruktion für Sonderkonstrukionen**
Profilstahlkonstruktion für Sonderkonstruktionen, die nicht in die Einheitspreise einkalkuliert sind.
einschl. Befestigungsmaterial, komplett aus Stahl ST-37 oder S235JR, als Tragkonstruktion, insgesamt in feuerverzinkter Ausführung, zur Herstellung zusätzlicher Befestigungs- und Unterstützungskonstruktionen.

Die Abrechnung erfolgt anhand der Stahllisten und der darin angegebenen Gewichte der verwendeten Bauteile. Die Verwendung handelsüblcher Unterstützungs- und Befestigungselemente ist vorab mit der Bauleitung abzustimmen.
Menge: 40,000 kg

**2.2.7.120 Vorh. Deckendurchbruch nacharbeiten**
Vorh. Deckendurchbruch nacharbeiten geringfügige Nacharbeit eines vorhandenen Deckendurchbruches durch Decke aus Beton.
Einschl. aller erforderlichen Materialien und Entsorgung des anfallenden Schutts.
Menge: 4,000 St

**2.2.7.130 Kernbohrung, über 5 bis 10 cm, durch Wand**
Kernbohrung durch Mauerwerk / Stahlbeton
Untergrundfläche senkrecht,
nicht schadstoffbelastet,
Ausführung innerhalb des Bauwerks,
aufgenommene Stoffe sammeln und entsorgen

Bohrdurchmesser über:  5 bis 10 cm
Bohrtiefe über  17,5 bis 20 cm,
Menge: 3,000 St

**2.2.7.140 Kernbohrung, über 10 bis 15 cm, durch Wand**
Bohrdurchmesser über:  10 bis 15 mm
Bohrtiefe über  17,5 bis 20 cm,
Menge: 2,000 St

**2.2.7.150 Kernbohrung, über 10 bis 15 cm, durch Decke/Fußboden**
Kernbohrung durch Stahlbeton Decke/Fußboden
Untergrundfläche waagerecht,
nicht schadstoffbelastet, einschl. Baukernsicherung
Ausführung innerhalb des Bauwerks,
aufgenommene Stoffe sammeln und entsorgen

Bohrdurchmesser über:  10 bis 15 cm
Bohrtiefe über  20 bis 25 cm,
Menge: 2,000 St

**2.2.7.160 Kernbohrung, über 15 bis 20 cm, durch Decke/Fußboden**
Bohrdurchmesser über:  über 15 bis 20 cm
Bohrtiefe über  20 bis 25 cm,
Menge: 2,000 St

**2.2.7.170 Durchbruch herstellen, bis 0,07m², Innenwand**
Durchbruch herstellen, lichte Öffnung über 0,05 bis 0,07 m², Ausführung erschütterungsarm DIN 4150, lärmarm, Lärmpegel max. 80 dB(A), staubarm BGI 5047, ohne Untergrundbeschädigung, ohne Wasserfreisetzung, in Innenwand, einschalig, aus Kalksandsteinmauerwerk, Dicke über 11,5 bis 17,5 cm.
Menge: 1,000 St

**2.2.7.180 Durchbruch herstellen, über 0,07 bis 0,1 m², Innenwand**
Durchbruch herstellen, lichte Öffnung über 0,07 bis 0,1 m², Ausführung erschütterungsarm DIN 4150, lärmarm, Lärmpegel max. 80 dB(A), staubarm BGI 5047, ohne Untergrundbeschädigung, ohne Wasserfreisetzung, in Innenwand, einschalig, aus Kalksandsteinmauerwerk, Dicke über 11,5 bis 17,5 cm.
Menge: 1,000 St

**2.2.7.190 Bohrung in Trockenbauwände, über 5 bis 10 cm**
Bohrung durch Trockenbauwand
Untergrundfläche waagerecht,
nicht schadstoffbelastet,
Ausführung innerhalb des Bauwerks,
aufgenommene Stoffe sammeln und entsorgen

Bohrdurchmesser über:  5 bis 10 cm
Bohrtiefe über  10 bis 20 cm,
Menge: 6,000 St

##### 2.2.8 Stundenlohnarbeiten

**Ausführungsbeschreibung 13 Stundenlohnarbeiten**
*Stundenlohnarbeiten*
Stundenlohnarbeiten dürfen nur auf ausdrückliche Anordnung der örtlichen Bauleitung/Fachbauleitung ausgeführt werden, die zugehörigen Stundenlohnzettel sind arbeitstäglich zur Gegenzeichnung vorzulegen.
 Stundenlohnzettel müssen alle erforderlichen Angaben enthalten, die zur eindeutigen Festlegung der Arbeit(en) erforderlich sind. Es sind neben dem Datum auch der Name und der Status des Mitarbeiters (Monteur, Helfer etc.), eine kurze Beschreibung der Tätigkeit, Zeitangaben mit Beginn und Ende der Bearbeitungszeit, sowie etwaige Verbrauchsmaterialien anzugeben. Weiter müssen auch Bauherr und Auftraggeber für die Arbeiten benannt werden.
 Stundenlohnsätze müssen grundsätzlich sämtliche Nebenkosten, Auslösungen etc. enthalten, sowie die Gestellung der zur Bearbeitung erforderlichen Werkzeuge, soweit im Text nichts anderes angegeben ist.
Für die bauaufsichtsführenden Personen (Bauleiter, Meister etc.) erfolgt, wenn nicht besonders angeordnet, keine gesonderte Vergütung.

**2.2.8.10 Obermonteurstunden**
*** gemäß Ausführungsbeschreibung 13
Menge: 10,000 Std

**2.2.8.20 Monteurstunden**
*** gemäß Ausführungsbeschreibung 13
Menge: 10,000 Std

**2.2.8.30 Helferstunden**
*** gemäß Ausführungsbeschreibung 13
Menge: 10,000 Std

**2.2.8.40 Auszubildendenstunden**
*** gemäß Ausführungsbeschreibung 13
Auszubildendenstunden
für einen Auszubildenden im 3. Lehrjahr,
Menge: 10,000 Std

##### 2.2.9 Wartungsverträge

*Hinweis: Die Wartung ist den örtlichen Gegebenheiten anzupassen*

**2.2.9.10 Wartung und Instandhaltung 1. Jahr**
*** Bedarfsposition ohne GB
*** Bezugsbeschreibung
Wartung und Instandhaltung während der Gewährleistung
gemäß VDMA 24186, Teil: 2 - Heizungsinstallation AMEV-Schriftenreihe

Anzahl der angebotenen Wartungen pro Jahr '....................'
Menge: 1,000 St

**2.2.9.20 Wartung und Instandhaltung 2. Jahr**
*** Bedarfsposition ohne GB
*** wie Position 2.2.9.10
Wartung und Instandhaltung 2. Jahr.

Anzahl der angebotenen Wartungen pro Jahr '....................'
Menge: 1,000 St

**2.2.9.30 Wartung und Instandhaltung 3. Jahr**
*** Bedarfsposition ohne GB
*** wie Position 2.2.9.10
Wartung und Instandhaltung 3. Jahr.

Anzahl der angebotenen Wartungen pro Jahr '....................'
Menge: 1,000 St

**2.2.9.40 Wartung und Instandhaltung 4. Jahr**
*** Bedarfsposition ohne GB
*** wie Position 2.2.9.10
Wartung und Instandhaltung 4. Jahr.

Anzahl der angebotenen Wartungen pro Jahr '....................'
Menge: 1,000 St
